# Erweiterung Grundschule Brunnthal - AP02
Angebotsaufforderung (GAEB DA XML 3.3, DA83)
Projekt: ESB-2...
Währung: EUR
Erstellt mit: GXML Toolbox V3.3 R20220330, ORCA AVA 27 27.00.00, 08.06.2026

## Allgemeine Bau- und Projektbeschreibung:
Allgemeine Bau- und Projektbeschreibung:

Bezeichnung: Erweiterung der Grundschule in Brunnthal.

Projektbeschreibung:
Für die Gemeinde Brunnthal ist die Erweiterung der Grundschule geplant. Die Grundschule besteht aus mehreren Gebäuden, die in mehreren Bauabschnitten errichtet wurden. Da sich die Schule im Dorfbereich auf einem engen Grundstück befindet, wird versucht, so wenig zusätzliche Fläche wie möglich zu bebauen, was wiederum zu reduzierten Außenflächen führt. Zudem sind die statischen Gegebenheiten der Bestandsbauten zu berücksichtigen. Das Projekt teilt sich in zwei Bauabschnitte.

Auftraggeber: Gemeinde Brunnthal
Münchner Straße 5
85649 Brunnthal

Gliederung baulicher Maßnahmen:
Bauteil Norden: Die nördliche Bebauung im Bereich des Haupteingangs der Schule.
Zwischenbau: Der Knotenpunkt der Bestandsgebäude, erfolgt durch Rückbau und Neubau.
Bauteil Innenhof: Seitlicher Anbau im Bereich des Innenhofs.
Bauteil Süden - Gebäude "C": Umbauarbeiten im Bestandsgebäude.

Erläuterung Bauteil Norden:
Neubau - Untergeschoss:
Schaffung eines Heizraums sowie eines Pellet Bunkers. Beide Räume werden in Stahlbetonbauweise mit Bodenplatte und Decke ausgeführt.
Bestand - Untergeschoss: Die Fenster in Richtung Norden müssen aus brandschutztechnischen und baulichen Gründen geschlossen werden. Dies erfolgt durch Ausmauerung. Der Töpferofenraum im Bestand ist umzubauen, um die Be- und Entlüftung sowie den Brandschutz zu gewährleisten. Der bestehende Heizungsraum für den nördlichen Schulbereich wird rückgebaut, um einen barrierefreien Zugang zum südlichen Bauteil zu ermöglichen. Dafür sind Wände mit Brandschutztüren einzuziehen. Im ehemaligen Heizraum ist ein neuer Bodenaufbau erforderlich, da die umliegenden Fußbodenhöhen barrierefrei hergestellt werden müssen. Die bestehende Lüftung, die sich im Flur in der abgehängten Decke befindet, muss ergänzt bzw. umgebaut werden. Dafür ist die gesamte abgehängte Decke im Flurbereich zu entfernen und neu herzustellen.
Neubau - Erdgeschoss:
Die neuen Flächen für das Sekretariat und das Direktor- bzw. Konrektorbüro müssen aufgrund der Anbauten neu geschaffen werden. Die tragenden Wände werden als Massivholzwände, zur Aussteifung teils in Stahlbeton, ausgeführt. Die Decke über dem Erdgeschoss wird teilweise als Holzkastendecke und als Stahlbetondecke realisiert, im Bereich des Sekretariats treffen die beiden Deckenkonstruktionen aufeinander. Innenwände werden in Trockenbauweise erstellt.
Alle Fenster und Fenstertüren sind als Holz-Alu-Fenster vorgesehen. Die Eingangstüren sowie die Windfangtüren werden als hochgedämmte Metalltüren ausgeführt.
Bestand - Erdgeschoss: Zur Herstellung zugeordneter Garderoben für jede Klasse werden in zwei bestehenden Klassenräumen jeweils eine Trockenbau-Trennwand mit neuer Innentür eingebaut. Der vorhandene Garderobenraum muss entfallen, um einen direkten Ausgang vom Treppenhaus herzustellen. Ein fehlendes Lehrer-WC sowie ein Putzraum werden neu geschaffen. Wände in Trockenbauweise und HPL-Türen sind vorgesehen. Die Fluchttür wird als hochgedämmte Metalltür ausgeführt. Die bestehende Lüftung im Flur muss ebenfalls ergänzt bzw. umgebaut werden. Auch hier ist die abgehängte Decke zu entfernen und neu zu erstellen. Das Treppengeländer ist aus brandschutztechnischen Gründen zu erneuern. Der Bodenbelag im Flur wird aufgrund unterschiedlicher Beläge erneuert. Die Fassade wird gedämmt und als hinterlüftete Holzfassade mit mineralischer Dämmung ausgeführt.
Neubau - Obergeschoss:
Zwei neue Klassenräume entstehen. Das Obergeschoss wird mit tragenden Massivholzwänden, einer nicht tragenden Trockenbauwand und vorgefertigten Holzkastendecken mit integrierter Akustik errichtet. Fenster und Fenstertüren werden als Holz-Alu-Fenster ausgeführt.
Bestand - Obergeschoss: Um den nördlichen Anbau direkt anzuschließen, wird die Belichtung des Klassenzimmers von Norden nach Westen verlegt. Die bestehende Fensterfront wird entfernt und ausgemauert, ein neues Holzfenster Richtung Westen eingebaut. Das Klassenzimmer wird durch eine Trockenbauwand verkleinert. Die Fassade erhält ebenfalls eine mineralische Dämmung mit hinterlüfteter Holzfassade. Um den zweiten Rettungsweg im Obergeschoss ohne zusätzliche Treppe zu ermöglichen, werden im Bestand neue Türöffnungen mit Schallschutztüren eingebaut, sodass man vom Norden über einzelne Räume in den Süden fliehen kann.
Bestand - Dachgeschoss:
Das vorhandene Giebelfenster in Gebäude "A" muss wegen eines Abgaskamins verschlossen werden (Ausmauerung).

Erläuterung Bauteil Zwischenbau:
Abbruch:
Nach Rückbau des statisch nicht tragenden Zwischenbaus erfolgt eine vollständige Neuerrichtung.
Neubau - Erdgeschoss:
Zwischen Turnhalle und Gebäude "A" werden neue Fundamente, eine Bodenplatte, Stahlbetonstützen und eine Stahlbetondecke errichtet. Der ehemalige Innenhof wird als Atrium umgestaltet und erweitert so die Aufenthaltsfläche. Durch den Rückbau angrenzender Wände entfallen die Direktionsflächen wegen fehlender Belichtung. Stattdessen entstehen neue Sanitärflächen mit neuen Trockenbauwänden, Innentüren und abgehängten Decken.
Neubau - Obergeschoss:
Stahlbetonstützen tragen die Stahlbetondecke über dem Erdgeschoss. Das Atrium erhält ein Oberlicht zur Belichtung des Innenbereichs. Im nördlichen Neubau entstehen fünf neue Garderoben für die Bestands- sowie neu geschaffenen Klassenräume. Auch diese erhalten ein Oberlicht. Durch den Rückbau angrenzender Wände entfallen zwei bestehende Garderoben, an deren Stelle ebenfalls neue Sanitärflächen geschaffen werden.

Erläuterung Bauteil Innenhof:
Neubau - Untergeschoss:
Ein unterirdischer Verbindungsbau aus Stahlbeton mit gedämmten und abgedichteten Außenwandflächen wird errichtet, um den barrierefreien Zugang zwischen den Gebäuden A und C zu gewährleisten. Die Flächen werden in einzelne Räume unterteilt. Ein Aufzugsschacht wird an Gebäude C angebaut. Bestehende Wände erhalten neue Türöffnungen mit Brandschutztüren.
Bestand - Erdgeschoss:
Der südliche Verbindungsgang wird aus statischen Gründen abgebrochen und mit Massivholzwänden neu errichtet. Bestehende Fenster werden durch Holz-Alu-Fenster ersetzt.
Neubau - Erdgeschoss:
Der Anbau entsteht in Holzbauweise. Es werden ein Musikraum, ein Raum für Mittagsbetreuung sowie ein Gruppenraum geschaffen. Die tragenden Wände bestehen aus Massivholz, die Decke wird als Holzkastendecke mit integrierter Akustik ausgeführt. Die Innenwände in Trockenbauweise, Fenster und Türen als Holz-Alu-Elemente.
Neubau - Obergeschoss:
Neue Räume für Mittagsbetreuung, Gruppen und Garderoben entstehen in Massivholzbauweise. Die Decke wird ebenfalls als Holzkastendecke mit Akustik ausgeführt. Der Aufzugsschacht wird betoniert. Fenster und Türen wieder in Holz-Alu-Ausführung.
Neubau - Dachgeschoss:
Durch die Herstellung eines Satteldaches, als Pfettendach, kann die Dachbodenbodenfläche von oben mittels Mineralwolle gedämmt werden. Der Aufzugschacht führt bis in den Dachraum, um Transporte zu ermöglichen. Die Giebelwände werden in Massivholz ausgeführt, Brandwand und Aufzugkopf aus Stahlbeton. Der Luftraum zum Treppenhaus wird durch eine Brandschutz-Trockenbauwand getrennt.

Erläuterung Bauteil Süden - Gebäude "C":
Untergeschoss:
Zur brandschutztechnischen Abschottung von Lüftungszentrale und Elektroraum wird eine Trockenbauwand mit Brandschutztür errichtet. Wegen der neuen Innenhofbebauung, wird der Einbringschacht durch eine Stahlbetondecke geschlossen. Neue Durchbrüche für die unterirdische Bebauung werden mit Brandschutztüren verschlossen.
Erdgeschoss:
Zur Bildung notwendiger Brandabschnitte müssen Teile der abgehängten Decke geöffnet und später wieder verschlossen werden. Bestehende Fenster- und Türöffnungen zum Innenhof werden ausgemauert, neue Türöffnungen hergestellt. Brandschutztüren mit Feststelleinrichtung werden eingebaut. Ein Lehrer-WC entsteht durch den Umbau des bestehenden Putzraums, inklusive neuer Türöffnung.
Obergeschoss:
Für die Umnutzung zu Garderobenflächen wird eine Türöffnung mit Schallschutztür ergänzt. Eine neue Stahltreppe schafft Zugang vom Obergeschoss zum Dachgeschoss. Durch die seitliche Verlängerung des Dachstuhls müssen vorhandene RWA-Fenster rückgebaut und neue RWA-Öffnungen in die Dachfläche integriert werden.

Lage und Erschließung:
Allgemein:
Über Haupteingangsseitig (Nord) entlang der Kirchstockacher Straße über die Schulstraße. Die Grundstücksgrenze reicht von der Kirchstockacher Straße bis an alle anliegenden Flurstücke. Die Schule muss in weiten Teilen weiterhin voll funktionsfähig sein. Es sind entsprechende Vorsichtsmaßnahmen vorzusehen und einzuplanen!
Bauabschnitt 1: (Innenhof - südlicher Teil)
Zufahrt erfolgt über die Haupteingangsseitig (Nord) an der Schulstraße. Eine Zufahrt der
Baufahrzeuge ist entlang der Grundstücksgrenze (West) vorgesehen und ermöglicht während der Bauphase die Nutzung. Stellflächen für Baucontainer, Fahrzeuge und Kran sind im Innenhof vorgesehen. Ein entsprechender Bauzaun wird vorgesehen. Die Kranabstellplätze sind mit ca. 6x6m vorgesehen.
Bauabschnitt 2: (Innenhof - nördlicher Teil)
Zufahrt erfolgt über die Haupteingangsseitig (Nord) an der Schulstraße. Die Zufahrt der
Baufahrzeuge ist entlang der Grundstücksgrenze (Nord) vorgesehen und ermöglicht während der Bauphase die Nutzung. Stellflächen für Baucontainer, Fahrzeuge und bis zu zwei Kränen sind auf dem nördlich gegenüberliegenden Parkflächen eingeplant. Ein entsprechender Umbau des Bauzaunes wird vorgesehen. Die Kranabstellplätze sind mit ca. 6x6m vorgesehen.

Die hieraus resultierende Erschwernis bzgl. der Baustellenlogistik ist bei der Angebotskalkulation zu
berücksichtigen und einzurechnen.

Die Arbeiten finden größtenteils während laufenden Schulbetriebs statt. Entsprechend ist eine Rücksichtsnahmegebot auf dem laufenden Schuldbetrieb einzuhalten und bei der Angebotskalkulation zu
berücksichtigen und einzurechnen.

Bauzeit:
Immer gemäß Bauzeitenplanung.

Sonstiges:
Die Tragfähigkeit des Bodens:
Wird über Gutachten ermittelt und die Gründung auf Bodenauswechslungen projektiert.

## Verzeichnis der Anlagen
Folgende Unterlagen liegen dem Leistungsverzeichnis bei:

Architektenpläne:
ESB_AP_DG BT1_058-6_ANONYM
ESB_AP_DG BT2_059-6_ANONYM
ESB_AP_EG BT1_054-8_ANONYM
ESB_AP_EG BT2_055-8_ANONYM
ESB_AP_OG BT1_056-8_ANONYM
ESB_AP_OG BT2_057-8_ANONYM
ESB_AP_SCHNITTE 1.2_060-3_ANONYM
ESB_AP_SCHNITTE 2.2_061-3_ANONYM
ESB_AP_Sparrenlageplan_072-0_ANONYM
ESB_AP_UG BT1_052-8_ANONYM
ESB_AP_UG BT2_053-8_ANONYM
ESB_AP_Abbruchplan_073_0

Details:
ESB_DP_BT1 - Dachanschluss Innenhof_100-3_ANONYM
ESB_DP_BT1 - Detail Leistenschalung vor dem OG fenster _102-3_ANONYM
ESB_DP_BT1 - Eingang Süd_107-1_ANONYM
ESB_DP_BT1 - Innenhof EG + Sockel Detailplan_101-4_ANONYM
ESB_DP_BT1 - Zwischen Bestand u. Neubau_108-0_ANONYM
ESB_DP_BT2 - Anschluss Flachdach u. Bauteil C_110-0_ANONYM
ESB_DP_BT2 - Attika Detail_109-0_ANONYM
ESB_DP_BT2 - Schnitt Eingang - Sekretariat_103-2_ANONYM
ESB_DP_BT2 - Schnitt Eingang Foyer u. Fenster_104-2_ANONYM
ESB_DP_BT2 - Vertikal + Holrizontal Schnitte 1.2_105-3_ANONYM
ESB_DP_BT2 - Vertikal + Holrizontal Schnitte 2.2_106-3_ANONYM

Bauzeitenplan ESB

Statikerpläne und Unterlagen:
20260326_P-01-d Positionsplan Gründung und UG
20260326_P-02-d Positionsplan EG, 1.OG und 2.OG
20260326_P-03-d Positionsplan Schnitte

Details:
260601_Holzdetails
Übersicht Wechselträger Holzbau

HLS-Planung:
50264_TA_LP6_410_-_00-GL_GRU_00_a_P
50264_TA_LP6_410_-_01-UG_GRU_00_a_P

E-Planung:
20260504_05-2404-001-00-Ausführung-Elektro-Grundleitungen
20260504_05-2404-001-00-Ausführung-Elektro-
Untergeschoss-Aussparungen
20260504_05-2404-002-00-Ausführung-Elektro-
Erdgeschoss-Aussparungen
20260504_05-2404-003-00-Ausführung-Elektro-
1.Obergeschoss-Aussparungen
20260504_05-2404-004-00-Ausführung-Elektro-
2.Obergeschoss-Aussparungen

Bodengutachten:
- Ingenieurgeologisches Bodengutachten
- Luftbildauswertung

Brandschutzpläne:
20260521_Brandschutzkonzept Endzustand mit Anlagen mit Unterschriften
20260521_Brandschutznachweis während der Bauzeit einschl. Anlagen mit Unterschriften

Schadstoffe:
20260327_M26-011-AH_GS_Brunnthal
20260327_PN Plan

Bauphysik:
20260529_2_WSN_GS Brunnthal_L-24079-P_As (002)

Diese beiliegenden Unterlagen sind zwingend bei der Kalkulation zu berücksichtigen. Im Rahmen der Kalkulation wird eine Baustellenbesichtigung dringend empfohlen. Mehrkostenforderungen die sich aus Unwissenheit bzgl. der Baustelle ergeben werden ausnahmslos zurückgewiesen.

## Zusätzliche Vertragsbedingungen
Aufenthalts- und Lagerräume:
Aufenthalts- und Lagerräume werden vom AG nicht zur Verfügung gestellt.
Diese sind bei Erfordernis eigenverantwortlich durch den AN zu erstellen und nach Beendigung der Leistung wieder rückstandslos zu entfernen.

Flächen Baustelleneinrichtung:
Das Lagern von Material, sowie das Aufstellen von Geräten / Containern auf
dem Baustellengelände ist nur nach vorheriger schriftlicher Genehmigung
durch den AG auf eigens dafür zugewiesenen Flächen möglich. Ein Baustelleneinrichtungsplan ist 14 Tage nach Auftragserteilung durch den AN zu erstellen und dem AG zur Freigabe vorzulegen.
Die Flächen sind unmittelbar nach Benutzung wieder in den ursprünglichen Zustand zu versetzen.
Es besteht kein Anspruch auf Parkmöglichkeit auf dem Baugelände.

Firmenschilder:
Das Anbringen eigener Firmenschilder auf der Baustelle ist nicht
zulässig, es wird eine gemeinsame Bautafel aufgestellt. Auf dieser Bautafel kann sich jeder AN auf vorkonfektionierten (einheitliches Erscheinungsbild) Firmenschildern, unter einer Kostenbeteiligung von 250,00 € (netto) aufführen lassen. Die Kostenbeteiligung wird im Zuge der Schlussrechnungsprüfung von der Schlussrechnung in Abzug gebracht.

Baulärm:
Für den Schutz gegen Baulärm gelten außer den Anforderungen des BImSchG,
der Allgemeinen Verwaltungsvorschrift gegen Baulärm - Geräuschimmission und
der zusätzlichen landesrechtlichen Vorschriften folgende
Festlegungen:
Immissionsrichtwert von 7 bis 20 Uhr: 55 db (A)
Immissionsrichtwert von 20 bis 7 Uhr: 40 db (A)

Arbeitszeit:
Grundsätzlich gilt die 6-Tage Woche. Samstag ist Arbeitstag, Arbeiten
gemäß den rechtlichen Bestimmungen für Gewerbebetriebe sind möglich.
Ganztägig an Sonn- und gesetzlichen Feiertagen im Bundesland Bayern
- sowie werktags in der Zeit von 20:00 Uhr bis 7:00 Uhr - sind Bauarbeiten nicht erlaubt.
Ausnahmen hierzu hat der AN eigenständig und auf eigene Kosten bei den
zuständigen Stellen und Genehmigungsbehörden anzufragen und zu beantragen.
Dies ist dem Auftraggeber rechzeitig anzuzeigen.

Strom / Wasser:
Die Kosten für den Verbrauch von Baustrom und Bauwasser trägt der
Auftraggeber.

Alle Nebenkosten dazu, wie allgemeine Gebühren, Genehmigungskosten,
Vorhaltekosten, Nutzungsgebühren, Kautionen usw. sind bei Bedarf in die
jeweiligen Einheitspreise einzurechnen und werden vom AG nicht
erstattet.

Bei allen Anträgen für Strom, Wasser, Abwasser ist darauf zu
achten, dass nicht der Auftragnehmer sondern der Auftraggeber, als
Rechnungsempfänger von Anfang an gemeldet ist.
Die Rechnungsadresse ist mit dem Auftraggeber abzustimmen.

Bauwesenversicherung:
Der AG schließt eine projektbezogene Bauwesenversicherung ab.
Der AN hat vor Auftragserteilung den Nachweis über eine bestehende und
angemessene Berufs-/ Bauhaftpflichtversicherung vorzulegen.

Arbeitssicherheit, SiGeKo:
Bei der Durchführung der Arbeiten sind die einschlägigen Gesetze,
Verordnungen, EG-Recht, Arbeitsstättenrichtlinie und Technischen Regeln
sowie Vorschriften, Regeln und Informationen der Berufsgenossenschaften zu
berücksichtigen. Gemäß der "Verordnung für Sicherheit und
Gesundheitsschutz auf Baustellen (BaustellV) hat der AG einen
Koordinator bestellt (§ 4 BaustellV). Der Koordinator wird seine
Aufgaben nach der BaustellV wahrnehmen.
Die Sicherheits- und Gesundheitsschutzpläne werden dem AN in der jeweils
aktuellen Fassung übergeben. Er hat die in den Sicherheits- und
Gesundheitsschutzplänen enthaltenen Elemente bei der Ausführungsplanung
und bei allen auszuführenden Arbeiten einzuhalten. Der AN hat dem
Koordinator den Beginn seiner Leistungen vorher rechtzeitig anzuzeigen und die
erforderlichen Unterlagen hinsichtlich Sicherheitstechnischer Belange zu
übergeben. Die Verantwortlichkeit des AN für die Erfüllung seiner
Arbeitsschutzpflichten bleibt unberührt (§ 5 Abs.3 BaustellV). Der vom
AG bestellte Koordinator wird durch laufende Kontrollen die Einhaltung
der Sicherheits- und Gesundheitsschutzpläne überwachen und die Aufgaben
nach der Baustell V wahrnehmen. Ferner wird der Koordinator durch regelmäßige
Begehung der Baustelle die sicherheitstechnischen Einrichtungen und
Schutzmaßnahmen des AN überprüfen. Soweit der Koordinator
sicherheitstecnnische Mängel auf der Baustelle feststellt, wird er den
AN und AG in schriftlichen Berichten und/ oder mündlicher Form
unterrichten.
Der AN ist verpflichtet, die festgestellten Mängel unverzüglich zu
beheben. Der AN hat für den Koordinator nach der Baustelle einen
Ansprechpartner, Sicherheitsbeauftragter des AN für die Baustelle, zu benennen, der für
die Erfüllung der erforderlichen Maßnahmen auch von eventuellen
Nachuntemehmern verantwortlich ist.
Grundsätzlich gelten neben den UW auch alle einschlägigen staatlichen
Gesetze Verordnungen, Richtlinien und Technischen Regeln wie z. B.
folgende

Vorschriften und Verordnungen:
Arbeitsschutzgesetz (ArbSchG),
Arbeitssicherheitsgesetz (AsiG ),
Arbeitszeitgesetz (ArbZG),
Arbeitsstättenverordnung (ArbStättV),
Gefahrstoffverordnung ( GefStofN),
Betriebssicherheitsverordnung (BetrSich V),
Baustellenverordnung (BaustellV),
udgl.

Bauleistungen im Stundenlohn:
Zur Abwicklung von Stundenlohn- bzw. Regiearbeiten gilt die VOB §2 Abs.
10 und §15. Regiearbeiten müssen vor Durchführung beim AG und der Bauleitung
angemeldet und begründet werden und bedürfen einer Freigabe durch den
AG.
Bauleistungen im Stundenlohn dürfen nur auf besondere Anordnung der
Objektüberwachung ausgeführt werden. Die Tarifgruppe muss dem Grad der
Arbeiten entsprechen. Diese Leistung wird im Nachgang durch den AN
beschrieben und begründet, durch die Objektüberwachung zusätzlich
begründet und geprüft und durch AG freigegeben.
Die Objektüberwachung ist durch den AG bevollmächtigt, Einzelaufträge
für Regiearbeiten bis zu 5 Arbeitsstunden zu beauftragen. Der Grundsatz
der Anmeldung/ Begründung und einer schriftlichen Freigabe bleibt
unberührt.
Sollte es zu Änderung der beschriebenen Materialien oder zu Änderungen
der Leistungen kommen, die über einen Nachtrag erfasst werden können,
muss ein solcher zur Prüfung bei der Objektüberwachung vorgelegt werden.
Das geprüfte Nachtragsangebot wird dem AG vorgelegt, der mit dem AN eine
rechtsverbindliche Nachtragsvereinbarung schliesst.

Bauschutt, Abfall:
Jeder Unternehmer hat seinen Schutt, seine Abfälle, Verschnitt usw. auf
eigene Kosten gemäß VOB selbst zu beseitigen und zu entsorgen bzw. der
fachgerechten und umweltfreundlichen Verwertung zuzuführen.
Jeder Unternehmer hat die Baustelle bzw. seinen Arbeitsbereich
arbeitstäglich gemäß VOB von Schutt und Abfällen zu reinigen und diesen
Schutt bzw. diese Abfälle getrennt nach Wertstoffen zu entsorgen bzw. der Verwertung
zuzuführen.
Werden die Arbeitsplätze von Unternehmen nicht arbeitstäglich sauber
gehalten und / oder unterlassen Unternehmen trotz Aufforderung durch die
Objektüberwachung die Schutt- bzw. Abfallberäumung in die dafür
vorgehaltenen Container, dann werden der Schutt bzw. die Abfälle auf
Kosten des jeweiligen Unternehmers bauseitig durch den AG entsorgt bzw. der Verwertung
zugeführt.

Sonstiges:
Verschmutzungen der öffentl. Verkehrswege sind arbeitstäglich durch den AN zu reinigen.
Feuerwehrzufahrt und Fluchtwege sind frei zu halten!
Bei Bedarf müssen "Verkehrsrechtliche Anordnung" einholt werden.
Auf der gesamten Baustelle gilt ein Nichtraucher / Alkoholverbot.

Während der Bauphase werden regelmäßige Baustellenbesprechungen durchgeführt. Diese sind in regelmäßigen fest definierten Zeitabständen durchzuführen und verpflichtend für alle beteiligten AN. Es kommt in der Regel zu einem technisches Aufklärungsgespräch. (Siehe zusätzliche Vertragsbeding.)

Gerüstbau: Das Gerüst wird durch ein eigenes Gewerk zur Verfügung gestellt.

## Weitere Zusätzliche Vertragsbedingungen
Übergabe von Ausführungszeichnungen:
Die Ausführungszeichnungen an den Auftragnehmer werden als Dateien in digitaler Form (.PDF/.DWG) übergeben. Werk- und Montagezeichnungen des Auftraggebers sind im Format. PDF und .DWG zu erstellen und zusätzlich (zu Dokumentationszwecken) 2- fach in papierform an den Auftraggeber zu übergeben.

Ausgehend von Vermesserpunkten des AG hat der AN alle Höhen- und Achspunkte eigenverantwortlich anzutragen. Es muss immer ein örtliches Aufmaß vor Beginn der Arbeiten durch den AN stattfinden, da es sich um ein komplexes Bestandsgebäude handelt.

Baustellenbesprechungen:
Der Auftragnehmer hat zu den Baustellenbesprechungen, die der Auftraggeber regelmäßig durchführt, einen geeigneten bevollmächtigten Vertreter zu entsenden.  Die Besprechung findet jeweils "wöchentlich" statt.
Sämtliche Besprechungen und sämtlicher Schriftverkehr findet in deutscher Sprache statt.

Bautagesberichte:
Der Auftragnehmer hat Bautagesberichte zu führen und dem Auftraggeber auf verlangen, spätestens jedoch mit Einreichung der Schlussrechnung zu übergeben. Dies ist Voraussetzung für eine Schlusszahlung. Die Bautagesberichte müssen alle Angaben enthalten, die für die Ausführung und Abrechnung des Auftrages von Bedeutung sein können.

Gerätestunden für Kleingeräte:
z.B. Bohrer, Winkelschleifer, Elektrokleingeräte, usw. sind in die Einheitspreise einzurechnen und werden auch für Stundenlohnarbeiten nicht gesondert verrechnet.

Nachträge:
Nachträge sind elektronisch als PDF- Datei zu übermitteln.

Alle Nachträge einschl. Kalkulationsnachweise sind beim AG und gleichzeitig bei dem mit der Bauleitung beauftragten Architektur- oder Ingenieurbüro einzureichen.

Nachfolgende Positionen sind im REB Format gelistet.
AA, BB, CCCC

Hierbei bedeutet:

AA  Los/Bauteil/Bauabschnitt
BB  Leistungsbereich
CCCC Positionsnummer

bei Nachträgen ist folgender Syntax zu verwenden:

AA  immer 50
BB  Nachtragsnummer
CCCC Positionsnummer

so bedeutet z. B.: 50.03.0016

Nachtrag (50) - Nummer 03 - Position 0016

Rechnungen
Rechnungen sind elektronisch, als PDF- Datei, inkl. aller Aufmaßblätter, Aufmaßpläne in prüffähiger Form einzureichen. Auf allen Rechnungen ist sowohl die Maßnahmen-, als auch die Vertragsnummer anzugeben.
Ist mit der Bauleitung ein Architektur- oder Ingenieurbüro beauftragt, so sind die Rechnungen im PDF- Format bei diesem und zeitgleich beim Auftraggeber einzureichen.

Es muss eine getrennte Abbrechnung nach Bauteilen stattfinden um eine Förderfähigkeit zu ermöglichen:
Es wird dabei min. in der Schlussrechnung aufgeteilt in bis zu 3 Teilbereiche gemäß Angaben der Architekten.

## Hinweis: Arbeiten während laufendem Schulbetrieb
Die Arbeiten finden größtenteils während laufenden Schulbetriebs statt. Entsprechend ist eine Rücksichtsnahmegebot auf dem laufenden Schuldbetrieb einzuhalten und bei der Angebotskalkulation zu
berücksichtigen und einzurechnen.

## 05 Zimmererarbeiten - Fassadenbau
EP-Anteile: Lohn; Material; Gerät; Sonstiges

### Titel 01 Baustelleneinrichtung

*Hinweis: Standardbesch Baustelleneinrichtungsplan*
STLB-Bau 2025-10 000
Der AN legt innerhalb von 4 Wochen nach Auftragserteilung einen detaillierten Baustelleneinrichtungsplan vor, Übergabe analog (Papierform) in einfacher Ausfertigung.

*Hinweis: Aufteilung in Bauabschnitt 1 u. 2*
Im Baustellenverlauf werden zwei Bauabschnitte mit je zwei Baustelleneinrichtungen geplant und müssen entsprechend berücksichtigt werden.

Böschungskronen sind im Abstand von 2m lastfrei zu halten!

*Hinweis: Baukräne über Baumeister*
Der bauseitige Baukran kann in Abstimmung mit dem Baumeister genutzt werden. Voraussetzung ist die Bereitstellung eines qualifizierten Kranführers durch den AN. Die hierfür anfallenden Kosten (Kranbenutzung) sind direkt mit dem Gewerk Baumeister abzurechnen.

**01.1 Baustelle einrichten räumen BA1**
STLB-Bau 2025-10 000
Baustelle für sämtliche, in der Leistungsbeschreibung aufgeführten Leistungen einrichten und räumen, Ausführung gemäß Zeichnung und Einzelbeschreibung,
Einzelbeschreibungs-Nr 'Für 1 Bauabschnitt'
.
Menge: 1,000 St

**01.2 Baustelleneinr. vorhalten BA1**
Baustelle für sämtliche, in der Leistungsbeschreibung aufgeführten Leistungen vorhalten, Für 1 Bauabschnitt.
Angabe in StWo als Standwochen. 1 Woche = 7 Tage.
Menge: 25,000 StWo

**01.3 Baustelle umräumen/umsetzen BA1 zu BA2**
Baustelle für sämtliche, in der Leistungsbeschreibung aufgeführten und nachfolgenden Leistungen umräumen/ umsetzen von Bauabschnitt 1 zu Bauabschnitt 2, Ausführung gemäß Zeichnung und Einzelbeschreibung.
Für 2 Bauabschnitt
Menge: 1,000 St

**01.4 Baustelleneinr. vorhalten BA2**
Baustelle für sämtliche, in der Leistungsbeschreibung aufgeführten Leistungen vorhalten, Für 2 Bauabschnitt.
Angabe in StWo als Standwochen. 1 Woche = 7 Tage.
Menge: 25,000 StWo

*Hinweis: Schutzvorrichtungen*

**01.5 Abdeck. Holz herstellen räumen und vorhalten 2kN/m2 bis 10m2**
Abdeckung aus Holz unverschiebbar und durchtrittsicher herstellen, räumen und vorhalten über benötigte Dauer, einschl. Unterkonstruktion, Lastaufnahme mind. 2 kN/m2 (Gefahrenlos Begehbar), auf Öffnungen, Öffnungsgröße bis 10 m2.
Menge: 5,000 St

**01.6 Abdeck. Holz herstellen räumen und vorhalten 2kN/m2 bis 20m2**
Abdeckung aus Holz unverschiebbar und durchtrittsicher herstellen, räumen und vorhalten über benötigte Dauer, einschl. Unterkonstruktion, Lastaufnahme mind. 2 kN/m2 (Gefahrenlos Begehbar), auf Öffnungen, Öffnungsgröße bis 20 m2.
Menge: 1,000 St

**01.7 Schutzbekl.-belag UK bis 10m2 Kunststofffolie D 0,4mm herstellen räumen**
Schutzvorrichtung als Bekleidung/Belag an Öffnungen vertikal und horizontal, einschl. Unterkonstruktion, Einzelgröße bis 10 m2, aus Kunststofffolie, Foliendicke mind. 0,4 mm, herstellen, sichern, vorhalten über benötigte Dauer.
Menge: 10,000 St

**01.8 Schutzabdeck. Wetterschutz Holzbauteile herstellen entfernen PE-Folie Planen**
*** Pauschalposition
Schutzabdeckung als Wetterschutz für Holzbauteile während der Bauzeit gegen Wasser herstellen, entfernen und vorhalten über benötigte Dauer, aus PE-Folie oder Planen, einschl. Unterkonstruktion.

Inkl. provisorischen Wasserablauf für jede der Teilflächen herstellen und z.B. mittels Fallrohrschlauch von den kritischen Holzbauteilen ableiten.

Mehrmahliges Abdecken und erneutes Eindecken muss je nach Wetterlage und Bauablauf kurzfristig erfolgen. Die freiliegenden Holzbauteile sind bei längeren Arbeitsunterbrechungen und bei Schlechtwetter mit geeigneten, großflächigen Planen wirkungsvoll, temporär abzudecken und nach Arbeitswiederaufnahme bzw. bei trockener (niederschlagsfreier) Witterungslage abzudecken, aufzunehmen und auf der Baustelle zwischenzulagern.
Menge: 1,000 psch

**01.9 Oberflächenwasser abpumpen einleiten**
*** Pauschalposition
Bereitstellung, Aufbau und Installation einer leistungsfähigen Pumpenanlage (inkl. Schläuchen, Filtern und Energiezufuhr etc.). Die Anlage muss für ca. 24h Einsatz sowie für variierende Zuflussmengen ausgelegt sein. Inkl. Vorhaltung der Pumpen über den gesamten Abpumpvorgang ca. 24h.

Förderung des anfallenden Oberflächenwassers auf Bauteilen wärend der Bauzeit. Die ordnungsgemäße Funktion ist ständig zu überwachen.

Einleitung des Wassers in die örtliche Kanalisation unter Einhaltung der behördlichen Grenzwerte. Inkl. aller Gebühren und Nachweise gegenüber der zuständigen Behörde.
Der AN ist verpflichtet die Einhaltung der Grenzwerte und Nachweise zu erfüllen.
Menge: 1,000 psch

**01.10 Eis Schnee beseitigen**
*** Pauschalposition
Beseitigung von Eis und Schnee aller Bauteile und je nach Wetterlage inkl. Schneeräumen auf den relevanten Bauteilen.
Menge: 1,000 psch

*Hinweis: Strom, Wasser*
Strom und Wasser Anschlüsse werden auf der Baustelle durch den Baumeister hergestellt. Die Abrechnung von Strom und Wasser sind durch den AN mit dem Bauherren durchzuführen.

*Hinweis: Baustelleneinrichtungen Container*
Container: Der bauseitige Container kann in Abstimmung mit dem Baumeister genutzt werden. Die hierfür anfallenden Kosten sind direkt mit dem Gewerk Baumeister abzurechnen.

*Hinweis: Baustelleneinrichtungen Beleuchtung*
Beleuchtung: Die Beleuchtung der Baustelle wird über die Elektroplanung vorgesehen.

### Titel 02 Planungs-/ Revisionsunterlagen/ Muster

**02.1 Detailstatik**
*** Pauschalposition
Erstellen der Detailstatik für die Zimmererarbeiten auf Grundlage der Architektenwerkplanung für alle nachfolgenden Titel. Prüffähige statische Berechnung der Deckenelemente inkl. der Durchdringungen der Elemente und Verbindungen der Elemente untereinander müssen enthalten sein.

Die Unterlagen zur Detailstatik sind dem AG oder dessen Vertretung als digitale PDF-Datei vor Produktionsbeginn vorzulegen und müssen Freigegeben werden.
Menge: 1,000 psch

**02.2 Werkstattzeichnungen, Montagepläne erstellen**
*** Pauschalposition
Erstellen von prüffähigen Werkstattzeichnungen, Montageplänen einschl. aller Anschlussdetails auf Grundlage
der Architektenwerkplanung und der Tragwerksplanung für alle
nachfolgenden Titel, sowie die im Zuge der Prüfung
und Planfreigabe durch die beteiligten Planer auftretenden
Änderungen eintragen und fortschreiben.

Die Planung der bauphysikalischen und brandschutztechnischen Anforderungen an Verbindungsdetails mit den jeweiligen Fachplanern müssen durch den AN erfolgen.

Abstimmung mit der Tragwerksplanung hinsichtlich der Anschlussdetails müssen durch den AN erfolgen. Bei Umplanung von vorgegebenen Anschlussdetails ist die prüffähige statische Berechnung durch die ausführende Firma zu erstellen.

Erstellung eines Verlegeplans.

Die Unterlagen sind dem AG oder dessen Vertretung als digitale PDF-Datei vor Produktionsbeginn vorzulegen und müssen Freigegeben werden. Die Vorlage muss innerhalb von 4 Wochen nach Auftragsvergabe erfolgen.
Menge: 1,000 psch

**02.3 Revisionsunterlagen**
*** Pauschalposition
Zusammenfassen aller Revisionsunterlagen. Dabei sind Reinigungs- und Pflegeanleitungen, Produktdatenblätter, bauaufsichtliche Zulassungen etc. aller verwendeten Materialien und Befestigungsmittel aufzunehmen und dem AG oder dessen Vertretung nach Abschluss der Arbeiten als digitale PDF-Datei auszuhändigen.
Menge: 1,000 psch

**02.4 Bauzeitlicher Witterungsschutz**
*** Pauschalposition
Erstellen einer Planung des bauzeitlichen Witterungschutzes für die Zimmererarbeiten auf Grundlage der Architektenwerkplanung für alle nachfolgenden Titel.

Die Unterlagen zur Detailstatik sind dem AG oder dessen Vertretung als digitale PDF-Datei vorzulegen. Den AN muss entsprechend seiner Planung den bauzeitlichen Witterungsschutz einhalten und Sorge über die Bauteile während der Bauzeit tragen.
Menge: 1,000 psch

**02.5 Musterfläche Fassadenverkleidung herstellen liefern aufstellen**
Herstellen, liefern und aufstellen auf der Baustelle von transportablen Musterflächen der gewählten Fassadenbekleidungen. Musterflächen müssen möglichst exakt die zukünftige Fassadenfläche wiederspiegeln und der folgenden Beschreibungen der Fassade entsprechen. Die genaue Ausführung der Oberflächen ist mit den Architekten abzustimmen und nach Freigabe herzustellen.

Abmessungen der Fläche:
ca. 1x1m
Menge: 6,000 St

### Titel 03 Abbruch u. Rückbau

#### Bereich 03.01 OG

*Hinweis: Fassade*

**03.01.1 Holzfassade hinterlüftet abbrechen nicht schadstoffbelastet bis D 25 cm Geräteeinsatz mgl. Stoffe laden LKW AN inkl. Entsorg.**
*** Bezugsbeschreibung
Abbruch der Außenfassade als hinterlüftete Holzfassade (Alle Teilschichten), bestehend aus folgenden Bauteilschichten:

Holzschalung (Nadelholz) ca. 50x50mm, Abstand ca. 20mm,
Holzlattung (Nadelholz) ca. 50x30mm,
Unterspannbahn
mineralische Wärmedämmung D 10cm
Dampfbremse

im Rahmen einer Teilabbruchmaßnahme, nicht schadstoffbelastet, Abfall ist nicht gefährlich, Zuordnung LAGA Z 0 (uneingeschränkter Einbau),

Abbruchdicke bis '25' cm, Arbeitshöhe bis 6 m, Geräteeinsatz
ist möglich, aufgenommene Stoffe sammeln, auf LKW des AN laden, transportieren, entsorgen, zum Lager oder zur Anlage nach Wahl des AN, Vergütung der Entsorgung übernimmt AN.
Menge: 220,200 m²

**03.01.2 Zusätzlich Holzfassade hinterlüftet sauber Trennen von Bestandsfassade**
*** wie Position 03.01.1
Zusätzlich für das saubere Trennen von der abzubrechenden hinterlüfteten Holzfassade und Bestandsfassade, welche erhalten bleibt.

Trennung über Schneiden aller Bauteilsichten wie in vorheriger Pos. beschrieben.
Menge: 10,000 m

#### Bereich 03.02 DG

*Hinweis: Satteldach Verbindungsbau zwischen Bauteil A und C Abbruch*

**03.02.1 Abbruch Satteldach Neigung 12° Holz/Holzwerkstoff Ziegeldeckung etc. nicht schadstoffbelastet Geräteeinsatz mgl. Stoffe laden LKW AN inkl. Entsorg.**
*** Bezugsbeschreibung
Abbruch des Satteldaches aus Holz/Holzwerkstoff mit Ziegeldeckung, als Holzkonstruktion mit Konstruktionsholz, bestehend aus folgenden Bauteilschichten:

Dachziegel Creaton o.glw.
Traglattung 30/50mm
Konterlattung 30/50mm
Unterspannbahn
Rauschalung ca. 24mm
Dachsparren 12/24 e = 70 cm
Wärmedämmung 18cm
Dampfbremse
Lattung 30mm
Gipskartonplatten 15mm inkl. aufkaschiertem Flies
Dachpfetten KVH als Fusspfette 20/20 und Firstpfette 20/30 und Kehlsparren etc.

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Menge: 96,000 m²

**03.02.2 Zusätzlich Satteldach von Bestandsdach oder Bestandswand Abtrennen**
*** wie Position 03.02.1
Zusätzlich für das saubere Trennen von dem abzubrechenden Satteldach und dem zu erhaltenden Satteldach bzw. der Bestandswand.

Abtrennung über Demontage aller Bauteilsichten wie in vorheriger Pos. beschrieben.
Menge: 28,000 m

*Hinweis: Satteldach und Metalldach Eingangsbau zwischen Bauteil A und B Abbruch*

**03.02.3 Abbruch Satteldachstreifen Holz/Holzwerkstoff Ziegeldeckung etc. nicht schadstoffbelastet Geräteeinsatz mgl. Stoffe laden LKW AN inkl. Entsorg.**
*** Bezugsbeschreibung
Abbruch des Satteldachstreifen bei Haupteingang Nord aus Holz/Holzwerkstoff mit Ziegeldeckung, als Holzkonstruktion mit Konstruktionsholz, bestehend aus folgenden Bauteilschichten:

Dachziegel Creaton o.glw.
Traglattung unbekannt
Konterlattung unbekannt
Unterspannbahn unbekannt
Rauschalung unbekannt
Dachsparren unbekannt
Wärmedämmung unbekannt
Dampfbremse unbekannt
Lattung unbekannt
Gipskartonplatten unbekannt
Dachpfetten KVH unbekannt

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Auf die Position ist ein entsprechender Zuschlag vorzusehen, da keine verläasslichen Bestandspläne zum exakten Dachaufbau vorliegen. Die obigen Bauteilschichten sind als Grundlage zu kalkulieren zzgl. eines Aufschlags durch den AN. Der AN ist auch hier verpflichtet die Dachkonstruktion mit der Angebotsabgabe in Augenschein zu nehmen und entsprechend das Angebot zu kalkulieren!
Menge: 39,000 m²

**03.02.4 Abbruch Metalldach Holz/Holzwerkstoff Blechdeckung etc. nicht schadstoffbelastet Geräteeinsatz mgl. Stoffe laden LKW AN inkl. Entsorg.**
Abbruch des Metalldaches bei Haupteingang Nord aus Holz/Holzwerkstoff mit Blechdeckung, als Holzkonstruktion mit Konstruktionsholz, bestehend aus folgenden Bauteilschichten:

Blecheindeckung o.glw.
Traglattung unbekannt
Konterlattung unbekannt
Unterspannbahn unbekannt
Rauschalung unbekannt
Dachsparren unbekannt
Wärmedämmung unbekannt
Dampfbremse unbekannt
Lattung unbekannt
Gipskartonplatten unbekannt
Dachpfetten KVH unbekannt

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Auf die Position ist ein entsprechender Zuschlag vorzusehen, da keine verläasslichen Bestandspläne zum exakten Dachaufbau vorliegen. Die obigen Bauteilschichten sind als Grundlage zu kalkulieren zzgl. eines Aufschlags durch den AN. Der AN ist auch hier verpflichtet die Dachkonstruktion mit der Angebotsabgabe in Augenschein zu nehmen und entsprechend das Angebot zu kalkulieren!
Menge: 94,000 m²

**03.02.5 Abbruch Metalldachaufkantung Holz/Holzwerkstoff Blechdeckung etc. nicht schadstoffbelastet Geräteeinsatz mgl. Stoffe laden LKW AN inkl. Entsorg.**
Abbruch der Metalldachaufkantung zw. Übergang Metalldach und Ziegeldach bei Haupteingang Nord aus Holz/Holzwerkstoff mit Blechdeckung, als Holzkonstruktion mit Konstruktionsholz, bestehend aus folgenden Bauteilschichten:

Blecheindeckung o.glw.
Traglattung unbekannt
Konterlattung unbekannt
Unterspannbahn unbekannt
Rauschalung unbekannt
Dachsparren unbekannt
Wärmedämmung unbekannt
Dampfbremse unbekannt
Lattung unbekannt

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Auf die Position ist ein entsprechender Zuschlag vorzusehen, da keine verläasslichen Bestandspläne zum exakten Dachaufbau vorliegen. Die obigen Bauteilschichten sind als Grundlage zu kalkulieren zzgl. eines Aufschlags durch den AN. Der AN ist auch hier verpflichtet die Dachkonstruktion mit der Angebotsabgabe in Augenschein zu nehmen und entsprechend das Angebot zu kalkulieren!
Menge: 6,000 m²

**03.02.6 Zusätzlich Satteldach oder Metalldach von Bestandsdach oder Bestandswand Abtrennen**
*** wie Position 03.02.3
Zusätzlich für das saubere Trennen von dem abzubrechenden Satteldach oder Bestanddach und dem zu erhaltenden Satteldach bzw. der Bestandswand.

Trennung über Demontage aller Bauteilsichten wie in vorheriger Pos. beschrieben.
Menge: 36,000 m

*Hinweis: Satteldach Bauteil A Teilrückbau und Abtrennen*

**03.02.7 Rückbau Satteldachstreifen Holz/Holzwerkstoff Ziegeldeckung etc. nicht schadstoffbelastet Geräteeinsatz mgl. Stoffe laden LKW AN inkl. Entsorg.**
Rückbau des Satteldachstreifens Bauteil A aus Holz/Holzwerkstoff mit Ziegeldeckung, als Holzkonstruktion mit Konstruktionsholz, bestehend aus folgenden Bauteilschichten:

Dachziegel Creaton o.glw.
Traglattung unbekannt

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Auf die Position ist ein entsprechender Zuschlag vorzusehen, da keine verläasslichen Bestandspläne zum exakten Dachaufbau vorliegen. Die obigen Bauteilschichten sind als Grundlage zu kalkulieren zzgl. eines Aufschlags durch den AN. Der AN ist auch hier verpflichtet die Dachkonstruktion mit der Angebotsabgabe in Augenschein zu nehmen und entsprechend das Angebot zu kalkulieren!
Menge: 40,000 m²

**03.02.8 Abbruch Satteldachstreifen Holz/Holzwerkstoff etc. nicht schadstoffbelastet Geräteeinsatz mgl. Stoffe laden LKW AN inkl. Entsorg.**
Abbruch des Satteldachstreifens aus Holz/Holzwerkstoff als Holzkonstruktion mit Konstruktionsholz, bestehend aus folgenden Bauteilschichten:

Konterlattung unbekannt
Unterspannbahn unbekannt
Rauschalung unbekannt
Dachsparren unbekannt
Wärmedämmung ca. 12cm
Dampfbremse
Lattung unbekannt

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Auf die Position ist ein entsprechender Zuschlag vorzusehen, da keine verläasslichen Bestandspläne zum exakten Dachaufbau vorliegen. Die obigen Bauteilschichten sind als Grundlage zu kalkulieren zzgl. eines Aufschlags durch den AN. Der AN ist auch hier verpflichtet die Dachkonstruktion mit der Angebotsabgabe in Augenschein zu nehmen und entsprechend das Angebot zu kalkulieren!
Menge: 19,000 m²

**03.02.9 Zusätzlich Satteldachstreifen von Bestandsdach Abtrennen durch Schneiden**
Zusätzlich für sauberes Trennen durch Schneiden, Sägen o.glw. von dem Bauteilschichten des Satteldachstreifen Bauteil A und dem zu erhaltenden Satteldach bzw. dem Bestandsdach, bestehend aus folgenden Bauteilschichten:

Konterlattung unbekannt
Unterspannbahn unbekannt
Rauschalung unbekannt
Dachsparren unbekannt
Wärmedämmung ca. 12cm
Dampfbremse
Lattung unbekannt

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Auf die Position ist ein entsprechender Zuschlag vorzusehen, da keine verläasslichen Bestandspläne zum exakten Dachaufbau vorliegen. Die obigen Bauteilschichten sind als Grundlage zu kalkulieren zzgl. eines Aufschlags durch den AN. Der AN ist auch hier verpflichtet die Dachkonstruktion mit der Angebotsabgabe in Augenschein zu nehmen und entsprechend das Angebot zu kalkulieren!
Menge: 27,000 m

*Hinweis: Satteldach Bauteil C Teilrückbau und Abtrennen*

**03.02.10 Rückbau Satteldachstreifen Holz/Holzwerkstoff Ziegeldeckung etc. nicht schadstoffbelastet Geräteeinsatz mgl. Stoffe laden LKW AN inkl. Entsorg.**
Rückbau des Satteldachstreifens Bauteil C aus Holz/Holzwerkstoff mit Ziegeldeckung, als Holzkonstruktion mit Konstruktionsholz, bestehend aus folgenden Bauteilschichten:

Dachziegel Creaton/ Betondachstein o.glw.
Traglattung 30/50mm

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Menge: 393,000 m²

**03.02.11 Abbruch Satteldachstreifen Neigung 20° Holz/Holzwerkstoff Ziegeldeckung etc. nicht schadstoffbelastet Geräteeinsatz mgl. Stoffe laden LKW AN inkl. Entsorg.**
Abbruch des Satteldachstreifens aus Holz/Holzwerkstoff als Holzkonstruktion mit Konstruktionsholz, bestehend aus folgenden Bauteilschichten:

Konterlattung 30/50mm
Unterspannbahn als Unterdeckung Diffussionsoffen
Rauschalung 24mm
Dachsparren 12/24 e = 70cm
Wärmedämmung ca. 18cm
Dampfbremse
Lattung 30mm
Gipskartonplatte 15mm inkl. aufkaschiertem Flies
Dachpfetten KVH als Fusspfette 20/20

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Menge: 151,000 m²

**03.02.12 Satteldachstreifen von Bestandsdach Abtrennen durch Schneiden**
Saubere Trennen durch Schneiden, Sägen o.glw. von dem Bauteilschichten des Satteldachstreifen Bauteil C und dem zu erhaltenden Satteldach bzw. dem Bestandsdach, bestehend aus folgenden Bauteilschichten:

Konterlattung 30/50mm
Unterspannbahn als Unterdeckung Diffussionsoffen
Rauschalung 24mm
Dachsparren 12/24 e = 70cm
Wärmedämmung ca. 18cm
Dampfbremse
Lattung 30mm
Gipskartonplatte 15mm inkl. aufkaschiertem Flies

im Rahmen einer Teilabbruchmaßnahme, nicht schadstoffbelastet, Abfall ist nicht gefährlich, Altholzkategorie A I, Ausführung im Freien, Arbeitshöhe bis 6 m, Geräteeinsatz ist möglich, max. Gesamtgewicht der Geräte ohne Beschränkung, aufgenommene Stoffe sammeln, sortieren, auf LKW des AN laden, transportieren, entsorgen, zum Lager oder zur Anlage nach Wahl des AN, Vergütung der Entsorgung übernimmt AN.

Besondere Vorsicht gegenüber anliegender Bauteile im Bestand ist einzukalkulieren.
Menge: 77,000 m

*Hinweis: Dachrinnen, Fallrohre, Sonstiges*

**03.02.13 Abbruch Dachrinne Fallrohr Metall ca. Gr.333 nicht schadstoffbelastet Geräteeinsatz mgl. Stoffe laden LKW AN inkl. Entsorg.**
Abbruch Dachrinne, einschl. Formstücke und Fallrohre aus Metall o.glw., Nenngröße ca. 333 mm, im Rahmen einer Teilabbruchmaßnahme, nicht schadstoffbelastet, Abfall ist nicht gefährlich, Arbeitshöhe bis 6 m, Ausführung im Freien, aufgenommene Stoffe sammeln, auf LKW des AN laden, transportieren, entsorgen, zum Lager oder zur Anlage nach Wahl des AN, Vergütung der Entsorgung übernimmt AN.

Inkl. Abtrennen der Rinnen und Fallrohre von Anschluss an Dachkosntruktion. Inkl. sauberes Abschneiden von Dachrinne beim Anschluss an Bestandsdach, welches erhalten bleiben muss.

Der AN ist verpflichtet die vorliegende Dachkonstruktion in Augenschein zu nehmen und entsprechend die Pos. anzubieten.
Menge: 151,000 m

**03.02.14 Zusätzlich Satteldach etc. Kleinteile auf Dach abbrechen/ entfernen**
*** Pauschalposition
*** wie Position 03.02.1
Zusätzlich für das abbrechen/ entfernen der Kleinteile auf den gesamten Abzubrechenden oder Rückzubaueneden Dächern bestehend aus z.B.:

Schneenasen, Schneefanggitter, Installationen, Müll etc.
Menge: 1,000 psch

#### Bereich 03.03 Außenanlagen

*Hinweis: Vordach Eingang Süd*

**03.03.1 Rückbau Vordach Holz/Holzwerkstoff Ziegeldeckung etc. Baustoffe auf Baustelle Zwischenlagern Schutzmaßnahmen**
*** Bezugsbeschreibung
Rückbau des Vordaches aus Holz/Holzwerkstoff mit Ziegeldeckung, als Holzkonstruktion mit Konstruktionsholz, bestehend aus folgenden Bauteilschichten:

Dachziegel Creaton o.glw.
Traglattung 30/50mm
Konterlattung 30/50mm
Unterspannbahn
Rauschalung ca. 24mm
Dachsparren 8/18 e = 80 cm
Dachpfetten KVH

im Rahmen einer Rückbaumaßnahme, Baustoffe müssen zu einem späteren Zeitpunkt Wiederverwendet werden, Ausführung im Freien, Arbeitshöhe bis 4 m, Geräteeinsatz ist möglich, max. Gesamtgewicht der Geräte ohne Beschränkung, aufgenommene Stoffe sammeln, sortieren, auf der Baustelle Lagern und für den Wiederaufbau vorbereiten, Keine Entsorgung.

Inkl. Schutzmaßnahmen als Folienabdeckung o.glw. nach fetiger Lagerung aller Baustoffe zur Wiederverwendung. Baustoffe müssen entsprechend gegenüber Wetterereignissen und Schmutz über die gesamte Lagerzeit geschützt werden.

Besondere Vorsicht gegenüber anliegender Bauteile im Bestand ist einzukalkulieren, sowie eine erschwerte Abbausituation. Demontage durch Kleingeräte und von Hand ist einzukalkulieren.
Menge: 43,000 m²

**03.03.2 Zulage Vordach von Bestandsdach oder Bestandswand Abtrennen**
*** wie Position 03.03.1
Zulage für das saubere Trennen von dem abzubrechenden Vordach und dem zu erhaltenden Vordach bzw. der Bestandswand.

Trennung über Demontage aller Bauteilsichten wie in vorheriger Pos. beschrieben.
Menge: 14,200 m

**03.03.3 Zulage Vordach Kleinteile auf Dach demontieren**
*** Pauschalposition
*** wie Position 03.03.1
Zulage für das vollständige Demontieren der Kleinteile auf dem Vordach bestehend aus z.B.:

Schneenasen, Schneefanggitter, Installationen, Müll etc.
Menge: 1,000 psch

**03.03.4 Rückbau Stahlkonstruktion Stahlstützen Rund-Profile ca. D 12cm Verbindungselemente L ca. 3m Baustoffe auf Baustelle Zwischenlagern Schutzmaßnahmen**
Rückbau der Stahlkonstruktion als Stahlstützen Feuerverzinkt Ro 10 1,6x5 S235, Runde-Profile, aus verschiedenen oder glw. Stahlprofilen und Verbindungselemente Abmessungen ca. D 12 cm, Gesamthöhe Einzelstützen ca. 3m,

im Rahmen einer Rückbaumaßnahme, Baustoffe müssen zu einem späteren Zeitpunkt Wiederverwendet werden, Ausführung im Freien, Arbeitshöhe bis 4 m, Geräteeinsatz ist möglich, max. Gesamtgewicht der Geräte ohne Beschränkung, aufgenommene Stoffe sammeln, sortieren, auf der Baustelle Lagern und für den Wiederaufbau vorbereiten, Keine Entsorgung.

Inkl. Schutzmaßnahmen als Folienabdeckung o.glw. nach fetiger Lagerung aller Baustoffe zur Wiederverwendung. Baustoffe müssen entsprechend gegenüber Wetterereignissen und Schmutz über die gesamte Lagerzeit geschützt werden.

Besondere Vorsicht gegenüber anliegender Bauteile im Bestand ist einzukalkulieren, sowie eine erschwerte Abbausituation. Demontage durch Kleingeräte und von Hand ist einzukalkulieren.
Menge: 4,000 St

### Titel 04 Holzbau BT1 u. BT2

*Hinweis: Vorbemerkungen Statiker*
Der AN ist verpflichtet die zugehörigen Unterlagen der Statiker sowie mit der Angebotsabgabe gelesen und geprüft zu haben.

Wandelemente gemäß Vorgaben der Statik herstellen, abbinden, liefern und abnahmefertig montieren!

Holzbau:
Alle Verbindungen sind verdeckt auszuführen zur Einhaltung der
Brandwiderstandsdauer. Die Holz-Bauteile sind für einen Brandwiderstandsdauer von 30 Minuten ausgelegt.

· Es ist zu berücksichtigen, dass Leitungsführung der technischen Anlagen im Hohlraum der Deckenelemente verzogen werden sollen.
· In der statischen Berechnung sind die Regelelemente angegeben. Es werden an einigen Positionen Sonderelemente benötigt. Unter Sonderelementen versteht man solide Deckenelemente (ausgefüllter Hohlraum). Diese sind durch die ausführende Firma zu kalkulieren und sind an folgenden Positionen anzuordnen:
o Deckenrandelemente
o Im Anschluss an geschossübergreifende Stahlbetonwände
o Übergang zu Stahlbetondecke
o Im Anschluss an die geplanten Wechselträger bei großen Öffnungen (Stahlbau)
o Ggf. bei Durchdringungen

· Folgende Planungs-Leistungen sind bei der ausführenden Firma notwenig:
o Prüffähige statische Berechnung der Deckenelemente inkl. der Durchdringungen der Elemente und Verbindungen der Elemente untereinander.
o Planung der bauphysikalischen und brandschutztechnischen Anforderungen an Verbindungsdetails mit den jeweiligen Fachplanern.
o Abstimmung mit der Tragwerksplanung hinsichtlich der Anschlussdetails.
o Bei Umplanung von vorgegebenen Anschlussdetails ist die prüffähige statische Berechnung durch die ausführende Firma zu erstellen.
o Erstellung eines Verlegeplans.
o Erstellung einer Werk- und Montageplanung.
o Planung des bauzeitlichen Witterungsschutzes.

Detaillierte Skizzen zu den Anschlussdetails mit den verwendeten Verbindungsmitteln sind im Anhang enthalten. Die Positionsbezeichnungen sind in den Positionsplänen enthalten.

Die Wandelemente können auf Grund der Wandhöhe (Transportabmessungen) horizontal im Bereich Tür- /bzw. Fensteroberkante geteilt werden. Aussparungen und Öffnungen über 2,5m2 werden abgezogen, Aussparungen und Öffnungen unter 2,5m2 (Wie Türen) werden übermessen.

Übersicht zu Materialanfoderungen gemäß Statik:

Decken: Lignotrend o.glw.
Träger: Brettschichtholz GL28h
Wände: Brettsperrholz wie BBS 125 160-5 oder BBS 125 180-5 o.glw.
Sparren: Konstruktionsvollholz C24
Firstpfetten: Konstruktionsvollholz C24
Fußpfetten: Brettschichtholz GL28h
Stützen: Brettschichtholz GL28h

#### Bereich 04.01 Wände

**04.01.1 Außenwand tragend raumabschließend REI30 Brettsperrholz Nadelholz techn.getrocknet D 160 mm**
Massivholzelement als aussteifende Außenwand, tragend, raumabschließend, Feuerwiderstandsklasse REI 30 DIN EN 13501-2 und systemgebundenem Nachweis, ohne chemischen Holzschutz, aus Brettsperrholz DIN EN 16351, Nadelholz, technisch getrocknet, Lamellenfestigkeit mindestens C24 (nach
statischen und konstruktiven Erfordernissen), Plattendicke '160'
mm, 5-lagig, Verbindung der Elemente untereinander und Anschluss an vorh. Bauteile gemäß Vorgaben der Statiker.

Wandelemente gemäß Vorgaben der Statik herstellen, liefern und abnahmefertig montieren.
Menge: 152,000 m2

**04.01.2 Außenwand tragend raumabschließend REI30 Brettsperrholz Nadelholz techn.getrocknet D 160 mm Sichtqualität**
Massivholzelement als aussteifende Außenwand, tragend, raumabschließend, Feuerwiderstandsklasse REI 30 DIN EN 13501-2 und systemgebundenem Nachweis, ohne chemischen Holzschutz, aus Brettsperrholz DIN EN 16351, Nadelholz, technisch getrocknet, Lamellenfestigkeit mindestens C24 (nach
statischen und konstruktiven Erfordernissen), Plattendicke '160'
mm, 5-lagig, Verbindung der Elemente untereinander und Anschluss an vorh. Bauteile gemäß Vorgaben der Statiker.

Wandelemente gemäß Vorgaben der Statik herstellen, liefern und abnahmefertig montieren.

Oberflächenqualität: 1. seitige Sichtqualität (zum Innenraum) in Wohnqualität auszuführen.
Menge: 100,000 m2

**04.01.3 Innenwand tragend REI30 Brettsperrholz Nadelholz techn.getrocknet D 180 mm Sichtqualität**
Massivholzelement als aussteifende Innenwand, tragend, raumabschließend, Feuerwiderstandsklasse REI 30 DIN EN 13501-2 und systemgebundenem Nachweis, ohne chemischen Holzschutz, aus Brettsperrholz DIN EN 16351, Nadelholz, technisch getrocknet, Lamellenfestigkeit mindestens C24 (nach
statischen und konstruktiven Erfordernissen), Plattendicke '180'
mm, 5-lagig, 1-seitig geschliffen, Verbindung der Elemente untereinander und Anschluss an vorh. Bauteile gemäß Vorgaben der Statiker.

Wandelemente gemäß Vorgaben der Statik herstellen, liefern und abnahmefertig montieren.

Oberflächenqualität: 1. seitige Sichtqualität (zum Innenraum) in Wohnqualität auszuführen.
Menge: 13,000 m2

**04.01.4 Innenwand tragend REI30 Brettsperrholz Nadelholz techn.getrocknet D 160 mm Sichtqualität**
Massivholzelement als aussteifende Innenwand, tragend, raumabschließend, Feuerwiderstandsklasse REI 30 DIN EN 13501-2 und systemgebundenem Nachweis, ohne chemischen Holzschutz, aus Brettsperrholz DIN EN 16351, Nadelholz, technisch getrocknet, Lamellenfestigkeit mindestens C24 (nach
statischen und konstruktiven Erfordernissen), Plattendicke '160'
mm, 5-lagig, 1-seitig geschliffen, Verbindung der Elemente untereinander und Anschluss an vorh. Bauteile gemäß Vorgaben der Statiker.

Wandelemente gemäß Vorgaben der Statik herstellen, liefern und abnahmefertig montieren.

Oberflächenqualität: 1. seitige Sichtqualität (zum Innenraum) in Wohnqualität auszuführen.
Menge: 293,000 m2

**04.01.5 Innenwand tragend REI30 Brettsperrholz Nadelholz techn.getrocknet D 120 mm**
Massivholzelement als aussteifende Innenwand, tragend, raumabschließend, Feuerwiderstandsklasse REI 30 DIN EN 13501-2 und systemgebundenem Nachweis, ohne chemischen Holzschutz, aus Brettsperrholz DIN EN 16351, Nadelholz, technisch getrocknet, Lamellenfestigkeit mindestens C24 (nach
statischen und konstruktiven Erfordernissen), Plattendicke '120'
mm, Lagenazahl nach Plattendicke, 1-seitig geschliffen, Verbindung der Elemente untereinander und Anschluss an vorh. Bauteile gemäß Vorgaben der Statiker.

Wandelemente gemäß Vorgaben der Statik herstellen, liefern und abnahmefertig montieren.
Menge: 50,000 m2

**04.01.6 Innenwand nichttragend REI30 Brettsperrholz Nadelholz techn.getrocknet D 80 mm Sichtqualität**
Massivholzelement als aussteifende Außenwand, tragend, raumabschließend, Feuerwiderstandsklasse REI 30 DIN EN 13501-2 und systemgebundenem Nachweis, ohne chemischen Holzschutz, aus Brettsperrholz DIN EN 16351, Nadelholz, technisch getrocknet, Lamellenfestigkeit mindestens C24 (nach
statischen und konstruktiven Erfordernissen), Plattendicke '80'
mm, Lagenazahl nach Plattendicke, 1-seitig geschliffen, Verbindung der Elemente untereinander und Anschluss an vorh. Bauteile gemäß Vorgaben der Statiker.

Wandelemente gemäß Vorgaben der Statik herstellen, liefern und abnahmefertig montieren.

Oberflächenqualität: 1. seitige Sichtqualität (zum Innenraum) in Wohnqualität auszuführen.
Menge: 27,000 m2

#### Bereich 04.02 Stützen

**04.02.1 Stütze Brettschichtholz Nadelholz techn.getrocknet B 12cm H 22cm ca. L 3,2 m GL28h**
Stütze, Feuerwiderstandsklasse R30 gemäß DIN EN 13501-2 und systemgebundenem Nachweis, ohne chemischen Holzschutz, aus Brettschichtholz DIN EN 14080, Nadelholz, technisch getrocknet, Festigkeitsklasse GL28h (nach statischen und konstruktiven Erfordernissen), Verbindung der Elemente untereinander und Anschluss an vorh. Bauteile gemäß Vorgaben der Statiker. Breite 12 cm, Höhe 22 cm,
ca. Länge '3,2' m, verbunden mit Schrauben aus verzinktem
Stahl.

Stütze gemäß Vorgaben der Statik herstellen, liefern und abnahmefertig montieren.

Hinweis: Alle Stützen u. Träger als Brettschichtholz sind flächenbündig in die Wände als Brettsperrholz einzusetzen und exakt einzupassen.
Menge: 1,000 St

**04.02.2 Stütze Brettschichtholz Nadelholz techn.getrocknet B 16cm H 16cm ca. L 3,2 m GL28h Sichtqualität**
Stütze, Feuerwiderstandsklasse R30 gemäß DIN EN 13501-2 und systemgebundenem Nachweis, ohne chemischen Holzschutz, aus Brettschichtholz DIN EN 14080, Nadelholz, technisch getrocknet, Festigkeitsklasse GL28h (nach statischen und konstruktiven Erfordernissen), Verbindung der Elemente untereinander und Anschluss an vorh. Bauteile gemäß Vorgaben der Statiker. Breite 16 cm, Höhe 16 cm,
ca. Länge '3,2' m, verbunden mit Schrauben aus verzinktem
Stahl.

Stütze gemäß Vorgaben der Statik herstellen, liefern und abnahmefertig montieren.

Oberflächenqualität: 1. seitige Sichtqualität (zum Innenraum) in Wohnqualität auszuführen.

Hinweis: Alle Stützen u. Träger als Brettschichtholz sind flächenbündig in die Wände als Brettsperrholz einzusetzen und exakt einzupassen.
Menge: 2,000 St

**04.02.3 Stütze Brettschichtholz Nadelholz techn.getrocknet B 16cm H 19cm ca. L 3,25 m GL28h Sichtqualität**
Stütze, Feuerwiderstandsklasse R30 gemäß DIN EN 13501-2 und systemgebundenem Nachweis, ohne chemischen Holzschutz, aus Brettschichtholz DIN EN 14080, Nadelholz, technisch getrocknet, Festigkeitsklasse GL28h (nach statischen und konstruktiven Erfordernissen), Verbindung der Elemente untereinander und Anschluss an vorh. Bauteile gemäß Vorgaben der Statiker. Breite 16 cm, Höhe 19 cm,
ca. Länge '3,25' m, verbunden mit Schrauben aus verzinktem
Stahl.

Stütze gemäß Vorgaben der Statik herstellen, liefern und abnahmefertig montieren.

Oberflächenqualität: 1. seitige Sichtqualität (zum Innenraum) in Wohnqualität auszuführen.

Hinweis: Alle Stützen u. Träger als Brettschichtholz sind flächenbündig in die Wände als Brettsperrholz einzusetzen und exakt einzupassen.
Menge: 1,000 St

**04.02.4 Stütze Brettschichtholz Nadelholz techn.getrocknet B 16cm H 20cm ca. L 2,8 m GL28h**
Stütze, Feuerwiderstandsklasse R30 gemäß DIN EN 13501-2 und systemgebundenem Nachweis, ohne chemischen Holzschutz, aus Brettschichtholz DIN EN 14080, Nadelholz, technisch getrocknet, Festigkeitsklasse GL28h (nach statischen und konstruktiven Erfordernissen), Verbindung der Elemente untereinander und Anschluss an vorh. Bauteile gemäß Vorgaben der Statiker. Breite 16 cm, Höhe 20 cm,
ca. Länge '2,8' m, verbunden mit Schrauben aus verzinktem
Stahl.

Stütze gemäß Vorgaben der Statik herstellen, liefern und abnahmefertig montieren.

Hinweis: Alle Stützen u. Träger als Brettschichtholz sind flächenbündig in die Wände als Brettsperrholz einzusetzen und exakt einzupassen.
Menge: 4,000 St

**04.02.5 Stütze Brettschichtholz Nadelholz techn.getrocknet B 16cm H 20cm ca. L 2,9 m GL28h Sichtqualität**
Stütze, Feuerwiderstandsklasse R30 gemäß DIN EN 13501-2 und systemgebundenem Nachweis, ohne chemischen Holzschutz, aus Brettschichtholz DIN EN 14080, Nadelholz, technisch getrocknet, Festigkeitsklasse GL28h (nach statischen und konstruktiven Erfordernissen), Verbindung der Elemente untereinander und Anschluss an vorh. Bauteile gemäß Vorgaben der Statiker. Breite 16 cm, Höhe 20 cm,
ca. Länge '2,9' m, verbunden mit Schrauben aus verzinktem
Stahl.

Stütze gemäß Vorgaben der Statik herstellen, liefern und abnahmefertig montieren.

Oberflächenqualität: 1. seitige Sichtqualität (zum Innenraum) in Wohnqualität auszuführen.

Hinweis: Alle Stützen u. Träger als Brettschichtholz sind flächenbündig in die Wände als Brettsperrholz einzusetzen und exakt einzupassen.
Menge: 2,000 St

**04.02.6 Stütze Brettschichtholz Nadelholz techn.getrocknet B 16cm H 21cm ca. L 3,0 m GL28h Sichtqualität**
Stütze, Feuerwiderstandsklasse R30 gemäß DIN EN 13501-2 und systemgebundenem Nachweis, ohne chemischen Holzschutz, aus Brettschichtholz DIN EN 14080, Nadelholz, technisch getrocknet, Festigkeitsklasse GL28h (nach statischen und konstruktiven Erfordernissen), Verbindung der Elemente untereinander und Anschluss an vorh. Bauteile gemäß Vorgaben der Statiker. Breite 16 cm, Höhe 21 cm,
ca. Länge '3,0' m, verbunden mit Schrauben aus verzinktem
Stahl.

Stütze gemäß Vorgaben der Statik herstellen, liefern und abnahmefertig montieren.

Oberflächenqualität: 1. seitige Sichtqualität (zum Innenraum) in Wohnqualität auszuführen.

Hinweis: Alle Stützen u. Träger als Brettschichtholz sind flächenbündig in die Wände als Brettsperrholz einzusetzen und exakt einzupassen.
Menge: 1,000 St

**04.02.7 Stütze Brettschichtholz Nadelholz techn.getrocknet B 16cm H 30cm ca. L 2,5 m GL28h Sichtqualität**
Stütze, Feuerwiderstandsklasse R30 gemäß DIN EN 13501-2 und systemgebundenem Nachweis, ohne chemischen Holzschutz, aus Brettschichtholz DIN EN 14080, Nadelholz, technisch getrocknet, Festigkeitsklasse GL28h (nach statischen und konstruktiven Erfordernissen), Verbindung der Elemente untereinander und Anschluss an vorh. Bauteile gemäß Vorgaben der Statiker. Breite 16 cm, Höhe 30 cm, ca. Länge
'2,5' m, verbunden mit Schrauben aus verzinktem Stahl,

Stütze gemäß Vorgaben der Statik herstellen, liefern und abnahmefertig montieren.

Oberflächenqualität: 1. seitige Sichtqualität (zum Innenraum) in Wohnqualität auszuführen.
Hinweis: Alle Stützen u. Träger als Brettschichtholz sind flächenbündig in die Wände als Brettsperrholz einzusetzen und exakt einzupassen.
Menge: 1,000 St

**04.02.8 Stütze Brettschichtholz Nadelholz techn.getrocknet B 16cm H 32cm ca. L 2,9 m GL28h Sichtqualität**
Stütze, Feuerwiderstandsklasse R30 gemäß DIN EN 13501-2 und systemgebundenem Nachweis, ohne chemischen Holzschutz, aus Brettschichtholz DIN EN 14080, Nadelholz, technisch getrocknet, Festigkeitsklasse GL28h (nach statischen und konstruktiven Erfordernissen), Verbindung der Elemente untereinander und Anschluss an vorh. Bauteile gemäß Vorgaben der Statiker. Breite 16 cm, Höhe 32 cm, ca. Länge
'2,9' m, verbunden mit Schrauben aus verzinktem Stahl,

Stütze gemäß Vorgaben der Statik herstellen, liefern und abnahmefertig montieren.

Oberflächenqualität: 1. seitige Sichtqualität (zum Innenraum) in Wohnqualität auszuführen.

Hinweis: Alle Stützen u. Träger als Brettschichtholz sind flächenbündig in die Wände als Brettsperrholz einzusetzen und exakt einzupassen.
Menge: 2,000 St

**04.02.9 Stütze Brettschichtholz Nadelholz techn.getrocknet B 16cm H 34cm ca. L 3,2 m GL28h Sichtqualität**
Stütze, Feuerwiderstandsklasse R30 gemäß DIN EN 13501-2 und systemgebundenem Nachweis, ohne chemischen Holzschutz, aus Brettschichtholz DIN EN 14080, Nadelholz, technisch getrocknet, Festigkeitsklasse GL28h (nach statischen und konstruktiven Erfordernissen), Verbindung der Elemente untereinander und Anschluss an vorh. Bauteile gemäß Vorgaben der Statiker. Breite 16 cm, Höhe 34 cm, ca. Länge
'3,2' m, verbunden mit Schrauben aus verzinktem Stahl,

Stütze gemäß Vorgaben der Statik herstellen, liefern und abnahmefertig montieren.

Oberflächenqualität: 1. seitige Sichtqualität (zum Innenraum) in Wohnqualität auszuführen.

Hinweis: Alle Stützen u. Träger als Brettschichtholz sind flächenbündig in die Wände als Brettsperrholz einzusetzen und exakt einzupassen.
Menge: 1,000 St

**04.02.10 Stütze Brettschichtholz Nadelholz techn.getrocknet B 16cm H 36cm ca. L 3,1 m GL28h Sichtqualität**
Stütze, Feuerwiderstandsklasse R30 gemäß DIN EN 13501-2 und systemgebundenem Nachweis, ohne chemischen Holzschutz, aus Brettschichtholz DIN EN 14080, Nadelholz, technisch getrocknet, Festigkeitsklasse GL28h (nach statischen und konstruktiven Erfordernissen), Verbindung der Elemente untereinander und Anschluss an vorh. Bauteile gemäß Vorgaben der Statiker. Breite 16 cm, Höhe 36 cm, ca. Länge
'3,1' m, verbunden mit Schrauben aus verzinktem Stahl,

Stütze gemäß Vorgaben der Statik herstellen, liefern und abnahmefertig montieren.

Oberflächenqualität: 1. seitige Sichtqualität (zum Innenraum) in Wohnqualität auszuführen.

Hinweis: Alle Stützen u. Träger als Brettschichtholz sind flächenbündig in die Wände als Brettsperrholz einzusetzen und exakt einzupassen.
Menge: 2,000 St

**04.02.11 Stütze Brettschichtholz Nadelholz techn.getrocknet B 16cm H 36cm ca. L 3,25 m GL28h Sichtqualität**
Stütze, Feuerwiderstandsklasse R30 gemäß DIN EN 13501-2 und systemgebundenem Nachweis, ohne chemischen Holzschutz, aus Brettschichtholz DIN EN 14080, Nadelholz, technisch getrocknet, Festigkeitsklasse GL28h (nach statischen und konstruktiven Erfordernissen), Verbindung der Elemente untereinander und Anschluss an vorh. Bauteile gemäß Vorgaben der Statiker. Breite 16 cm, Höhe 36 cm, ca. Länge
'3,25' m, verbunden mit Schrauben aus verzinktem Stahl,

Stütze gemäß Vorgaben der Statik herstellen, liefern und abnahmefertig montieren.

Oberflächenqualität: 1. seitige Sichtqualität (zum Innenraum) in Wohnqualität auszuführen.

Hinweis: Alle Stützen u. Träger als Brettschichtholz sind flächenbündig in die Wände als Brettsperrholz einzusetzen und exakt einzupassen.
Menge: 1,000 St

**04.02.12 Stütze Brettschichtholz Nadelholz techn.getrocknet B 16cm H 40cm ca. L 3,0 m GL28h Sichtqualität**
Stütze, Feuerwiderstandsklasse R30 gemäß DIN EN 13501-2 und systemgebundenem Nachweis, ohne chemischen Holzschutz, aus Brettschichtholz DIN EN 14080, Nadelholz, technisch getrocknet, Festigkeitsklasse GL28h (nach statischen und konstruktiven Erfordernissen), Verbindung der Elemente untereinander und Anschluss an vorh. Bauteile gemäß Vorgaben der Statiker. Breite 16 cm, Höhe 40 cm, ca. Länge
'3,0' m, verbunden mit Schrauben aus verzinktem Stahl,

Stütze gemäß Vorgaben der Statik herstellen, liefern und abnahmefertig montieren.

Oberflächenqualität: 1. seitige Sichtqualität (zum Innenraum) in Wohnqualität auszuführen.

Hinweis: Alle Stützen u. Träger als Brettschichtholz sind flächenbündig in die Wände als Brettsperrholz einzusetzen und exakt einzupassen.
Menge: 1,000 St

**04.02.13 Stütze Brettschichtholz Nadelholz techn.getrocknet B 16cm H 45cm ca. L 3,1 m GL28h Sichtqualität**
Stütze, Feuerwiderstandsklasse R30 gemäß DIN EN 13501-2 und systemgebundenem Nachweis, ohne chemischen Holzschutz, aus Brettschichtholz DIN EN 14080, Nadelholz, technisch getrocknet, Festigkeitsklasse GL28h (nach statischen und konstruktiven Erfordernissen), Verbindung der Elemente untereinander und Anschluss an vorh. Bauteile gemäß Vorgaben der Statiker. Breite 16 cm, Höhe 45 cm, ca. Länge
'3,1' m, verbunden mit Schrauben aus verzinktem Stahl,

Stütze gemäß Vorgaben der Statik herstellen, liefern und abnahmefertig montieren.

Oberflächenqualität: 1. seitige Sichtqualität (zum Innenraum) in Wohnqualität auszuführen.

Hinweis: Alle Stützen u. Träger als Brettschichtholz sind flächenbündig in die Wände als Brettsperrholz einzusetzen und exakt einzupassen.
Menge: 1,000 St

**04.02.14 Stütze Brettschichtholz Nadelholz techn.getrocknet B 16cm H 59cm ca. L 3,2 m GL28h Sichtqualität**
Stütze, Feuerwiderstandsklasse R30 gemäß DIN EN 13501-2 und systemgebundenem Nachweis, ohne chemischen Holzschutz, aus Brettschichtholz DIN EN 14080, Nadelholz, technisch getrocknet, Festigkeitsklasse GL28h (nach statischen und konstruktiven Erfordernissen), Verbindung der Elemente untereinander und Anschluss an vorh. Bauteile gemäß Vorgaben der Statiker. Breite 16 cm, Höhe 59 cm, ca. Länge
'3,2' m, verbunden mit Schrauben aus verzinktem Stahl,

Stütze gemäß Vorgaben der Statik herstellen, liefern und abnahmefertig montieren.

Oberflächenqualität: 1. seitige Sichtqualität (zum Innenraum) in Wohnqualität auszuführen.

Hinweis: Alle Stützen u. Träger als Brettschichtholz sind flächenbündig in die Wände als Brettsperrholz einzusetzen und exakt einzupassen.
Menge: 1,000 St

*Hinweis: Holzstützen mit 2xHolztäger Dachgeschoss*

**04.02.15 Stütze KVH-NSI Fichte/Tanne C24 B 18cm H 18cm ca. L 3,3 m**
Stütze, aus Konstruktionsvollholz, nicht sichtbar, Holzart Fichte/Tanne, Gebrauchsklasse 0 DIN 68800-1, ohne chemischen Holzschutz, Festigkeitsklasse C 24 DIN EN 338, Sortierklasse S 10 DIN 4074-1, Keilzinkung zulässig, bedarfstechnisch herzgetrennt DIN 68365, mittlere Holzfeuchte 15 % (+/- 3 %), egalisiert, zulässige Abweichung vom Querschnitt ca. +/- 1 mm, Breite 18 cm, Höhe 18 cm,
ca. Länge '3,3' m, verbunden mit Schrauben aus verzinktem
Stahl.

Stütze gemäß Vorgaben der Statik herstellen, liefern und abnahmefertig montieren.

Feuerwiderstandsklasse R30 gemäß brandschutztechnischem und statischem Nachweis.
Menge: 15,000 St

**04.02.16 Stütze KVH-NSI Fichte/Tanne C24 B 18cm H 18cm ca. L 0,6 m**
Stütze, aus Konstruktionsvollholz, nicht sichtbar, Holzart Fichte/Tanne, Gebrauchsklasse 0 DIN 68800-1, ohne chemischen Holzschutz, Festigkeitsklasse C 24 DIN EN 338, Sortierklasse S 10 DIN 4074-1, Keilzinkung zulässig, bedarfstechnisch herzgetrennt DIN 68365, mittlere Holzfeuchte 15 % (+/- 3 %), egalisiert, zulässige Abweichung vom Querschnitt ca. +/- 1 mm, Breite 18 cm, Höhe 18 cm,
ca. Länge '0,6' m, verbunden mit Schrauben aus verzinktem
Stahl.

Stütze gemäß Vorgaben der Statik herstellen, liefern und abnahmefertig montieren.

Feuerwiderstandsklasse R30 gemäß brandschutztechnischem und statischem Nachweis.
Menge: 3,000 St

**04.02.17 Stütze KVH-NSI Fichte/Tanne C24 B 26 cm H 30 cm ca. L 3,0 m**
Stütze, aus Konstruktionsvollholz, nicht sichtbar, Holzart Fichte/Tanne, Gebrauchsklasse 0 DIN 68800-1, ohne chemischen Holzschutz, Festigkeitsklasse C 24 DIN EN 338, Sortierklasse S 10 DIN 4074-1, Keilzinkung zulässig, bedarfstechnisch herzgetrennt DIN 68365, mittlere Holzfeuchte 15 % (+/- 3 %), egalisiert, zulässige Abweichung vom Querschnitt ca. +/- 1 mm, Breite 26 cm, Höhe 30 cm,
ca. Länge '3,0' m, verbunden mit Schrauben aus verzinktem
Stahl.

Stütze gemäß Vorgaben der Statik herstellen, liefern und abnahmefertig montieren.

Feuerwiderstandsklasse R30 gemäß brandschutztechnischem und statischem Nachweis.
Menge: 1,000 St

**04.02.18 Kopfbänder KVH/NSI Fichte/Tanne C24 B 18 cm H 18 cm ca. L 1 m**
Kopfbänder, aus Konstruktionsvollholz, nicht sichtbar, Holzart Fichte/Tanne, Gebrauchsklasse 0 DIN 68800-1, ohne chemischen Holzschutz, Festigkeitsklasse C 24 DIN EN 338, Sortierklasse S 10 DIN 4074-1, Keilzinkung zulässig, bedarfstechnisch herzgetrennt DIN 68365, mittlere Holzfeuchte 15 % (+/- 3 %), egalisiert, zulässige Abweichung vom Querschnitt +/- 1 mm, Breite 18 cm, Höhe 18 cm,
ca. Länge '1,0' m, verbunden mit Schrauben aus verzinktem
Stahl.

Stütze gemäß Vorgaben der Statik herstellen, liefern und abnahmefertig montieren.

Feuerwiderstandsklasse R30 gemäß brandschutztechnischem und statischem Nachweis.
Menge: 30,000 St

**04.02.19 Holzträger Fichte/Tanne C24 B 4 cm H 12 cm ca. L 1,5 m**
Holzträger, aus Konstruktionsvollholz, nicht sichtbar, Holzart Fichte/Tanne, Gebrauchsklasse 0 DIN 68800-1, ohne chemischen Holzschutz, Festigkeitsklasse C 24 DIN EN 338, Sortierklasse S 10 DIN 4074-1, Keilzinkung zulässig, bedarfstechnisch herzgetrennt DIN 68365, mittlere Holzfeuchte 15 % (+/- 3 %), egalisiert, zulässige Abweichung vom Querschnitt +/- 1 mm, Breite 4 cm, Höhe 12 cm,
ca. Länge '1,5' m, verbunden mit Schrauben aus verzinktem
Stahl.

Träger gemäß Vorgaben der Statik herstellen, liefern und abnahmefertig montieren.

Feuerwiderstandsklasse R30 gemäß brandschutztechnischem und statischem Nachweis.
Menge: 30,000 St

#### Bereich 04.03 Holzbauträger

**04.03.1 Träger Brettschichtholz Nadelholz techn.getrocknet D 160 mm GL28h Sichtqualität GL28h**
Träger, Feuerwiderstandsklasse R30 gemäß DIN EN 13501-2 und systemgebundenem Nachweis, ohne chemischen Holzschutz, aus Brettschichtholz DIN EN 14080, Nadelholz, technisch getrocknet, Festigkeitsklasse GL28h (nach statischen und konstruktiven Erfordernissen), Verbindung der Elemente untereinander und Anschluss an vorh. Bauteile gemäß
Vorgaben der Statiker. Trägerdicke '160' mm.

Träger gemäß Vorgaben der Statik herstellen, liefern und abnahmefertig montieren.

Oberflächenqualität: 1. seitige Sichtqualität (zum Innenraum) in Wohnqualität auszuführen.

Hinweis: Alle Stützen u. Träger als Brettschichtholz sind flächenbündig in die Wände als Brettsperrholz einzusetzen und exakt einzupassen.
Menge: 22,000 m²

**04.03.2 Träger Brettschichtholz Nadelholz techn.getrocknet D 160 mm Sichtqualität GL28h**
Träger, Feuerwiderstandsklasse R30 gemäß DIN EN 13501-2 und systemgebundenem Nachweis, ohne chemischen Holzschutz, aus Brettschichtholz DIN EN 14080, Nadelholz, technisch getrocknet, Festigkeitsklasse GL28h (nach statischen und konstruktiven Erfordernissen), Verbindung der Elemente untereinander und Anschluss an vorh. Bauteile gemäß
Vorgaben der Statiker. Trägerdicke '160' mm.

Träger gemäß Vorgaben der Statik herstellen, liefern und abnahmefertig montieren.

Oberflächenqualität: 1. seitige Sichtqualität (zum Innenraum) in Wohnqualität auszuführen.

Hinweis: Alle Stützen u. Träger als Brettschichtholz sind flächenbündig in die Wände als Brettsperrholz einzusetzen und exakt einzupassen.
Menge: 83,000 m²

**04.03.3 Träger Brettschichtholz Nadelholz techn.getrocknet D 160 mm Sichtqualität GL28h**
Träger, Feuerwiderstandsklasse R30 gemäß DIN EN 13501-2 und systemgebundenem Nachweis, ohne chemischen Holzschutz, aus Brettschichtholz DIN EN 14080, Nadelholz, technisch getrocknet, Festigkeitsklasse GL28h (nach statischen und konstruktiven Erfordernissen), Verbindung der Elemente untereinander und Anschluss an vorh. Bauteile gemäß
Vorgaben der Statiker. Trägerdicke '160' mm.

Träger gemäß Vorgaben der Statik herstellen, liefern und abnahmefertig montieren.

Oberflächenqualität: 1. seitige Sichtqualität (zum Innenraum) in Wohnqualität auszuführen.

Hinweis: Alle Stützen u. Träger als Brettschichtholz sind flächenbündig in die Wände als Brettsperrholz einzusetzen und exakt einzupassen.
Menge: 18,000 m²

#### Bereich 04.04 Decken

*Hinweis: Liefern, Lagern und Montieren Deckenelemente BT2*

*Hinweis: Allgemein*
Brettsperrholz-Produkte werden als tragende Bauelemente für
Wand, Decke, Dach und Fassade sowie als nicht tragende Elemente beim
Ausbau eingesetzt. Die Elemente müssen bei Auslieferung sofort trocken
eingebaut werden. Bei Lagerung auf der Baustelle, sowie beim und nach
dem Einbau sind sie vor Feuchte zu schützen.

##### Pos 04.04.01 DIENSTLEISTUNG: PLANUNG/ARBEITSVORBEREITUNG

**04.04.01.10 Statik Vertikal Elemente**
Erstellen einer prüffähigen statischen Berechnung nach DIN EN für die Deckenelemente.
- Der Entwurf eines Tragwerkskonzepts, Brandschutzanforderungen und die
Lastannahmen sind vom Auftraggeber vorab zu erbringen: Einfeld- oder Mehrfeldträger
Eigengewicht, Ständige Lasten, Nutzlasten, Schneelasten
- Bemessung der Tragfähigkeit und Gebrauchstauglichkeit der Elemente
- Brandschutznachweis der Elemente
- Nachweis von Ausklinkungen und Durchdringungen in Elementen
- Nachweis der Verbindungsmittel für Anschlüsse zwischen Elementen und weiteren Bauteilen
- Nachweis von Wandschwellen, -rähm, Auswechslungen, Unterzügen, Überzügen,
Stützen die in direkter Verbindung mit Elementen stehen, in Holz- oder Stahlbauweise
- Erstellen eines Positionsplans und zeichnerische Darstellung der statisch bemessenen
Details inkl. Verbindungsmittel
Menge: 2,000 Stk

**04.04.01.20 Statik Horizontal-Elemente**
Erstellen einer prüffähigen statischen Berechnung nach DIN EN für die Deckenelemente.
- Der Entwurf eines Tragwerkskonzepts und die Lastannahmen sind vom Auftraggeber vorab zu erbringen: Drei- oder vierseitige Scheibe Windlasten, Stabilisierungslasten,
Erdbebenlasten
- Bemessung der Scheibentragfähigkeit und Gebrauchstauglichkeit der Elemente
- Nachweis der Verbindungsmittel in den Koppelfugen der Elemente
- Nachweis der Verbindungsmittel für die Anschlüsse der Elemente an weitere
Bauteile (Schrauben, Schub- und Zuganker)
- Erstellen eines Positionsplans und zeichnerische Darstellung der statisch bemessenen Details inkl. Verbindungsmittel
- Bei maßgebender Erdbebenlast wird ein zusätzlicher Aufwandszuschlag vorbehalten
Menge: 2,000 Stk

**04.04.01.30 CAD-Bauteilplanung**
Ausführungsplanung der Elemente im Abspracheprozess mit
der Architekturplanung sowie den Fachdisziplinen.

enthaltene Leistungen:
- Entwickeln von Anschlussdetails
- Konstruieren aller tragenden Elemente inkl. Stahlteilen, Stützen und Unterzügen als 3D Modell mit Software wie Cadwork o.glw.

optionale Ergänzungsleistungen:
- Holzbau-Ausführungsplanung weiterer Bauteile, z.B. der Fassade, Bauteilaufbauten
- Stücklisten-Erstellung / Abbund-Pläne für Handelsware wie BSH-Stützen, Unterzüge,
etc.

notwendige Angaben:
Zur Ausführung der angebotenen Leistungen benötigen wir das aktuelle Planwerk:
Architekturplanung, Tragwerksplanung, HLSE-Planung (sofern im Bauvorhaben
vorhanden), Baustelleneinrichtungsplan, Traglastinfo Baukran
Menge: 2,000 Stk

**04.04.01.40 Verlegeplan**
Die Ausführungsplanung beinhaltet einen Montageplan zur werkseitigen Vormontage sowie zur baustellenseitigen Verlegung der Holzelemente.

enthaltene Leistungen:
- Zeichnen eines 2D Verlegeplanes mit der Software Cadwork
- Angabe der Verlegerichtung, Elementeinteilung, Zusammenfassung von Elementen
zur Vormontage, Öffnungen und Aussparungen für Installationen,
- Hinweise zur Verladung und zum Anhängen der Elemente,
- Mitgabe des Verlegeplanes als Planausdruck auf die Baustelle

notwendige Angaben:
Zur Ausführung der angebotenen Leistungen benötigen wir das freigegebene Planwerk
der Ausführungsplanung als .dxf/.dwg/.ifc-CAD-Datei:
vollständige Ausführungsplanung des Holzbaus inkl. aller Anschlussdetails, Holzbau-
Tragwerksplanung (Statik), HLSE-Planung (sofern im Bauvorhaben vorhanden),
Baustelleneinrichtungsplan, Traglastinfo Baukran
Menge: 2,000 Stk

##### Pos 04.04.02 DECKENELEMENTE ÜBER EG

**04.04.02.10 Deckenelement Rippe Q3-x _r0 Höhe 350 mm WTE Profilierung 625-12-4 (tragend) a50g Zusatzlage z80 Pluslage p0 Schüttraumreduzierung mit 120 mm Holzweichfaser _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 111,00 kg/m²
- Füllgewicht 164,00 kg/m², (Schüttgewicht 1400 kg/m³)
Scheibenausbildung:
- Koppelbrett 26/95 mm im Lieferumfang enthalten, Befestigungsmittel bauseits laut
Statik
Holzfeuchte:
- technisch getrocknet 9+/- 2%
Schallschutz:
- geforderter Trittschallpegel Ln,w < 46 dB
- geforderte Luftschalldämmung Rw > 75dB
- geforderter Ci 50-2500
sans grille transversale
Abmessungen:
- Elementhöhe 350 mm, davon BSH: 60 mm, Deckbreite 625 mm
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- zusätzliche geschlossene Holzlage_z80, Dicke 80 mm, direkt hinter der unteren Querlage
- Für den Feuerwiderstand REI 90
Werkseitige Einlage von Gutex Thermoflex 120 mm) zwischen die Stege.
Im Bereich des Elementstoß (über Koppelbrett) erfolgt keine Einlage.
Schüttraumreduzierung bei einem Volumengewicht von 1400 kg/m³ (Kalksplitt) ca. 80 kg/m².
Baubiologie:
- Elemente frei von Holzschutzmittel
Baubiologie:
- Elemente frei von Holzschutzmittel
- Ware ist 100% PEFC zertifiziert
Angebotenes Fabrikat:

.................................................................................. (Bietereintrag)

Elemente liefern und montieren
Menge: 65,000 m²

**04.04.02.20 Deckenelement Rippe Q3-x _r0 -mtn Höhe 350 mm WTE Profilierung 625-12-4 (tragend) a50g Zusatzlage z80 Pluslage p0 Schüttraumreduzierung mit 120 mm Holzweichfaser _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 138,40 kg/m²
- Füllgewicht 107,00 kg/m², (Schüttgewicht 1400 kg/m³)
Scheibenausbildung:
- Koppelbrett 26/95 mm im Lieferumfang enthalten, Befestigungsmittel bauseits laut
Statik
Holzfeuchte:
- technisch getrocknet 9+/- 2%
Schallschutz:
- geforderter Trittschallpegel Ln,w < 46 dB
- geforderte Luftschalldämmung Rw > 75dB
- geforderter Ci 50-2500
sans grille transversale
Element teilmassiv nutseitig ausgeleimt
Abmessungen:
- Elementhöhe 350 mm, davon BSH: 60 mm, Deckbreite 625 mm
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- zusätzliche geschlossene Holzlage_z80, Dicke 80 mm, direkt hinter der unteren Querlage
- Für den Feuerwiderstand REI 90
Werkseitige Einlage von Gutex Thermoflex 120 mm) zwischen die Stege.
Im Bereich des Elementstoß (über Koppelbrett) erfolgt keine Einlage.
Schüttraumreduzierung bei einem Volumengewicht von 1400 kg/m³ (Kalksplitt) ca. 80 kg/m².
Baubiologie:
- Elemente frei von Holzschutzmittel
Baubiologie:
- Elemente frei von Holzschutzmittel
- Ware ist 100% PEFC zertifiziert
Menge: 22,000 m²

**04.04.02.30 _buv**
Oberflächenbehandlung:
- Grundierung mit UV Schutz gegen Nachdunkeln des Holzes, geeignet für den
Innenbereich.
- Der UV-Schutz enthält keine Bindemittel und bleibt wasserlöslich. Um ein Auswaschen
zu verhindern sollte bauseits ein wasserfester Schutzanstrich aufgebracht werden.
Menge: 90,000 m²

**04.04.02.40 Abbund Decke leicht**
Abbund von Decke/Rippe abgerechnet nach m² Elementfläche in folgender Ausführung:
- Längs und Schrägschnitte an den Aussenkanten der Decke
- Ausschnitte für Treppenlöcher und Installationsschächte
- Einbau von Wechselhölzern in Auswechslungen
- Aufdoppelung der Randrippen
Menge: 90,000 m²

**04.04.02.50 Ab. Längs-/ Schrägschnitt bis 450 mm**
Zulage für Abbund
- Längs- und Schrägschnitt am Element bis Elementhöhe 450 mm
Menge: 15,000 m

**04.04.02.60 Ab. Holzsteg im Element einbauen inkl. Material bis 290 mm**
Zulage Abbund
- Zusätzlichen Holzsteg in das Element einbauen und befestigen bis Elementhöhe 290
mm
- Zum Stellen von Wänden, etc.  inkl. Material
Menge: 20,000 m

**04.04.02.70 Ab. Stahlträger stirnseitig schlitzen+ausblatten, Höhe 20 mm**
Zulage Abbund
- Schlitz + Rückschnitt stirnseitig für Stahlträger erstellen
- Schlitzhöhe 20 mm, Tiefe max. 130 mm
Menge: 12,000 m

**04.04.02.80 Ab. Stahlträger stirnseitig schlitzen+ausblatten, Höhe 30 mm**
Zulage Abbund
- Schlitz  + Ausblattung stirnseitig für Stahlträger erstellen
- Schlitzhöhe 30 mm, Tiefe max. 130 mm
Menge: 41,000 m

**04.04.02.90 Ab. Ausblattung längs unten, si, Höhe 45 mm, Breite 200 mm**
Zulage Abbund
- Ausblattung und einsetzen eines Füllholzes
- längs von unten, sichtbar, inkl. Material
- Dimension 45 x 200 mm
Menge: 22,000 m

**04.04.02.100 Ab. Ausschnitte bis 2,25 m²**
Zulage für Abbund
- Ausschnitte im Element mit Eckradius D = 20 mm bis max. 2,25 m²
- Ohne Verstärkung
Menge: 1,000 Stk

**04.04.02.110 Ab. Bohrungen 90° im Element bis ø 100 mm**
Zulage für Abbund
- Bohrungen mit einem Winkel von 90° zur Elementebene
- Durchmesser bis ø 100 mm
- Ohne Verstärkungen
Menge: 50,000 Stk

**04.04.02.120 Ab. Bohrungen 90° im Element bis ø 50 mm**
Zulage für Abbund
- Bohrungen mit einem Winkel von 90° zur Elementebene
- Durchmesser bis ø 50 mm
- Ohne Verstärkungen
Menge: 110,000 Stk

**04.04.02.130 KVH NSi. inkl. Abbund**
KVH-Holz, Fichte NSi.
- Abbund und Lieferung von
Konstruktzionsvollholz
- für Nutzungsklasse 1
- ohne extreme klimatische
Wechselbeanspruchung
- Oberfläche in NICHT-Sichtqualität
- Abrechnung nach Aufmass
Menge: 0,500 m³

**04.04.02.140 Vormontage Decken/Rippen Elemente**
Vormontage ab Werk  Decke oder Rippe Elemente
Abmessungen:
- Maximalformat 1,875 Breite, 18,00 m Länge
Sonstiges:
- Die Elemente werden mit eingeschraubten Würth Schrauben für den Würth
Transportanker
ausgeliefert.
- Die Kosten der Schrauben sind in die Vormontage einkalkuliert.
- Inklusive Stossbretter und Klammern als Verbindungsmittel minimal alle 75 mm
- Erforderliches Zusatzmaterial wird nach Aufwand berechnet
- Die Elemente werden nach bauseitigen gestellten Plänen gefertigt
Menge: 90,000 m²

**04.04.02.150 Ab. Ausblattung stirnseitig unten Nicht-Sicht, Höhe 39 mm, Breite 200 mm**
Zulage Abbund
- Ausblattung der Akustikleisten an der Elementunterseite, Höhe ca. 39 mm, Breite ca.
200 mm
Menge: 0,000 m

**04.04.02.160 Randbrett 7 mm Sperrholz**
Randbretter für stirnseitigen Elementabschluss
- Stärke 7 mm, Länge 2500 mm
- Höhe der Bretter je nach Elementtyp
- Material Sperrholz
- Nur Material, Montage bauseits
Menge: 8,000 m²

**04.04.02.170 Abschlussleiste Stärke 19 mm Breite 200 mm WTE scharfkantig _e0-r0 _n0 gebürstet _buv**
Abschlussleiste, Länge 2970 mm
- Stärke 19 mm
Oberflächen: WTE
- Weisstannenoberfläche astrein economy mit möglichen Fehlern (wie z.B. Längsrisse,
kleinere Aststellen, Ausbrüche in den Keilzinken),für Oberflächen mit geringeren
Qualitätsansprüchen
- Lamellen sichtbar keilgezinkt
- Farbton der Lamellen variiert stark (farbiges Erscheinungsbild)
- Kantenausbildung: scharfkantig
Oberflächenbeschaffenheit: gebürstet
Oberflächenbehandlung:
- Grundierung mit UV Schutz gegen Nachdunkeln des Holzes, geeignet für den
Innenbereich.
- Der UV-Schutz enthält keine Bindemittel und bleibt wasserlöslich. Um ein Auswaschen
zu verhindern sollte bauseits ein wasserfester Schutzanstrich aufgebracht werden.
- Ware ist 100% PEFC zertifiziert
Angebotenes Fabrikat Randleisten:

.................................................................................. (Bietereintrag)

Randleisten liefern und montieren
Menge: 11,000 m

**04.04.02.180 Kalksplitt für Decke Rippen Q3**
Liefern und einbringen von trockenem Natur-Kalksplitt
Schüttgewicht 1400 kg/m³.
Der Splitt wird nach Einbau der Installationen in das Element eingebracht.
- Körnung 2,8 -4,0 mm
- Kalksplitt technisch getrocknet, Restfeuchtigkeit 0,2%

Angebotenes Fabrikat:

.................................................................................. (Bietereintrag)

Kalksplitt liefern und einblasen
Menge: 7,000 t

**04.04.02.190 Druckverteilerplatte**
Die Druckverteilerplatte ist durch den Verarbeiter bauseitig zu liefern und zu verlegen.
z.B. Fabrikat Gutex Holzfaserplatte Typ Standard-n 15 mm stark oder gleichwertig
Menge: 90,000 m²

**04.04.02.200 Transport kompletter Lkw**
Menge: 1,000 Stk

**04.04.02.210 Transport**
Kompletter Lkw mit verlängerter Standzeit 6h für vormontierte Elemente 1,875 m
Menge: 1,000 Stk

##### Pos 04.04.03 DECKENELEMENTE ÜBER OG

**04.04.03.10 Deckenelement Rippe Q3-x _r0 Höhe 310 mm WTE Profilierung 625-12-4 (tragend) a50g Zusatzlage z26 Pluslage p26 Schüttraumreduzierung mit 120 mm Holzweichfaser Akustik: Mineralwolle-Dämmung _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 89,00 kg/m²
- Füllgewicht 151,00 kg/m², (Schüttgewicht 1400 kg/m³)
Scheibenausbildung:
- Koppelbrett 26/95 mm im Lieferumfang enthalten, Befestigungsmittel bauseits laut
Statik
Holzfeuchte:
- technisch getrocknet 9+/- 2%
Schallschutz:
- geforderter Trittschallpegel Ln,w < 46 dB
- geforderte Luftschalldämmung Rw > 75dB
- geforderter Ci 50-2500
sans grille transversale
Abmessungen:
- Höhe 310 mm, Deckbreite 625 mm, empf. Maximallänge 18,0 m
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- Zusätzliche Holzlage _z26_p26, Dicke 26,5 mm, mit 26,5 mm Hohlraum hinter dem
Akustikabsorber zur Optimierung der tieffrequenten Absorption
- Für den Feuerwiderstand REI 30 oder als Rieselschutz bei Schüttungen in Akustikprofilen
Werkseitige Einlage von Gutex Thermoflex 120 mm) zwischen die Stege.
Im Bereich des Elementstoß (über Koppelbrett) erfolgt keine Einlage.
Schüttraumreduzierung bei einem Volumengewicht von 1400 kg/m³ (Kalksplitt) ca. 80 kg/m².
Zulage bei _z26, _z53, _z80 mit Hohlraumdämmung
- Der untere Hohlraum wird bei der Ausführung _p26 oder p53 mit Mineralwolle-Dämmung befüllt
- WLG 040, Stärke 26 mm
Baubiologie:
- Elemente frei von Holzschutzmittel
Baubiologie:
- Elemente frei von Holzschutzmittel
- Ware ist 100% PEFC zertifiziert
Angebotenes Fabrikat:

.................................................................................. (Bietereintrag)

Elemente liefern und montieren
Menge: 121,000 m²

**04.04.03.20 Deckenelement Rippe Q3-x _r0 -mtf Höhe 310 mm WTE Profilierung 625-12-4 (tragend) a50g Zusatzlage z26 Pluslage p26 Schüttraumreduzierung mit 120 mm Holzweichfaser Akustik: Mineralwolle-Dämmung _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 116,40 kg/m²
- Füllgewicht 90,00 kg/m², (Schüttgewicht 1400 kg/m³)
Scheibenausbildung:
- Koppelbrett 26/95 mm im Lieferumfang enthalten, Befestigungsmittel bauseits laut
Statik
Holzfeuchte:
- technisch getrocknet 9+/- 2%
Schallschutz:
- geforderter Trittschallpegel Ln,w < 46 dB
- geforderte Luftschalldämmung Rw > 75dB
- geforderter Ci 50-2500
sans grille transversale
Element teilmassiv federseitig ausgeleimt
Abmessungen:
- Höhe 310 mm, Deckbreite 625 mm, empf. Maximallänge 18,0 m
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- Zusätzliche Holzlage _z26_p26, Dicke 26,5 mm, mit 26,5 mm Hohlraum hinter dem
Akustikabsorber zur Optimierung der tieffrequenten Absorption
- Für den Feuerwiderstand REI 30 oder als Rieselschutz bei Schüttungen in Akustikprofilen
Werkseitige Einlage von Gutex Thermoflex 120 mm) zwischen die Stege.
Im Bereich des Elementstoß (über Koppelbrett) erfolgt keine Einlage.
Schüttraumreduzierung bei einem Volumengewicht von 1400 kg/m³ (Kalksplitt) ca. 80 kg/m².
Zulage bei _z26, _z53, _z80 mit Hohlraumdämmung
- Der untere Hohlraum wird bei der Ausführung _p26 oder p53 mit Mineralwolle-Dämmung befüllt
- WLG 040, Stärke 26 mm
Baubiologie:
- Elemente frei von Holzschutzmittel
Baubiologie:
- Elemente frei von Holzschutzmittel
- Ware ist 100% PEFC zertifiziert
Menge: 23,000 m²

**04.04.03.30 _buv**
Oberflächenbehandlung:
- Grundierung mit UV Schutz gegen Nachdunkeln des Holzes, geeignet für den
Innenbereich.
- Der UV-Schutz enthält keine Bindemittel und bleibt wasserlöslich. Um ein Auswaschen
zu verhindern sollte bauseits ein wasserfester Schutzanstrich aufgebracht werden.
Menge: 144,000 m²

**04.04.03.40 Abbund Block leicht**
Abbund von Block Dachelementen abgerechnet nach m² Elementfläche in folgender
Ausführung:
- Längs und Schrägschnitte an den Aussenkanten der Decke
- Aufdoppelung der Randrippen
- Ausschnitte für Oberlichter, Dachfenster und Kamine
- Einbau von Wechselhölzern in Auswechslungen
Menge: 144,000 m²

**04.04.03.50 Ab. Längs-/ Schrägschnitt bis 330 mm**
Zulage für Abbund
- Längs- und Schrägschnitt am Element bis Elementhöhe 330 mm
Menge: 30,000 m

**04.04.03.60 Ab. Holzsteg im Element einbauen inkl. Material bis 290 mm**
Zulage Abbund
- Zusätzlichen Holzsteg in das Element einbauen und befestigen bis Elementhöhe 290
mm
- Zum Stellen von Wänden, etc.  inkl. Material
Menge: 30,000 m

**04.04.03.70 Ab. Stahlträger stirnseitig schlitzen+ausblatten, Höhe 30 mm**
Zulage Abbund
- Schlitz  + Ausblattung stirnseitig für Stahlträger erstellen
- Schlitzhöhe 30 mm, Tiefe max. 130 mm
Menge: 33,000 m

**04.04.03.80 Ab. Stahlträger stirnseitig schlitzen+ausblatten, Höhe 20 mm**
Zulage Abbund
- Schlitz + Rückschnitt stirnseitig für Stahlträger erstellen
- Schlitzhöhe 20 mm, Tiefe max. 130 mm
Menge: 10,000 m

**04.04.03.90 Ab. Ausblattung längs unten, si, Höhe 45 mm, Breite 200 mm**
Zulage Abbund
- Ausblattung und einsetzen eines Füllholzes
- längs von unten, sichtbar, inkl. Material
- Dimension 45 x 200 mm
Menge: 20,000 m

**04.04.03.100 Ab. Ausschnitte bis 2,25 m²**
Zulage für Abbund
- Ausschnitte im Element mit Eckradius D = 20 mm bis max. 2,25 m²
- Ohne Verstärkung
Menge: 1,000 Stk

**04.04.03.110 Ab. Bohrungen 90° im Element bis ø 200 mm**
Zulage für Abbund
- Bohrungen mit einem Winkel von 90° zur Elementebene
- Durchmesser bis ø 200 mm
- Ohne Verstärkungen
Menge: 1,000 Stk

**04.04.03.120 Ab. Bohrungen 90° im Element bis ø 100 mm**
Zulage für Abbund
- Bohrungen mit einem Winkel von 90° zur Elementebene
- Durchmesser bis ø 100 mm
- Ohne Verstärkungen
Menge: 20,000 Stk

**04.04.03.130 Ab. Bohrungen 90° im Element bis ø 50 mm**
Zulage für Abbund
- Bohrungen mit einem Winkel von 90° zur Elementebene
- Durchmesser bis ø 50 mm
- Ohne Verstärkungen
Menge: 180,000 Stk

**04.04.03.140 KVH NSi. inkl. Abbund**
KVH-Holz, Fichte NSi.
- Abbund und Lieferung von
Konstruktzionsvollholz
- für Nutzungsklasse 1
- ohne extreme klimatische
Wechselbeanspruchung
- Oberfläche in NICHT-Sichtqualität
- Abrechnung nach Aufmass
Menge: 0,500 m³

**04.04.03.150 Vormontage Block Elemente**
Grossflächige Vormontage ab Werk Block Elemente
Menge: 144,000 m²

**04.04.03.160 Randbrett 7 mm Sperrholz**
Randbretter für stirnseitigen Elementabschluss
- Stärke 7 mm, Länge 2500 mm
- Höhe der Bretter je nach Elementtyp
- Material Sperrholz
- Nur Material, Montage bauseits
Menge: 13,000 m²

**04.04.03.170 Abschlussleiste Stärke 19 mm Breite 200 mm WTE scharfkantig _e0-r0 _n0 gebürstet _buv**
Abschlussleiste, Länge 2970 mm
- Stärke 19 mm
Oberflächen: WTE
- Weisstannenoberfläche astrein economy mit möglichen Fehlern (wie z.B. Längsrisse,
kleinere Aststellen, Ausbrüche in den Keilzinken),für Oberflächen mit geringeren
Qualitätsansprüchen
- Lamellen sichtbar keilgezinkt
- Farbton der Lamellen variiert stark (farbiges Erscheinungsbild)
- Kantenausbildung: scharfkantig
Oberflächenbeschaffenheit: gebürstet
Oberflächenbehandlung:
- Grundierung mit UV Schutz gegen Nachdunkeln des Holzes, geeignet für den
Innenbereich.
- Der UV-Schutz enthält keine Bindemittel und bleibt wasserlöslich. Um ein Auswaschen
zu verhindern sollte bauseits ein wasserfester Schutzanstrich aufgebracht werden.
- Ware ist 100% PEFC zertifiziert
Angebotenes Fabrikat Randleisten:

.................................................................................. (Bietereintrag)

Randleisten liefern und montieren
Menge: 20,000 m

**04.04.03.180 Kalksplitt für Rippen Q3**
Liefern und einbringen von trockenem Natur-Kalksplitt
Schüttgewicht 1400 kg/m³.
Der Splitt wird nach Einbau der Installationen in das Element eingebracht.
- Körnung 2,8 -4,0 mm
- Kalksplitt technisch getrocknet, Restfeuchtigkeit 0,2%

Angebotenes Fabrikat:

.................................................................................. (Bietereintrag)

Kalksplitt liefern und einblasen
Menge: 15,000 t

##### Pos 04.04.04 FRACHTKOSTEN

**04.04.04.10 Transport kompletter Lkw**
Menge: 2,000 Stk

**04.04.04.20 Transport**
Kompletter Lkw mit verlängerter Standzeit 6h für vormontierte Elemente 1,875 m
Menge: 2,000 Stk

##### Pos 04.04.05 MONTAGE

**04.04.05.10 Montage BSP mit Sichtoberfläche**
Montage der angegebenen Decken- und Dachelement mit erhöhter Anforderung. Besondere Sorgfalt ist geboten.

- Oberfläche mit akustischwirksamen und sichtbaren Fertigoberfläche.
- Ausführung der Decken-/Wandanschlüsse in REI30
- Schattenfugen Breite 10-15 mm ggf. bauseitig nach der Montage nachschneiden
- Der Einbau von Blendleisten aus astreiner Weisstanne zur Abdeckung der Konstrukionshölzer (Detail HA-01-201) ist mit einzuberechnen.

In den Montagekosten sind keine statisch notwendigen Verbindungsmittelkosten inkludiert.

Zur Montage notwendige Baugerüste und Krane sind in den angebotenen Preisen nicht enthalten
Menge: 234,000 m²

*Hinweis: Liefern, Lagern und Montieren Deckenelemente BT1*

*Hinweis: Allgemein*
Brettsperrholz-Produkte werden als tragende Bauelemente für
Wand, Decke, Dach und Fassade sowie als nicht tragende Elemente beim
Ausbau eingesetzt. Die Elemente müssen bei Auslieferung sofort trocken
eingebaut werden. Bei Lagerung auf der Baustelle, sowie beim und nach
dem Einbau sind sie vor Feuchte zu schützen.

##### Pos 04.04.06 Technische Hinweise und Vorbemerkungen

**04.04.06.10 Statik Vertikal Elemente**
Erstellen einer prüffähigen statischen Berechnung nach DIN EN für die Elemente.
- Der Entwurf eines Tragwerkskonzepts, Brandschutzanforderungen und die
Lastannahmen sind vom Auftraggeber vorab zu erbringen: Einfeld- oder Mehrfeldträger
Eigengewicht, Ständige Lasten, Nutzlasten, Schneelasten
- Bemessung der Tragfähigkeit und Gebrauchstauglichkeit der Elemente
- Brandschutznachweis der Elemente
- Nachweis von Ausklinkungen und Durchdringungen in Elementen
- Nachweis der Verbindungsmittel für Anschlüsse zwischen Elementen und
weiteren Bauteilen
- Nachweis von Wandschwellen, -rähm, Auswechslungen, Unterzügen, Überzügen,
Stützen die in direkter Verbindung mit Elementen stehen, in Holz- oder
Stahlbauweise
- Erstellen eines Positionsplans und zeichnerische Darstellung der statisch bemessenen
Details inkl. Verbindungsmittel
Menge: 2,000 Stk

**04.04.06.20 Statik Horizontal Elemente**
Erstellen einer prüffähigen statischen Berechnung nach DIN EN für die Elemente.
- Der Entwurf eines Tragwerkskonzepts und die Lastannahmen sind vom Auftraggeber
vorab zu erbringen: Drei- oder vierseitige Scheibe Windlasten, Stabilisierungslasten,
Erdbebenlasten
- Bemessung der Scheibentragfähigkeit und Gebrauchstauglichkeit der Elemente
- Nachweis der Verbindungsmittel in den Koppelfugen der Elemente
- Nachweis der Verbindungsmittel für die Anschlüsse der Elemente an weitere
Bauteile (Schrauben, Schub- und Zuganker, ...)
- Erstellen eines Positionsplans und zeichnerische Darstellung der statisch bemessenen
Details
inkl. Verbindungsmittel
- Bei maßgebender Erdbebenlast wird ein zusätzlicher Aufwandszuschlag vorbehalten
Menge: 2,000 Stk

**04.04.06.30 CAD-Bauteilplanung**
Ausführungsplanung der Elemente im Abspracheprozess mit
der Architekturplanung sowie den Fachdisziplinen.

enthaltene Leistungen:
- Entwickeln von Anschlussdetails
- Konstruieren aller tragenden Elemente inkl. Stahlteilen, Stützen und
Unterzügen als 3D Modell mit der Software wie Cadwork o.glw.

optionale Ergänzungsleistungen:
- Holzbau-Ausführungsplanung weiterer Bauteile, z.B. der Fassade, Bauteilaufbauten
- Stücklisten-Erstellung / Abbund-Pläne für Handelsware wie BSH-Stützen, Unterzüge,
etc.

notwendige Angaben:
Zur Ausführung der angebotenen Leistungen benötigen wir das aktuelle Planwerk:
Architekturplanung, Tragwerksplanung, HLSE-Planung (sofern im Bauvorhaben
vorhanden), Baustelleneinrichtungsplan, Traglastinfo Baukran
Menge: 2,000 Stk

**04.04.06.40 Verlegeplan**
Die Ausführungsplanung beinhaltet einen Montageplan zur werkseitigen Vormontage
sowie zur baustellenseitigen Verlegung der Holzelemente.

enthaltene Leistungen:
- Zeichnen eines 2D Verlegeplanes mit der Software Cadwork
- Angabe der Verlegerichtung, Elementeinteilung, Zusammenfassung von Elementen
zur Vormontage, Öffnungen und Aussparungen für Installationen,
- Hinweise zur Verladung und zum Anhängen der Elemente,
- Mitgabe des Verlegeplanes als Planausdruck auf die Baustelle

notwendige Angaben:
Zur Ausführung der angebotenen Leistungen benötigen wir das freigegebene Planwerk
der Ausführungsplanung als .dxf/.dwg/.ifc-CAD-Datei:
vollständige Ausführungsplanung des Holzbaus inkl. aller Anschlussdetails, Holzbau-
Tragwerksplanung (Statik), HLSE-Planung (sofern im Bauvorhaben vorhanden),
Baustelleneinrichtungsplan, Traglastinfo Baukran
Menge: 2,000 Stk

##### Pos 04.04.07 DECKENELEMENTE ÜBER EG

**04.04.07.10 Deckenelement Rippe Q3-x _r0 Höhe 370 mm WTE Profilierung 625-12-4 (tragend) a50g Zusatzlage z53 Pluslage p26 Schüttraumreduzierung mit 120 mm Holzweichfaser Akustik: Mineralwolle-Dämmung _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 110,00 kg/m²
- Füllgewicht 174,00 kg/m², (Schüttgewicht 1400 kg/m³)
Scheibenausbildung:
- Koppelbrett 26/95 mm im Lieferumfang enthalten, Befestigungsmittel bauseits laut
Statik
Holzfeuchte:
- technisch getrocknet 9+/- 2%
Schallschutz:
- geforderter Trittschallpegel Ln,w < 46 dB
- geforderte Luftschalldämmung Rw > 75dB
- geforderter Ci 50-2500
sans grille transversale
Abmessungen:
- Elementhöhe 370 mm, davon BSH: 80 mm, Deckbreite 625 mm
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- Zusätzliche Holzlage _z53_p26, Dicke 53 mm, mit 26,5 mm Hohlraum hinter dem
Akustikabsorber zur Optimierung der tieffrequenten Absorption
- Für den Feuerwiderstand REI 60
Werkseitige Einlage von Gutex Thermoflex 120 mm) zwischen die Stege.
Im Bereich des Elementstoß (über Koppelbrett) erfolgt keine Einlage.
Schüttraumreduzierung bei einem Volumengewicht von 1400 kg/m³ (Kalksplitt) ca. 80 kg/m².
Zulage bei _z26, _z53, _z80 mit Hohlraumdämmung
- Der untere Hohlraum wird bei der Ausführung _p26 oder p53 mit Mineralwolle-Dämmung befüllt
- WLG 040, Stärke 26 mm
Baubiologie:
- Elemente frei von Holzschutzmittel
Baubiologie:
- Elemente frei von Holzschutzmittel
Angebotenes Fabrikat:

.................................................................................. (Bietereintrag)

Elemente liefern und montieren
Menge: 191,000 m²

**04.04.07.20 Deckenelement Rippe Q3-x _r0 -mtf Höhe 370 mm WTE Profilierung 625-12-4 (tragend) a50g Zusatzlage z53 Pluslage p26 Schüttraumreduzierung mit 120 mm Holzweichfaser Akustik: Mineralwolle-Dämmung _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 138,70 kg/m²
- Füllgewicht 115,00 kg/m², (Schüttgewicht 1400 kg/m³)
Scheibenausbildung:
- Koppelbrett 26/95 mm im Lieferumfang enthalten, Befestigungsmittel bauseits laut
Statik
Holzfeuchte:
- technisch getrocknet 9+/- 2%
Schallschutz:
- geforderter Trittschallpegel Ln,w < 46 dB
- geforderte Luftschalldämmung Rw > 75dB
- geforderter Ci 50-2500
sans grille transversale
Element teilmassiv federseitig ausgeleimt
Abmessungen:
- Elementhöhe 370 mm, davon BSH: 80 mm, Deckbreite 625 mm
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- Zusätzliche Holzlage _z53_p26, Dicke 53 mm, mit 26,5 mm Hohlraum hinter dem
Akustikabsorber zur Optimierung der tieffrequenten Absorption
- Für den Feuerwiderstand REI 60
Werkseitige Einlage von Gutex Thermoflex 120 mm) zwischen die Stege.
Im Bereich des Elementstoß (über Koppelbrett) erfolgt keine Einlage.
Schüttraumreduzierung bei einem Volumengewicht von 1400 kg/m³ (Kalksplitt) ca. 80 kg/m².
Zulage bei _z26, _z53, _z80 mit Hohlraumdämmung
- Der untere Hohlraum wird bei der Ausführung _p26 oder p53 mit Mineralwolle-Dämmung befüllt
- WLG 040, Stärke 26 mm
Baubiologie:
- Elemente frei von Holzschutzmittel
Baubiologie:
- Elemente frei von Holzschutzmittel
- Ware ist 100% PEFC zertifiziert
Menge: 59,000 m²

**04.04.07.30 _buv**
Oberflächenbehandlung:
- Grundierung mit UV Schutz gegen Nachdunkeln des Holzes, geeignet für den
Innenbereich.
- Der UV-Schutz enthält keine Bindemittel und bleibt wasserlöslich. Um ein Auswaschen
zu verhindern sollte bauseits ein wasserfester Schutzanstrich aufgebracht werden.
Menge: 250,000 m²

**04.04.07.40 Abbund Decke leicht**
Abbund von Decke/Rippe abgerechnet nach m² Elementfläche in folgender Ausführung:
- Längs und Schrägschnitte an den Aussenkanten der Decke
- Ausschnitte für Treppenlöcher und Installationsschächte
- Einbau von Wechselhölzern in Auswechslungen
- Aufdoppelung der Randrippen
Menge: 250,000 m²

**04.04.07.50 Ab. Längs-/ Schrägschnitt bis 450 mm**
Zulage für Abbund
- Längs- und Schrägschnitt am Element bis Elementhöhe 450 mm
Menge: 55,000 m

**04.04.07.60 Ab. Endabschnitt bis 450 mm**
Zulage für Abbund
- Endabschnitt rechtwinklig auf exakte Länge, bis 450 mm Elementhöhe
Menge: 17,000 m

**04.04.07.70 Ab. Holzsteg im Element einbauen inkl. Material bis 290 mm**
Zulage Abbund
- Zusätzlichen Holzsteg in das Element einbauen und befestigen bis Elementhöhe 290
mm
- Zum Stellen von Wänden, etc.  inkl. Material
Menge: 55,000 m

**04.04.07.80 Ab. Stahlträger stirnseitig schlitzen+ausblatten, Höhe 20 mm**
Zulage Abbund
- Schlitz + Rückschnitt stirnseitig für Stahlträger erstellen
- Schlitzhöhe 20 mm, Tiefe max. 130 mm
Menge: 35,000 m

**04.04.07.90 Ab. Ausblattung stirnseitig unten, si, Höhe 39 mm, Breite 200 mm**
Zulage Abbund
- Ausblattung der Akustikleisten an der Elementunterseite, Höhe ca. 39 mm, Breite ca.
200 mm
Menge: 10,000 m

**04.04.07.100 Ab. Ausblattung stirnseitig unten Nicht-Sicht, Höhe 39 mm, Breite 200 mm**
Zulage Abbund
- Ausblattung der Akustikleisten an der Elementunterseite, Höhe ca. 39 mm, Breite ca.
200 mm
Menge: 90,000 m

**04.04.07.110 Ab. Stahlträger stirnseitig schlitzen+ausblatten, Höhe 30 mm**
Zulage Abbund
- Schlitz  + Ausblattung stirnseitig für Stahlträger erstellen
- Schlitzhöhe 30 mm, Tiefe max. 130 mm
Menge: 23,000 m

**04.04.07.120 Ab. Ausschnitte bis 2,25 m²**
Zulage für Abbund
- Ausschnitte im Element mit Eckradius D = 20 mm bis max. 2,25 m²
- Ohne Verstärkung
Menge: 1,000 Stk

**04.04.07.130 Ab. Ausschnitte bis 2,25 m² mit Verstärkung**
Zulage für Abbund
- Ausschnitte im Element mit Eckradius D = 20 mm max. 2,25 m²
- Mit passender Verstärkung aus Holz oder Stahl
Menge: 4,000 Stk

**04.04.07.140 Ab. Ausschnitte bis 0,50 m²**
Zulage für Abbund
- Ausschnitte im Element mit Eckradius D = 20 mm bis max. 0,50 m²
- Ohne Verstärkung
Menge: 2,000 Stk

**04.04.07.150 Ab. Ausschnitte bis 0,50 m²**
Zulage für Abbund
- Ausschnitte im Element mit Eckradius D = 20 mm bis max. 0,50 m²
- Ohne Verstärkung
Menge: 1,000 Stk

**04.04.07.160 Ab. Ausschnitte bis 0,50 m²**
Zulage für Abbund
- Ausschnitte im Element mit Eckradius D = 20 mm bis max. 0,50 m²
- Ohne Verstärkung
Menge: 1,000 Stk

**04.04.07.170 Ab. Bohrungen 90° im Element bis ø 200 mm**
Zulage für Abbund
- Bohrungen mit einem Winkel von 90° zur Elementebene
- Durchmesser bis ø 200 mm
- Ohne Verstärkungen
Menge: 3,000 Stk

**04.04.07.180 Ab. Bohrungen 90° im Element bis ø 50 mm**
Zulage für Abbund
- Bohrungen mit einem Winkel von 90° zur Elementebene
- Durchmesser bis ø 50 mm
- Ohne Verstärkungen
Menge: 410,000 Stk

**04.04.07.190 Ab. Bohrungen 90° im Element bis ø 100 mm**
Zulage für Abbund
- Bohrungen mit einem Winkel von 90° zur Elementebene
- Durchmesser bis ø 100 mm
- Ohne Verstärkungen
Menge: 50,000 Stk

**04.04.07.200 KVH NSi. inkl. Abbund**
KVH-Holz, Fichte NSi.
- Abbund und Lieferung von
Konstruktzionsvollholz
- für Nutzungsklasse 1
- ohne extreme klimatische
Wechselbeanspruchung
- Oberfläche in NICHT-Sichtqualität
- Abrechnung nach Aufmass
Menge: 0,750 m³

**04.04.07.210 Vormontage Decken/Rippen Elemente**
Vormontage ab Werk Decke oder Rippe Elemente
Abmessungen:
- Maximalformat 1,875 Breite, 18,00 m Länge
Sonstiges:
- Die Elemente werden mit eingeschraubten Würth Schrauben für den Würth
Transportanker
ausgeliefert.
- Die Kosten der Schrauben sind in die Vormontage einkalkuliert.
- Inklusive Stossbretter und Klammern als Verbindungsmittel minimal alle 75 mm
- Erforderliches Zusatzmaterial wird nach Aufwand berechnet
- Die Elemente werden nach bauseitigen gestellten Plänen gefertigt
Menge: 250,000 m²

**04.04.07.220 Randbrett 7 mm Sperrholz**
Randbretter für stirnseitigen Elementabschluss
- Stärke 7 mm, Länge 2500 mm
- Höhe der Bretter je nach Elementtyp
- Material Sperrholz
- Nur Material, Montage bauseits
Menge: 30,000 m²

**04.04.07.230 Abschlussleiste Stärke 19 mm Breite 200 mm WTE scharfkantig _e0-r0 _n0 gebürstet _buv**
Abschlussleiste, Länge 2970 mm
- Stärke 19 mm
Oberflächen: WTE
- Weisstannenoberfläche astrein economy mit möglichen Fehlern (wie z.B. Längsrisse,
kleinere Aststellen, Ausbrüche in den Keilzinken),für Oberflächen mit geringeren
Qualitätsansprüchen
- Lamellen sichtbar keilgezinkt
- Farbton der Lamellen variiert stark (farbiges Erscheinungsbild)
- Kantenausbildung: scharfkantig
Oberflächenbeschaffenheit: gebürstet
Oberflächenbehandlung:
- Grundierung mit UV Schutz gegen Nachdunkeln des Holzes, geeignet für den
Innenbereich.
- Der UV-Schutz enthält keine Bindemittel und bleibt wasserlöslich. Um ein Auswaschen
zu verhindern sollte bauseits ein wasserfester Schutzanstrich aufgebracht werden.
- Ware ist 100% PEFC zertifiziert
Angebotenes Fabrikat Randleisten:

.................................................................................. (Bietereintrag)

Randleisten liefern und montieren
Menge: 80,000 m

**04.04.07.240 Kalksplitt für Rippen Q3**
Liefern und einbringen von trockenem Natur-Kalksplitt
Schüttgewicht 1400 kg/m³.
Der Splitt wird nach Einbau der Installationen in das Element eingebracht.
- Körnung 2,8 -4,0 mm
- Kalksplitt technisch getrocknet, Restfeuchtigkeit 0,2%

Angebotenes Fabrikat:

.................................................................................. (Bietereintrag)

Kalksplitt liefern und einblasen
Menge: 22,000 t

**04.04.07.250 Druckverteilerplatte**
Die Druckverteilerplatte ist durch den Verarbeiter bauseitig zu liefern und zu verlegen.
z.B. Fabrikat Gutex Holzfaserplatte Typ Standard-n 15 mm stark oder gleichwertig
Menge: 250,000 m²

**04.04.07.260 Transport kompletter Lkw**
Menge: 4,000 Stk

**04.04.07.270 Transport**
Kompletter Lkw mit verlängerter Standzeit 6h für vormontierte Elemente 1,875 m
Menge: 4,000 Stk

##### Pos 04.04.08 DECKENELEMENTE ÜBER OG

**04.04.08.10 Deckenelement Rippe Q3-x _r0 Höhe 330 mm WTE Profilierung 625-12-4 (tragend) a50g Zusatzlage z53 Pluslage p26 Schüttraumreduzierung mit 120 mm Holzweichfaser Akustik: Mineralwolle-Dämmung _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 100,00 kg/m²
- Füllgewicht 146,00 kg/m², (Schüttgewicht 1400 kg/m³)
Scheibenausbildung:
- Koppelbrett 26/95 mm im Lieferumfang enthalten, Befestigungsmittel bauseits laut
Statik
Holzfeuchte:
- technisch getrocknet 9+/- 2%
Schallschutz:
- geforderter Trittschallpegel Ln,w < 46 dB
- geforderte Luftschalldämmung Rw > 75dB
- geforderter Ci 50-2500
sans grille transversale
Abmessungen:
- Elementhöhe 330 mm, davon BSH: 60 mm, Deckbreite 625 mm
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- Zusätzliche Holzlage _z53_p26, Dicke 53 mm, mit 26,5 mm Hohlraum hinter dem
Akustikabsorber zur Optimierung der tieffrequenten Absorption
- Für den Feuerwiderstand REI 60
Werkseitige Einlage von Gutex Thermoflex 120 mm) zwischen die Stege.
Im Bereich des Elementstoß (über Koppelbrett) erfolgt keine Einlage.
Schüttraumreduzierung bei einem Volumengewicht von 1400 kg/m³ (Kalksplitt) ca. 80 kg/m².
Zulage bei _z26, _z53, _z80 mit Hohlraumdämmung
- Der untere Hohlraum wird bei der Ausführung _p26 oder p53 mit Mineralwolle-Dämmung befüllt
- WLG 040, Stärke 26 mm
Baubiologie:
- Elemente frei von Holzschutzmittel
Baubiologie:
- Elemente frei von Holzschutzmittel
Angebotenes Fabrikat:

.................................................................................. (Bietereintrag)

Elemente liefern und montieren
Menge: 202,000 m²

**04.04.08.20 Deckenelement Rippe Q3-x _r0 -mtf Höhe 330 mm WTE Profilierung 625-12-4 (tragend) a50g Zusatzlage z53 Pluslage p26 Schüttraumreduzierung mit 120 mm Holzweichfaser Akustik: Mineralwolle-Dämmung _b0**
Brettsperrholz-Rippenelement, Typ: Rippe Q3-x, als Geschossdecke
(Wohnungstrenndecke)
- natureplus®-Zertifikat zur Bescheinigung der Nachhaltigkeit
- Holzherkunft durch PEFC Zertifikat bescheinigt
- Holzart Fichte/Tanne
- Kreuzweise Verleimung auf Abstand
- schadstofffreie PUR-Verklebung
- Elementoberseite offen zur Einbringung von Installationen und Schüttung
- Längsinstallation im Element bis D = 100 mm möglich
- Hohlräume zur Aufnahme von Schüttmaterial
Gewicht:
- Eigengewicht 125,70 kg/m²
- Füllgewicht 95,00 kg/m², (Schüttgewicht 1400 kg/m³)
Scheibenausbildung:
- Koppelbrett 26/95 mm im Lieferumfang enthalten, Befestigungsmittel bauseits laut
Statik
Holzfeuchte:
- technisch getrocknet 9+/- 2%
Schallschutz:
- geforderter Trittschallpegel Ln,w < 46 dB
- geforderte Luftschalldämmung Rw > 75dB
- geforderter Ci 50-2500
sans grille transversale
Element teilmassiv federseitig ausgeleimt
Abmessungen:
- Elementhöhe 330 mm, davon BSH: 60 mm, Deckbreite 625 mm
- Endabschnitt rechtwinklig auf Länge, Längentoleranz +/- 3 mm,
Winkeltoleranzen +/- 2°
Oberflächen: WTE
- Weisstannenoberfläche astrein economy mit möglichen Fehlern (wie z.B. Längsrisse,
kleinere Aststellen, Ausbrüche in den Keilzinken),für Oberflächen mit geringeren
Qualitätsansprüchen
- Lamellen sichtbar keilgezinkt
- Farbton der Lamellen variiert stark (farbiges Erscheinungsbild)
Formatierung/Profil
- Längsseite mit Nut und Feder
- Leistenprofil 625-12-4 (4 mm Fuge, 12 mm Holzleiste)
Schallabsorption:
- Oberfläche wirkt Schall-absorbierend
- 50 % der Mittellage besteht aus Holzweichfaser - Absorber
- Schallabsorptionsgrad nach DIN EN ISO 11654 alpha-W = .............................................
- Zusätzliche Holzlage _z53_p26, Dicke 53 mm, mit 26,5 mm Hohlraum hinter dem
Akustikabsorber zur Optimierung der tieffrequenten Absorption
- Für den Feuerwiderstand REI 60
Werkseitige Einlage von Gutex Thermoflex 120 mm) zwischen die Stege.
Im Bereich des Elementstoß (über Koppelbrett) erfolgt keine Einlage.
Schüttraumreduzierung bei einem Volumengewicht von 1400 kg/m³ (Kalksplitt) ca. 80 kg/m².
Zulage bei _z26, _z53, _z80 mit Hohlraumdämmung
- Der untere Hohlraum wird bei der Ausführung _p26 oder p53 mit Mineralwolle-Dämmung befüllt
- WLG 040, Stärke 26 mm
Baubiologie:
- Elemente frei von Holzschutzmittel
Baubiologie:
- Elemente frei von Holzschutzmittel
- Ware ist 100% PEFC zertifiziert
Menge: 103,000 m²

**04.04.08.30 _buv**
Oberflächenbehandlung:
- Grundierung mit UV Schutz gegen Nachdunkeln des Holzes, geeignet für den
Innenbereich.
- Der UV-Schutz enthält keine Bindemittel und bleibt wasserlöslich. Um ein Auswaschen
zu verhindern sollte bauseits ein wasserfester Schutzanstrich aufgebracht werden.
Menge: 305,000 m²

**04.04.08.40 Abbund Decke leicht**
Abbund von Decke/Rippe abgerechnet nach m² Elementfläche in folgender Ausführung:
- Längs und Schrägschnitte an den Aussenkanten der Decke
- Ausschnitte für Treppenlöcher und Installationsschächte
- Einbau von Wechselhölzern in Auswechslungen
- Aufdoppelung der Randrippen
Menge: 305,000 m²

**04.04.08.50 Ab. Längs-/ Schrägschnitt bis 330 mm**
Zulage für Abbund
- Längs- und Schrägschnitt am Element bis Elementhöhe 330 mm
Menge: 55,000 m

**04.04.08.60 Ab. Ausblattung unten, si, < 90 x 85 mm**
Zulage Abbund
- Ausblattung unten
- sichtbare Oberfläche
- Dimension bis 90 x 85 mm
Menge: 64,000 m

**04.04.08.70 Ab. Holzsteg im Element einbauen inkl. Material bis 290 mm**
Zulage Abbund
- Zusätzlichen Holzsteg in das Element einbauen und befestigen bis Elementhöhe 290
mm
- Zum Stellen von Wänden, etc.  inkl. Material
Menge: 64,000 m

**04.04.08.80 Ab. Ausschnitte bis 2,25 m²**
Zulage für Abbund
- Ausschnitte im Element mit Eckradius D = 20 mm bis max. 2,25 m²
- Ohne Verstärkung
Menge: 1,000 Stk

**04.04.08.90 Ab. Stahlträger stirnseitig schlitzen+ausblatten, Höhe 20 mm**
Zulage Abbund
- Schlitz + Rückschnitt stirnseitig für Stahlträger erstellen
- Schlitzhöhe 20 mm, Tiefe max. 130 mm
Menge: 29,000 m

**04.04.08.100 Ab. Ausblattung stirnseitig unten Nicht-Sicht, Höhe 39 mm, Breite 200 mm**
Zulage Abbund
- Ausblattung der Akustikleisten an der Elementunterseite, Höhe ca. 39 mm, Breite ca.
200 mm
Menge: 32,000 m

**04.04.08.110 Ab. Stahlträger stirnseitig schlitzen+ausblatten, Höhe 30 mm**
Zulage Abbund
- Schlitz  + Ausblattung stirnseitig für Stahlträger erstellen
- Schlitzhöhe 30 mm, Tiefe max. 130 mm
Menge: 72,000 m

**04.04.08.120 Ab. Bohrungen 90° im Element bis ø 50 mm**
Zulage für Abbund
- Bohrungen mit einem Winkel von 90° zur Elementebene
- Durchmesser bis ø 50 mm
- Ohne Verstärkungen
Menge: 330,000 Stk

**04.04.08.130 Ab. Bohrungen 90° im Element bis ø 100 mm**
Zulage für Abbund
- Bohrungen mit einem Winkel von 90° zur Elementebene
- Durchmesser bis ø 100 mm
- Ohne Verstärkungen
Menge: 50,000 Stk

**04.04.08.140 Ab. Ausschnitte bis 0,50 m²**
Zulage für Abbund
- Ausschnitte im Element mit Eckradius D = 20 mm bis max. 0,50 m²
- Ohne Verstärkung
Menge: 8,000 Stk

**04.04.08.150 KVH NSi. inkl. Abbund**
KVH-Holz, Fichte NSi.
- Abbund und Lieferung von
Konstruktzionsvollholz
- für Nutzungsklasse 1
- ohne extreme klimatische
Wechselbeanspruchung
- Oberfläche in NICHT-Sichtqualität
- Abrechnung nach Aufmass
Menge: 0,500 m³

**04.04.08.160 Vormontage Decken/Rippen Elemente**
Vormontage ab Werk Decke oder Rippe Elemente
Abmessungen:
- Maximalformat 1,875 Breite, 18,00 m Länge
Sonstiges:
- Die Elemente werden mit eingeschraubten Würth Schrauben für den Würth
Transportanker
ausgeliefert.
- Die Kosten der Schrauben sind in die Vormontage einkalkuliert.
- Inklusive Stossbretter und Klammern als Verbindungsmittel minimal alle 75 mm
- Erforderliches Zusatzmaterial wird nach Aufwand berechnet
- Die Elemente werden nach bauseitigen gestellten Plänen gefertigt
Menge: 305,000 m²

**04.04.08.170 Randbrett 7 mm Sperrholz**
Randbretter für stirnseitigen Elementabschluss
- Stärke 7 mm, Länge 2500 mm
- Höhe der Bretter je nach Elementtyp
- Material Sperrholz
- Nur Material, Montage bauseits
Menge: 30,000 m²

**04.04.08.180 Abschlussleiste Stärke 19 mm Breite 200 mm WTE scharfkantig _e0-r0 _n0 gebürstet _buv**
Abschlussleiste, Länge 2970 mm
- Stärke 19 mm
Oberflächen: WTE
- Weisstannenoberfläche astrein economy mit möglichen Fehlern (wie z.B. Längsrisse,
kleinere Aststellen, Ausbrüche in den Keilzinken),für Oberflächen mit geringeren
Qualitätsansprüchen
- Lamellen sichtbar keilgezinkt
- Farbton der Lamellen variiert stark (farbiges Erscheinungsbild)
- Kantenausbildung: scharfkantig
Oberflächenbeschaffenheit: gebürstet
Oberflächenbehandlung:
- Grundierung mit UV Schutz gegen Nachdunkeln des Holzes, geeignet für den
Innenbereich.
- Der UV-Schutz enthält keine Bindemittel und bleibt wasserlöslich. Um ein Auswaschen
zu verhindern sollte bauseits ein wasserfester Schutzanstrich aufgebracht werden.
- Ware ist 100% PEFC zertifiziert
Angebotenes Fabrikat Randleisten:

.................................................................................. (Bietereintrag)

Randleisten liefern und montieren
Menge: 32,000 m

**04.04.08.190 Kalksplitt für Rippen Q3**
Liefern und einbringen von trockenem Natur-Kalksplitt
Schüttgewicht 1400 kg/m³.
Der Splitt wird nach Einbau der Installationen in das Element eingebracht.
- Körnung 2,8 -4,0 mm
- Kalksplitt technisch getrocknet, Restfeuchtigkeit 0,2%

Angebotenes Fabrikat:

.................................................................................. (Bietereintrag)

Kalksplitt liefern und einblasen
Menge: 22,000 t

**04.04.08.200 Druckverteilerplatte**
Die Druckverteilerplatte ist durch den Verarbeiter bauseitig zu liefern und zu verlegen.
z.B. Fabrikat Gutex Holzfaserplatte Typ Standard-n 15 mm stark oder gleichwertig
Menge: 305,000 m²

**04.04.08.210 Transport kompletter Lkw**
Menge: 4,000 Stk

**04.04.08.220 Transport**
Kompletter Lkw mit verlängerter Standzeit 6h für vormontierte Elemente 1,875 m
Menge: 4,000 Stk

##### Pos 04.04.09 MONTAGE

**04.04.09.10 Montage BSP mit Sichtoberfläche**
Montage der angegebenen Decken- und Dachelement mit erhöhter Anforderung. Besondere Sorgfalt ist geboten.

- Oberfläche mit akustischwirksamen und sichtbaren Fertigoberfläche.
- Ausführung der Decken-/Wandanschlüsse in REI30
- Schattenfugen Breite 10-15 mm ggf. bauseitig nach der Montage nachschneiden
- Der Einbau von Blendleisten aus astreiner Weisstanne zur Abdeckung der Konstrukionshölzer (Detail HA-01-201) ist mit einzuberechnen.

In den Montagekosten sind keine statisch notwendigen Verbindungsmittelkosten inkludiert.

Zur Montage notwendige Baugerüste und Krane sind in den angebotenen Preisen nicht enthalten
Menge: 555,000 m²

#### Bereich 04.05 Öffnungen u. Durchbrüche

**04.05.1 Baustelleneinrichtung aufstellen, vorhalten, räumen**
Baustelleneinrichtung für nachbeschriebene Kernbohrungen aufstellen, vorhalten, räumen, inkl. An- und Abfahrt.
Menge: 2,000 psch

*Hinweis: Durchbrüche*

**04.05.2 Kernbohrung Holzbauteile Durchm. bis 100mm T bis 20cm**
Kernbohrung, Untergrundfläche senkrecht, aus Holzbauteilen, Nadelholz, Bohrdurchmesser bis 100 mm, Bohrtiefe bis 20 cm, in Wand, Boden, Deckenbauteilen etc.
Menge: 10,000 St

**04.05.3 Kernbohrung Holzbauteile Durchm. bis 200mm T bis 20cm**
Kernbohrung, Untergrundfläche senkrecht, aus Holzbauteilen, Nadelholz, Bohrdurchmesser bis 200 mm, Bohrtiefe bis 20 cm, in Wand, Boden, Deckenbauteilen etc.
Menge: 10,000 St

**04.05.4 Kernbohrung Holzbauteile Durchm. bis 300mm T bis 20cm**
Kernbohrung, Untergrundfläche senkrecht, aus Holzbauteilen, Nadelholz, Bohrdurchmesser bis 300 mm, Bohrtiefe bis 20 cm, in Wand, Boden, Deckenbauteilen etc.
Menge: 5,000 St

**04.05.5 Wanddurchbrüche Holzbauteile eckig bis 0,1m²**
Herstellen von Wanddurchbrüchen, rechteckig, Einzelgröße bis 0,1m² in Wandelementen nach Angabe.
Wandstärke bis 160mm. Abgerechnet wird nach Stück Durchbruch
Menge: 25,000 St

**04.05.6 Wanddurchbrüche Holzbauteile eckig über 0,1 bis 0,25m²**
Herstellen von Wanddurchbrüchen, rechteckig, Einzelgröße über 0,1 bis 0,25m² in Wandelementen nach Angabe.
Wandstärke bis 160mm. Abgerechnet wird nach Stück Durchbruch
Menge: 25,000 St

**04.05.7 Wanddurchbrüche Holzbauteile eckig über 0,25 bis 0,5m2**
Herstellen von Wanddurchbrüchen, rechteckig, Einzelgröße über 0,25 bis 0,5m² in Wandelementen nach Angabe.
Wandstärke bis 160mm. Abgerechnet wird nach Stück Durchbruch
Menge: 5,000 St

*Hinweis: Öffnungen*

**04.05.8 Herstellen von Tür- und Fensteröffnungen inkl. Ausklinkung**
Herstellen von Tür- und Fensteröffnungen in Brettsperrholzelementen, Wanddicke bis 160 mm, gemäß Ausführungsplanung und Werkplanung Holzbau, einschließlich aller erforderlichen konstruktiven Maßnahmen zur Ausbildung der Öffnungen für den Fenstereinbau.

Die Leistung umfasst die Ausklinkung der Brettsperrholzwand im Fensterbereich als werkseitig oder CNC-gefertigte Öffnung einschließlich Herstellung der erforderlichen tragenden Rand- und Anschlussbereiche.

Leistungsumfang:
CNC- oder werkseitige Herstellung der Fensteröffnungen im BSP-Element. Ausbildung der Öffnung inkl. statisch erforderlicher Randbereiche, Sicherstellung der Lastabtragung über Öffnungen innerhalb der BSP-Platte, Herstellung definierter, montagefertiger Laibungen aus Sichtflächen des BSP, Nachbearbeitung (falls erforderlich) zur Herstellung sauberer Anschlussflächen.

Anforderungen an die Ausführung:
maßgenaue Öffnungsausbildung gemäß Werk- und Montageplanung, Erhalt der Tragfähigkeit des BSP-Elements
keine unzulässigen Querschnittsschwächungen außerhalb der Statikvorgaben, saubere, splitterfreie Laibungskanten, Eignung der Anschlussflächen für luft- und schlagregendichte Fenstermontage.

Bauphysikalische Vorbereitung:
Für innere luftdichte Ebene und äußere schlagregendichte Ebene (z. B. Kompriband nach DIN 18542), keine Montage von Fenstern oder Abdichtungssystemen.
Menge: 233,000 m²

**04.05.9 Herstellen und Einbauen Holzrahmen KVH ca. 1,4x2,5m vorgesetzte Türöffnungen**
Herstellen und Einbauen eines Türrahmens aus KVH zur Ausbildung einer Türöffnung im Anschlussbereich zwischen Bestandswand und Holzbaukonstruktion gemäß Ausführungsplanung, Werkplanung Holzbau, statischem Nachweis und Brandschutzkonzept.

Leistungsumfang:
Türrahmen aus Konstruktionsvollholz (KVH), Querschnitt 100/160 mm. Ausbildung als vierseitig geschlossener Rahmen, bestehend aus zwei Stielen, Sturz und Schwelle.
Außenabmessungen Rahmen ca. 1,40 × 2,50 m.
Rohbau-Öffnungsmaß mindestens 1,135 × 2,30 m.
Geeignet zur Aufnahme einer Tür mit lichter Durchgangsbreite von 0,975 m und lichter Höhe von 2,22 m.
Lieferung und Montage einschließlich sämtlicher Verbindungsmittel, Befestigungen, Aussteifungen und konstruktiv erforderlicher Nebenleistungen.
Verbindungsmittel gemäß statischem Nachweis.

Materialanforderungen:
Konstruktionsvollholz (KVH), sichtbar, Holzart Fichte/Tanne, Festigkeitsklasse C24 gemäß DIN EN 338, Sortierklasse S10 gemäß DIN 4074-1, Gebrauchsklasse 0 gemäß DIN 68800-1, Ohne chemischen Holzschutz, Keilzinkung zulässig,  Bedarfstechnisch herzgetrennt gemäß DIN 68365, Mittlere Holzfeuchte 15 % ± 3 %, Egalisiert, Zulässige Querschnittsabweichung ± 1 mm.

Anforderungen an die Ausführung:
Maßgenaue Herstellung der Öffnung gemäß Werk- und Montageplanung. Sicherstellung der Tragfähigkeit angrenzender BSP-Elemente. Keine Querschnittsschwächungen außerhalb der statischen Vorgaben.
Saubere, splitterfreie und für die Türmontage geeignete Laibungsflächen.

Feuerwiderstandsklasse R30 gemäß statischem und brandschutztechnischem Nachweis.
Menge: 7,000 St

#### Bereich 04.06 Sonstiges

**04.06.1 Reinigen und Herstellung des Arbeitsuntergrundes EG Bodenplatte**
Reinigung des Untergrundes von grober Verschmutzung und Herstellen eines sauberen Arbeitsuntergrundes für die nachfolgenden Leistungen.
Bereich: Betonbodenplatte EG, im Bereich der Aufstellflächen Holzwände, als ca 0,5m breiter Streifen
Menge: 207,000 m

**04.06.2 Ausgleichsmörtelfuge d= ca. 2cm zum Ausgleich unebenheiten Beton**
Liefern und Herstellen einer höhen- und fluchtgerechten Ausgleichsschicht als Mörtelbett zur Lastverteilung und zum Höhenausgleich unter Bauteilen gemäß Ausführungsplanung und statischen Vorgaben.

Das Mörtelbett dient als planebene Auflagerfläche für Holzbauteile, Schwellen, Unterzüge oder sonstige Konstruktionselemente.

Anforderungen:
Zementgebundener Verguss- bzw. Ausgleichsmörtel, Festigkeitsklasse mindestens CT-C20-F4 oder gleichwertig
plastische bis erdfeuchte Konsistenz, lagenweise einbaubar
hohlraumfreie und vollflächige Bettung der auflagernden Bauteile ausreichend standfest nach Einbau, ohne nachträgliches Schwinden mit schädlicher Hohlraumbildung,
geeignet zur Aufnahme der aus der Konstruktion resultierenden Drucklasten, Untergrund vorbereiten, reinigen und ggf. vornässen bzw. haftverbessernd vorbehandeln.

Ausführung:
Einbau in definierter Dicke gemäß Planung, Abziehen und Höhenausgleich mit Richtlatte oder Schablone, Sicherstellung eines vollflächigen Auflagers der darauf folgenden Bauteile
ggf. Nacharbeiten zur Sicherstellung der Ebenheit.

Schichtdicke: ca. 20mm

Hinweis:
Die Ausgleichsschicht ist Bestandteil des lastabtragenden Systems und so auszuführen, dass keine punktuellen Spannungen oder Hohlstellen entstehen.
Menge: 118,000 m

**04.06.3 Unter-, Auflage Schallentkopplung Wände und Decken, ca. B 160mm**
Liefern und Einbauen von elastischen, lastabtragenden Schallentkopplungsstreifen zur akustischen Entkopplung von Holz- und/oder Massivbauteilen im Bereich von Wand-, Decken- und Auflageranschlüssen gemäß Ausführungsplanung, Statik und bauphysikalischem Nachweis.

Die Lagerstreifen dienen der Reduzierung der Körperschall- und Flankenübertragung zwischen angrenzenden Bauteilen im Holzbau.

Die Auswahl des Materials hat unter Berücksichtigung der statisch erforderlichen Druckspannung sowie der bauphysikalischen Anforderungen zu erfolgen. Die Eignung ist durch den AN nachzuweisen.

Anforderungen an das Material:
dauerelastisches, alterungsbeständiges Material, geeignet für die statisch wirkenden Linienlasten (Druckspannungsnachweis durch Hersteller erforderlich), dauerhafte Funktionsfähigkeit über die Nutzungsdauer des Bauwerks,
schalltechnische Wirksamkeit nachweisbar durch Prüfzeugnis (Laborprüfung oder Systemnachweis), Verformungsverhalten unter Last so, dass keine akustisch wirksame starre Verbindung entsteht.

Geometrie:
Breite: = ca. 160 mm gemäß Massivholzwände
Dicke: ca. 10-20 mm (materialabhängig, nach statischer Erfordernis)

Ausführung:
vollflächige, unterbrechungsfreie Verlegung unter Schwellen, Wänden oder Auflagerhölzern stoß- und fugenversetzt bzw. dicht gestoßen, keine starre Durchdringung durch Befestigungsmittel im Lagerbereich, Anarbeitung an Bauteilränder, Ecken und Anschlussdetails.

Hinweis:
Die Anforderungen ergeben sich aus den Vorgaben der DIN 4109 sowie den anerkannten Regeln der Technik für den Holz- und Massivbau.
Menge: 120,000 m

**04.06.4 Schallentkopplung Wände und Wände, B= 160mm**
Liefern und Einbauen von elastischen Trenn- und Entkopplungsstreifen zur schalltechnisch wirksamen Ausbildung von Anschlüssen zwischen Holzständerwänden, Brettsperrholzwänden und/oder Massivbauteilen im Bereich von Wand-zu-Wand-Anschlüssen (z. B. Innenwand an Außenwand, Innenwand an Innenwand, T-Stöße und Kreuzungspunkte).

Die Maßnahme dient der Reduzierung der Körperschall- und Flankenübertragung im Holzbau.

Die Auswahl der Materialien hat entsprechend der statischen Beanspruchung und der bauphysikalischen Anforderungen zu erfolgen. Der Nachweis der Eignung ist vom AN zu erbringen.

Anforderungen an die Ausführung:
dauerelastische, alterungsbeständige Trennlage, ausreichende Druckelastizität zur Vermeidung starrer Kraftschlüsse, dauerhaft funktionsfähig über die Nutzungsdauer des Bauwerks, keine durchgehenden starren Holz-Holz-Kontakte im Entkopplungsbereich, schalltechnische Wirksamkeit nach System- oder Prüfzeugnis nachweisbar.

Ausbildung der Anschlüsse:
vollflächige oder streifenförmige Trennlage im Anschlussbereich
durchgehende, unterbrechungsfreie Ausführung über die gesamte Wandhöhe bzw. Anschlusslänge, sorgfältige Anpassung an Eck-, T- und Kreuzungspunkte, Vermeidung von Schallbrücken durch Befestigungsmittel im Entkopplungsbereich.

Hinweis:
Die Anforderungen ergeben sich aus den Vorgaben der DIN 4109 sowie den anerkannten Regeln der Technik für den Holz- und Massivbau.
Menge: 52,000 m

**04.06.5 Vorkomprimierte Fugendichtbänder Bauteilfugen**
Liefern und Einbauen von vorkomprimierten Fugendichtbändern zur schlagregendichten und luftdichten Abdichtung von Fugen im Bereich von Holzbauwänden, insbesondere bei Elementstößen, Wandanschlüssen sowie Anschlussfugen zwischen Brettsperrholz- und/oder Holztafelelementen.

Die Dichtbänder sind entsprechend der vorgesehenen Fugenbreite und Beanspruchung auszuwählen und dauerhaft funktionsfähig einzubauen.

Leistungsumfang:
Lieferung geeigneter vorkomprimierter Fugendichtbänder nach DIN 18542, Einbau in vertikale und horizontale Außenwandfugen im Holzbau, Ausbildung einer schlagregen- und luftdichten äußeren Dichtebene, Anpassung an Bauteilstöße, Ecken und Anschlussdetails, fachgerechte Verarbeitung gemäß Herstellervorgaben.

Anforderungen:
Schlagregendicht nach Beanspruchungsgruppe der Planung, luftdicht im Bereich der Gebäudehülle, dauerhaft elastisch und witterungsbeständig im vorgesehenen Einbaubereich, geeignet für die zu erwartende Fugenbewegung, UV- und alterungsbeständig im freibewitterten bzw. teilgeschützten Bereich (je nach Einbaulage) auszuwählen.

Ausführung:
durchgehende, unterbrechungsfreie Verlegung im Fugenverlauf, korrekte Dimensionierung entsprechend Fugenbreite und Kompressionsbereich, sauberer Einbau ohne Überdehnung oder Unterdimensionierung, Anarbeitung an Eck-, T- und Kreuzungsbereiche ohne Schall- oder Luftleckagen.

Fugenbereiche (typisch):
Elementstöße BSP
Holztafelelement-Stöße
Anschluss Holzbau an Beton oder Mauerwerk (äußere Dichtebene)
vertikale und horizontale Außenwandfugen
etc.
Menge: 632,000 m

**04.06.6 Bohrungen für Installationsdosen, Duchmesser 68mm**
Bohrungen für Installationsdosen, Duchmesser 68mm gem. Elektroplanung, in hochwertiger, sauberer Ausführung in Sichtholzwänden.
Menge: 30,000 St

**04.06.7 Installationsfräsungen**
Fräsung von Installationsnuten (d=30 bis 35 mm), die werkseitig in den Holzbauteilen hergestellt werden. Die genauen Angaben werden vom Elektroplaner zur Verfügung gestellt.
Menge: 49,000 m

**04.06.8 Deckleiste und Stoßausbildung Wandelement**
Deckleiste und Stoßausbildung Wandelement
Im Bereich der BSP- Wandelementstöße (Stoß BSP- Wand an BSP- Wand) sind vertikale Fälze einseitig an beiden zu stoßenden BSP- Wandelementen herzustellen und gemäß Angaben der Statik mittels optisch gleichem Stoß- Abdeckholz zusätzlich zu verbinden.

Abdeckbretter (Stoßleiste) in Wohnsichtqualität, materialgleich zu BSP- Wand, in Breite bis ca. 140mm, Stärke bis ca. 30mm, absolut sauber als Abdeckleiste des Falzes versetzen.
Menge: 308,000 m

### Titel 05 Dachstuhl BT1 u. BT2

*Hinweis: Verbindungsbau Bauteil A und C*

**05.1 Pfette Holzträger tragend R30 Brettschichtholz Nadelholz techn.getrocknet B 26cm H 56cm ca. L 6 m GL28h**
Pfette, Feuerwiderstandsklasse R30 gemäß DIN EN 13501-2 und systemgebundenem Nachweis, ohne chemischen Holzschutz, aus Brettschichtholz DIN EN 14080, Nadelholz, technisch getrocknet, Festigkeitsklasse GL28h (nach statischen
und konstruktiven Erfordernissen), Trägerdicke '260' mm,
Verbindung der Elemente untereinander und Anschluss an vorh. Bauteile gemäß Vorgaben der Statiker.
Breite 26 cm, Höhe 56 cm, ca. Länge '6' m, verbunden mit
Schrauben aus verzinktem Stahl.

Pfette gemäß Vorgaben der Statik herstellen, liefern und abnahmefertig montieren.
Menge: 1,000 St

**05.2 Sparren KVH-NSI Fichte/Tanne C24 B 14cm H 24cm ca. L 7,95m**
Sparren, aus Konstruktionsvollholz, nicht sichtbar, Holzart Fichte/Tanne, Gebrauchsklasse 0 DIN 68800-1, ohne chemischen Holzschutz, Festigkeitsklasse C 24 DIN EN 338, Sortierklasse S 10 DIN 4074-1, Keilzinkung zulässig, mittlere Holzfeuchte 15 % (+/- 3 %), egalisiert, zulässige Abweichung vom Querschnitt ca. +/- 1 mm, Breite 14 cm, Höhe 24 cm,
ca. Länge '7,95' m, verbunden mit Schrauben aus verzinktem
Stahl.
Angaben Statiker: e</= 62,5cm

Feuerwiderstandsklasse R30 gemäß brandschutztechnischem und statischem Nachweis.
Menge: 10,000 St

**05.3 Sparren KVH-NSI Fichte/Tanne C24 B 14cm H 24cm ca. L 6,6 m**
Sparren, aus Konstruktionsvollholz, nicht sichtbar, Holzart Fichte/Tanne, Gebrauchsklasse 0 DIN 68800-1, ohne chemischen Holzschutz, Festigkeitsklasse C 24 DIN EN 338, Sortierklasse S 10 DIN 4074-1, Keilzinkung zulässig, mittlere Holzfeuchte 15 % (+/- 3 %), egalisiert, zulässige Abweichung vom Querschnitt ca. +/- 1 mm, Breite 14 cm, Höhe 24 cm,
ca. Länge '6,6' m, verbunden mit Schrauben aus verzinktem
Stahl.
Angaben Statiker: e</= 62,5cm

Feuerwiderstandsklasse R30 gemäß brandschutztechnischem und statischem Nachweis.
Menge: 11,000 St

**05.4 Fußpfette KVH-NSI Fichte/Tanne C24 B 8cm H 20cm ca. L 6 m**
Fußpfette, aus Konstruktionsvollholz, nicht sichtbar, Holzart Fichte/Tanne, Gebrauchsklasse 0 DIN 68800-1, ohne chemischen Holzschutz, Festigkeitsklasse C 24 DIN EN 338, Sortierklasse S 10 DIN 4074-1, Keilzinkung zulässig, mittlere Holzfeuchte 15 % (+/- 3 %), egalisiert, zulässige Abweichung vom Querschnitt ca. +/- 1 mm, Breite 8 cm, Höhe 20 cm,
ca. Länge '6,0' m, verbunden mit Schrauben aus verzinktem
Stahl.

Feuerwiderstandsklasse R30 gemäß brandschutztechnischem und statischem Nachweis.
Menge: 2,000 St

*Hinweis: Bauteil C - Satteldach*

**05.5 Pfette KVH-NSI Fichte/Tanne C24 B 12cm H 26cm ca. L 6,25 m**
Pfette, aus Konstruktionsvollholz, nicht sichtbar, Holzart Fichte/Tanne, Gebrauchsklasse 0 DIN 68800-1, ohne chemischen Holzschutz, Festigkeitsklasse C 24 DIN EN 338, Sortierklasse S 10 DIN 4074-1, Keilzinkung zulässig, mittlere Holzfeuchte 15 % (+/- 3 %), egalisiert, zulässige Abweichung vom Querschnitt ca. +/- 1 mm, Breite 12 cm, Höhe 26 cm,
ca. Länge '6,25' m, verbunden mit Schrauben aus verzinktem
Stahl.

Einbau als einseitige Verstärkung an Bestandspfette.

Feuerwiderstandsklasse R30 gemäß brandschutztechnischem und statischem Nachweis.
Menge: 1,000 St

**05.6 Firstpfette Holzträger tragend R30 Brettschichtholz Nadelholz techn.getrocknet B 18cm H 28cm Gesamt L 34 m GL28h**
*** Bezugsbeschreibung
Firstpfette, Feuerwiderstandsklasse R30 gemäß DIN EN 13501-2 und systemgebundenem Nachweis, ohne chemischen Holzschutz, aus Brettschichtholz DIN EN 14080, Nadelholz, technisch getrocknet, Festigkeitsklasse GL28h (nach statischen
und konstruktiven Erfordernissen), Trägerdicke '180' mm,
Verbindung der Elemente untereinander und Anschluss an vorh. Bauteile gemäß Vorgaben der Statiker.
Breite 18 cm, Höhe 28 cm, Gesamtlängelänge ca. '34' m,
verbunden mit Schrauben aus verzinktem Stahl.

Einzellängen ca.:
Länge 1: 16,4m
Länge 2: 17,6m

Pfette gemäß Vorgaben der Statik herstellen, liefern und abnahmefertig montieren.
Menge: 1,000 St

**05.7 Stoßausbildung Firstpfette**
*** wie Position 05.6
Herstellen einer fachgerechten Stoßausbildung der Firstpfetten. Verbindung der Elemente untereinander und Anschluss an vorh. Bauteile gemäß Vorgaben der Statiker.
Menge: 6,000 St

**05.8 Sparren KVH-NSI Fichte/Tanne C24 B 14cm H 24cm ca. L 9,8m**
Sparren, aus Konstruktionsvollholz, nicht sichtbar, Holzart Fichte/Tanne, Gebrauchsklasse 0 DIN 68800-1, ohne chemischen Holzschutz, Festigkeitsklasse C 24 DIN EN 338, Sortierklasse S 10 DIN 4074-1, Keilzinkung zulässig, mittlere Holzfeuchte 15 % (+/- 3 %), egalisiert, zulässige Abweichung vom Querschnitt ca. +/- 1 mm, Breite 14 cm, Höhe 24 cm,
ca. Länge '9,8' m, verbunden mit Schrauben aus verzinktem
Stahl.
Angaben Statiker: e</= 62,5cm

Feuerwiderstandsklasse R30 gemäß brandschutztechnischem und statischem Nachweis.
Menge: 54,000 St

**05.9 Sparren KVH-NSI Fichte/Tanne C24 B 14cm H 24cm ca. L 9,8m 3-seitig gehobelt**
Sparren, aus Konstruktionsvollholz, im sichtbaren Bereich, Holzart Fichte/Tanne, Gebrauchsklasse 0 DIN 68800-1, ohne chemischen Holzschutz, Festigkeitsklasse C 24 DIN EN 338, Sortierklasse S 10 DIN 4074-1, Keilzinkung zulässig, mittlere Holzfeuchte 15 % (+/- 3 %), egalisiert, zulässige Abweichung vom Querschnitt ca. +/- 1 mm, Breite 14 cm, Höhe 24 cm,
ca. Länge '9,8' m, verbunden mit Schrauben aus verzinktem
Stahl.
Oberfläche min. 3 seitig gehobelt zum herstellen von Oberflächenqualität im Sichtbaren Bereich.
Menge: 2,000 St

**05.10 Sparren KVH-NSI Fichte/Tanne C24 B 8cm H 24cm ca. L 9,8m**
Sparren, aus Konstruktionsvollholz, nicht sichtbar, Holzart Fichte/Tanne, Gebrauchsklasse 0 DIN 68800-1, ohne chemischen Holzschutz, Festigkeitsklasse C 24 DIN EN 338, Sortierklasse S 10 DIN 4074-1, Keilzinkung zulässig, mittlere Holzfeuchte 15 % (+/- 3 %), egalisiert, zulässige Abweichung vom Querschnitt ca. +/- 1 mm, Breite 8 cm, Höhe 24 cm,
ca. Länge '9,8' m, verbunden mit Schrauben aus verzinktem
Stahl.
Einbau als zweiseitige Verstärkung an Dachsparren.

Angaben Statiker: e</= 62,5cm

Feuerwiderstandsklasse R30 gemäß brandschutztechnischem und statischem Nachweis.
Menge: 42,000 St

**05.11 Sparren KVH-NSI Fichte/Tanne C24 B 14cm H 24cm ca. L 6,7m**
Sparren, aus Konstruktionsvollholz, nicht sichtbar, Holzart Fichte/Tanne, Gebrauchsklasse 0 DIN 68800-1, ohne chemischen Holzschutz, Festigkeitsklasse C 24 DIN EN 338, Sortierklasse S 10 DIN 4074-1, Keilzinkung zulässig, mittlere Holzfeuchte 15 % (+/- 3 %), egalisiert, zulässige Abweichung vom Querschnitt ca. +/- 1 mm, Breite 14 cm, Höhe 24 cm,
ca. Länge '6,7' m, verbunden mit Schrauben aus verzinktem
Stahl.
Angaben Statiker: e</= 62,5cm

Feuerwiderstandsklasse R30 gemäß brandschutztechnischem und statischem Nachweis.
Menge: 58,000 St

**05.12 Sparren KVH-NSI Fichte/Tanne C24 B 14cm H 24cm ca. L 6,7m 3-seitig gehobelt**
Sparren, aus Konstruktionsvollholz, im sichtbaren Bereich, Holzart Fichte/Tanne, Gebrauchsklasse 0 DIN 68800-1, ohne chemischen Holzschutz, Festigkeitsklasse C 24 DIN EN 338, Sortierklasse S 10 DIN 4074-1, Keilzinkung zulässig, mittlere Holzfeuchte 15 % (+/- 3 %), egalisiert, zulässige Abweichung vom Querschnitt ca. +/- 1 mm, Breite 14 cm, Höhe 24 cm,
ca. Länge '6,7' m, verbunden mit Schrauben aus verzinktem
Stahl.
Oberfläche min. 3 seitig gehobelt zum herstellen von Oberflächenqualität im Sichtbaren Bereich.
Menge: 2,000 St

**05.13 Auswechlungsträger KVH-NSI Fichte/Tanne C24 B 14cm H 24cm ca. L 1,5m**
Auswechlungsträger, aus Konstruktionsvollholz, nicht sichtbar, Holzart Fichte/Tanne, Gebrauchsklasse 0 DIN 68800-1, ohne chemischen Holzschutz, Festigkeitsklasse C 24 DIN EN 338, Sortierklasse S 10 DIN 4074-1, Keilzinkung zulässig, mittlere Holzfeuchte 15 % (+/- 3 %), egalisiert, zulässige Abweichung vom Querschnitt ca. +/- 1 mm, Breite 14 cm, Höhe 24 cm,
ca. Länge '1,5' m, verbunden mit Schrauben aus verzinktem
Stahl.
Feuerwiderstandsklasse R30 gemäß brandschutztechnischem und statischem Nachweis.

Einbauort: Bei RWA Öffnungen im Dachgeschoss.
Menge: 4,000 St

**05.14 Fußpfette KVH-NSI Fichte/Tanne C24 B 18cm H 22cm ca. L 6,2 m**
Pfette, aus Konstruktionsvollholz, nicht sichtbar, Holzart Fichte/Tanne, Gebrauchsklasse 0 DIN 68800-1, ohne chemischen Holzschutz, Festigkeitsklasse C 24 DIN EN 338, Sortierklasse S 10 DIN 4074-1, Keilzinkung zulässig, mittlere Holzfeuchte 15 % (+/- 3 %), egalisiert, zulässige Abweichung vom Querschnitt ca. +/- 1 mm, Breite 18 cm, Höhe 22 cm,
ca. Länge '6,2' m, verbunden mit Schrauben aus verzinktem
Stahl.

Feuerwiderstandsklasse R30 gemäß brandschutztechnischem und statischem Nachweis.
Menge: 1,000 St

**05.15 Sparrenköpfe verjüngen**
Herstellen von verjüngungen der Sparrenköpfe im Bereich Traufe. Verjüngung auf Länge von ca. 1,0m mit ca. 16cm Sparrenhöhe am Kopfenden.
Menge: 103,000 m

**05.16 Zuschneiden Dachsparren und Pfetten an anliegende Bauteile und Bestand**
Zuschneiden der geplanten Dachsaprren und Pfetten Entlang von Dachdurchdringungen oder an Bestandsdach wie z.B. der Aufzugsschacht, Brandwand. Verbindung der Elemente untereinander und Anschluss an vorh. Bauteile gemäß Vorgaben aus der Detailplanung.
Menge: 117,000 m

*Hinweis: Bauteil C - Dachabtreppung*

**05.17 Holzträger aus Bauschnittholz C24, nicht sichtbar**
Liefern und montieren eines Holzträgers aus Bauschnittholz aus Nadelholz (Fichte/Tanne), Festigkeitsklasse C24 nach DIN EN 338, Sortierklasse S10 nach DIN 4074-1, technisch getrocknet, Holzfeuchte 15 % ± 3 %, egalisiert, ohne chemischen Holzschutz.

Ausführung:
Nicht sichtbar eingebaut, Gebrauchsklasse entsprechend Einbausituation nach DIN 68800 (GK 0-1), Keilzinkung zulässig

Abmessungen:
Querschnitt 100/260 mm
Länge bis ca. 16,0 m, ggf. gestoßen
Verbindung mit korrosionsgeschützten Holzschrauben bzw. Verbindungsmitteln nach statischer Erfordernis, Einschließlich Zuschnitte, Anpassungen, Ausrichten und aller Nebenleistungen
Menge: 1,000 St

**05.18 Schwellenholz, Bauschnittholz, dreieckiger Querschnitt C24 nicht sichtbar**
Liefern und montieren eines Schwellenholzes aus Bauschnittholz aus Nadelholz (Fichte/Tanne), Festigkeitsklasse C24 nach DIN EN 338, Sortierklasse S10 nach DIN 4074-1, technisch getrocknet, Holzfeuchte 15 % ± 3 %, ohne chemischen Holzschutz.

Ausführung:
Sichtgeschützt eingebaut, Gebrauchsklasse nach DIN 68800 entsprechend Einbausituation (GK 0-1), Querschnitt dreieckig gemäß Ausführungsplanung/Detailzeichnung.

Abmessungen:
ca. Breite 180 mm, ca. Höhe 60 mm
Länge bis ca. 16,0 m, ggf. aus mehreren Stücken gestoßen
Verbindung mit korrosionsgeschützten Holzschrauben gemäß statischer Erfordernis, Einschließlich Zuschnitte, Anpassungen, Ausrichten und aller Nebenleistungen.
Menge: 2,000 St

**05.19 Innenwand tragend raumabschließend EI30 Rahmen KVH Fichte/Tanne C24 B/H 8/10cm Achsabst. 60-62,5cm H 0,5-0,75m**
Holzrahmenbaukonstruktion als aussteifende Innenwand, tragend, raumabschließend, Feuerwiderstandsklasse EI 30 DIN EN 13501-2, aus Konstruktionsvollholz, Gebrauchsklasse 0 DIN 68800-1, ohne chemischen Holzschutz, Holzart Fichte/Tanne, Festigkeitsklasse C 24 DIN EN 338, Sortierklasse S 10 DIN 4074-1, Keilzinkung zulässig, herzgetrennt DIN 68365, mittlere Holzfeuchte 15 % (+/- 3 %), Regelquerschnitt 8/10 cm, Achsabstand der Ständer über 60 bis 62,5 cm, Elementhöhe über 0,5 bis 0,75 m, ohne Beplankung.
Menge: 11,000 m2

**05.20 Innenwand tragend raumabschließend EI30 Rahmen KVH Fichte/Tanne C24 B/H 8/10cm Achsabst. 60-62,5cm H bis 0,5m**
Holzrahmenbaukonstruktion als aussteifende Innenwand, tragend, raumabschließend, Feuerwiderstandsklasse EI 30 DIN EN 13501-2, aus Konstruktionsvollholz, Gebrauchsklasse 0 DIN 68800-1, ohne chemischen Holzschutz, Holzart Fichte/Tanne, Festigkeitsklasse C 24 DIN EN 338, Sortierklasse S 10 DIN 4074-1, Keilzinkung zulässig, herzgetrennt DIN 68365, mittlere Holzfeuchte 15 % (+/- 3 %), Regelquerschnitt 8/10 cm, Achsabstand der Ständer über 60 bis 62,5 cm, Elementhöhe bis 0,5 m, ohne Beplankung.
Menge: 13,000 m2

**05.21 Zulage zu Innenwand EI30 - konische Ausführung / Gefälleanpassung**
*** Pauschalposition
Zulage zur Herstellung der Innenwandelemente gemäß Position "tragende, raumabschließende Innenwand EI30".

Mehrleistung für die Ausführung der Holzrahmenkonstruktion im Bereich einer geplanten Ablaufrinne im Dachgeschoss mit:

Anpassung an Gefällesituation, Herstellung von konischen bzw. nicht rechtwinkligen Zuschnitten der Ständer- und Riegelhölzer,
erschwertem Einbau aufgrund der geometrischen Anpassung an die Entwässerungsführung, einschließlich aller erforderlichen Zusatzzuschnitte, Ausrichten und Anpassarbeiten.

Gilt für die Ausführung bei variierender Wandhöhe gemäß LV-Position (0,50-0,75 m bzw. bis 0,50 m).
Menge: 1,000 psch

*Hinweis: Dachbekleidung*

**05.22 Dachschalung Brett Nadelholz Gebrauchskl.0 D 24mm B 120-200mm**
*** Bezugsbeschreibung
Dachschalung als Unterlage für Deckung, aus Brettern, Nadelholz, Sortierklasse S 10 DIN 4074-1, Gebrauchsklasse 0 DIN 68800-1, ohne chemischen Holzschutz, Dicke 24 mm, Breite von 120 bis 200 mm, Untergrund Holz, Befestigung mit Nägeln.
Menge: 687,000 m2

**05.23 Zuschneiden Dachschalung an anliegende Bauteile**
*** wie Position 05.22
Zuschneiden der geplanten Dachschalung Entlang von Dachdurchdringungen wie z.B. der Aufzugsschacht, Brnadwand. Verbindung der Elemente untereinander und Anschluss an vorh. Bauteile gemäß Vorgaben aus der Detailplanung.
Menge: 135,000 m

**05.24 Dachschalung Brett Nadelholz Gebrauchskl.0 D 24mm B 120-200mm Sichtqualität**
Dachschalung als Unterlage für Deckung, sichtbar bleibend Nut- und Feder- Schalung, aus Brettern, Nadelholz, Sortierklasse S 10 DIN 4074-1, Gebrauchsklasse 0 DIN 68800-1, ohne chemischen Holzschutz, Dicke 24 mm, Breite von 120 bis 200 mm, Untergrund Holz, Befestigung mit Nägeln.
Menge: 53,000 m2

**05.25 Deckenbekl. OSB OSB/3 D 25mm**
STLB-Bau 2025-10 016
Deckenbekleidung, aus OSB-Platten DIN EN 13986, für tragende Zwecke, Verwendung im Trockenbereich, Nutzungsklasse 1 DIN EN 1995-1-1, Plattentyp OSB/3 DIN EN 300, Dicke 25 mm, befestigen mit Schrauben aus nichtrostendem Stahl, Untergrund Holz, Unterkonstruktion wird gesondert vergütet.
Menge: 50,000 m2

**05.26 Deckenbekl. OSB OSB/3 D 22mm**
STLB-Bau 2025-10 016
Deckenbekleidung, aus OSB-Platten DIN EN 13986, für tragende Zwecke, Verwendung im Trockenbereich, Nutzungsklasse 1 DIN EN 1995-1-1, Plattentyp OSB/3 DIN EN 300, Dicke 22 mm, befestigen mit Schrauben aus nichtrostendem Stahl, Untergrund Holzwerkstoff, Unterkonstruktion wird gesondert vergütet.
Menge: 371,000 m2

**05.27 UK Konterlattung Nadelholz 40/60mm Lattenabst. 75cm**
STLB-Bau 2025-10 020
Unterkonstruktion als Konterlattung aus Nadelholz DIN 68365, Sortierklasse S 10 DIN 4074-1, Querschnitt 40/60 mm, Lattenabstand 75 cm, Untergrund Holz.
Menge: 555,000 m2

**05.28 UK Konterlattung Nadelholz 30/50mm Lattenabst. 75cm**
*** EP-Aufgliederung gefordert
STLB-Bau 2025-10 020
Unterkonstruktion als Konterlattung aus Nadelholz DIN 68365, Sortierklasse S 10 DIN 4074-1, Querschnitt 30/50 mm, Lattenabstand 75 cm, Untergrund Holz.
Menge: 22,000 m2

### Titel 06 Statische Anschlüsse

**06.1 Anschluss Attikaträger an Stütze**
Detailanschluss bestehend aus:

1. 2x Assy plus VG 4 CSMP d=12mm, L=300mm
2. Kopfplatte, S 235, ca. 160x320x10mm
3. Holzbalken im Bereich der Kopfplatte mit 10mm tiefe ausnehmen.

Inkl. Aller Befestigungsmittel in Edelstahl und Schweißverbindungen zw. Bauteilen. Gemäß Vorgaben der Statik herstellen, liefern und abnahmefertig montieren.

Zuordnung zu Detail:
Anschluss Attikaträger an Stütze

Zuordnung zu Plänen:
260601_Holzdetails
20260326_P-02-d Positionsplan EG, 1.OG und 2.OG
20260326_P-03-d Positionsplan Schnitte
Übersicht Wechselträger Holzbau
Menge: 6,000 St

**06.2 HA-01-201 Anschluss Holz Decke an Attikaträger - Decke über 1.OG**
Detailanschluss bestehend aus:

1. Winkelverbinder Simpson Strong Tie AE48, voll ausgenagelt mit CNA 4.0x60
2. 1x Assy plus VG 10x180mm, Versenkt anordnen
3. 1x Assy plus VG 8x400mm, Randabstand 25mm
4. Assy plus 8x360mm, gekreuztes Paar pro Rippe (2 Schrauben)
5. 1x Assy plus CG 8x300mm, Randabstand 25mm
6. Kantholz b=20cm, h=8,0cm

Inkl. Aller Befestigungsmittel in Edelstahl und Schweißverbindungen zw. Bauteilen. Gemäß Vorgaben der Statik herstellen, liefern und abnahmefertig montieren.

Zuordnung zu Detail:
HA-01-201 Anschluss Holz Decke an Attikaträger - Decke über 1.OG

Zuordnung zu Plänen:
260601_Holzdetails
20260326_P-02-d Positionsplan EG, 1.OG und 2.OG
20260326_P-03-d Positionsplan Schnitte
Übersicht Wechselträger Holzbau
Menge: 87,000 m

**06.3 HA-01-202 Anschluss Deckenelement - aussteifende Wand**
Detailanschluss bestehend aus:

1. Koppelbrett 26,5x95mm aus Dreischicht oder Mehrschichtholz
2. Klammertyp 1,6x63mm e=150mm, 35mm Randabstand einhalten
3. Vollgewindeschraube Assy plus VG 8x530mm mit Winkel 45° einschrauben, 2x pro Meter pro Deckenelement in beide Richtungen (=Insgesamt 4x pro Meter pro Element)

Inkl. Aller Befestigungsmittel in Edelstahl und Schweißverbindungen zw. Bauteilen. Gemäß Vorgaben der Statik herstellen, liefern und abnahmefertig montieren.

Zuordnung zu Detail:
HA-01-202 Anschluss Deckenelement - aussteifende Wand

Zuordnung zu Plänen:
260601_Holzdetails
20260326_P-02-d Positionsplan EG, 1.OG und 2.OG
20260326_P-03-d Positionsplan Schnitte
Übersicht Wechselträger Holzbau
Menge: 8,000 m

**06.4 HA-01.203 Anschluss Holz Decke an Attika Träger**
Detailanschluss bestehend aus:

1. Simpson Strong Tie Winkelverbinder AE48 CNA 4.0x40 mit Vollausnagelung 1x pro Deckenelement (62,5cm)
2. Vollgewindeschrauben (konstruktiv)

Inkl. Aller Befestigungsmittel in Edelstahl und Schweißverbindungen zw. Bauteilen. Gemäß Vorgaben der Statik herstellen, liefern und abnahmefertig montieren.

Zuordnung zu Detail:
HA-01.203 Anschluss Holz Decke an Attika Träger

Zuordnung zu Plänen:
260601_Holzdetails
20260326_P-02-d Positionsplan EG, 1.OG und 2.OG
20260326_P-03-d Positionsplan Schnitte
Übersicht Wechselträger Holzbau
Menge: 36,000 m

**06.5 HA-01-204 Anschluss Holz Decke an Holzwand - Decke über 1.OG**
Detailanschluss bestehend aus:

1. Vollgewindeschraube Assy plus VG 8x530mm mit Winkel 45° einschrauben, 2x pro Meter pro Deckenelement in beide Richtungen (=Insgesamt 4x pro Meter pro Element), Randabstand einhalten.

Inkl. Aller Befestigungsmittel in Edelstahl und Schweißverbindungen zw. Bauteilen. Gemäß Vorgaben der Statik herstellen, liefern und abnahmefertig montieren.

Zuordnung zu Detail:
HA-01-204 Anschluss Holz Decke an Holzwand - Decke über 1.OG

Zuordnung zu Plänen:
260601_Holzdetails
20260326_P-02-d Positionsplan EG, 1.OG und 2.OG
20260326_P-03-d Positionsplan Schnitte
Übersicht Wechselträger Holzbau
Menge: 8,000 m

**06.6 HA-01-205 Anschluss Holz Decke an Stb. Wand**
Detailanschluss bestehend aus:

1. L-Profil 200x100x16, 235 MPa
2. FAZ II Plus 12/20 e=25cm, Randabstand min. 7cm
3. 3x Lochblech Simpson Strongtie NPB255 NP6, 11xCNA4.0x50, 2x FAZ II Plus 12/10
4. Schattenfuge brandschutztechnisch verschließen

Inkl. Aller Befestigungsmittel in Edelstahl und Schweißverbindungen zw. Bauteilen. Gemäß Vorgaben der Statik herstellen, liefern und abnahmefertig montieren.

Zuordnung zu Detail:
HA-01-205 Anschluss Holz Decke an Stb. Wand

Zuordnung zu Plänen:
260601_Holzdetails
20260326_P-02-d Positionsplan EG, 1.OG und 2.OG
20260326_P-03-d Positionsplan Schnitte
Übersicht Wechselträger Holzbau
Menge: 77,000 St

**06.7 HA-01-206 Anschluss Attikaträger an Holzwand**
Detailanschluss bestehend aus:

1. 2x Simpson Strong Tie Lochblech NPB255 (Außenseite), 11xCNA 4.0x50 oben, 15xCNA 4.0x50 unten
2. Vollgewindeschraube Würth Assy plus 2x500mm (kontruktiv)

Inkl. Aller Befestigungsmittel in Edelstahl und Schweißverbindungen zw. Bauteilen. Gemäß Vorgaben der Statik herstellen, liefern und abnahmefertig montieren.

Zuordnung zu Detail:
HA-01-206 Anschluss Attikaträger an Holzwand

Zuordnung zu Plänen:
260601_Holzdetails
20260326_P-02-d Positionsplan EG, 1.OG und 2.OG
20260326_P-03-d Positionsplan Schnitte
Übersicht Wechselträger Holzbau
Menge: 7,000 St

**06.8 HA-01-207 Anschluss Holz Decke an Holzwand - Decke über 1.OG am Bestand**
Detailanschluss bestehend aus:

1. Vollgewindeschraube Würth Assy plus 2x d8x430mm, 2 Stück in jeden Steg

Inkl. Aller Befestigungsmittel in Edelstahl und Schweißverbindungen zw. Bauteilen. Gemäß Vorgaben der Statik herstellen, liefern und abnahmefertig montieren.

Zuordnung zu Detail:
HA-01-207 Anschluss Holz Decke an Holzwand - Decke über 1.OG am Bestand

Zuordnung zu Plänen:
260601_Holzdetails
20260326_P-02-d Positionsplan EG, 1.OG und 2.OG
20260326_P-03-d Positionsplan Schnitte
Übersicht Wechselträger Holzbau
Menge: 51,000 m

**06.9 HA-01-208 Anschluss Deckenelement - Stahlträger**
Detailanschluss bestehend aus:

1. Koppelbrett 26,5x95mm aus Dreischicht oder Mehrschichtholz
2. Klammertyp 1,6x63mm e=150mm, 35mm Randabstand einhalten
3. Teilgewindeschraube d=6mm, L=80mm, Abstand = 50cm (kontruktiv)
4. Nichtbrennbare Dämmung in Fuge

Inkl. Aller Befestigungsmittel in Edelstahl und Schweißverbindungen zw. Bauteilen. Gemäß Vorgaben der Statik herstellen, liefern und abnahmefertig montieren.

Zuordnung zu Detail:
HA-01-208 Anschluss Deckenelement - Stahlträger

Zuordnung zu Plänen:
260601_Holzdetails
20260326_P-02-d Positionsplan EG, 1.OG und 2.OG
20260326_P-03-d Positionsplan Schnitte
Übersicht Wechselträger Holzbau
Menge: 58,000 m

**06.10 HA-E-201 Anschluss Holz Decke an Holzträger - Decke über EG**
Detailanschluss bestehend aus:

1. 1x Koppelbrett pro Element, 12x36cm, d=2cm, aus Dreischicht oder Mehrschichtholz, 2x4 Spax d4x100mm
2. 1x Assy plus VG 10x180mm, versenkt anordnen
3. 2x Assy plus VG 8x180mm
4. Assy plus 8x360mm, gekreuztes Paar pro Rippe (2 Schrauben), schrauben versenkt anordnen
5. 1x Assy plus VG 8x300mm, Randabstand 25mm
6. Kantholz b=20cm, h=8,0cm

Inkl. Aller Befestigungsmittel in Edelstahl und Schweißverbindungen zw. Bauteilen. Gemäß Vorgaben der Statik herstellen, liefern und abnahmefertig montieren.

Zuordnung zu Detail:
HA-E-201 Anschluss Holz Decke an Holzträger - Decke über EG

Zuordnung zu Plänen:
260601_Holzdetails
20260326_P-02-d Positionsplan EG, 1.OG und 2.OG
20260326_P-03-d Positionsplan Schnitte
Übersicht Wechselträger Holzbau
Menge: 82,000 St

**06.11 HA-E-201 Anschluss Holz Decke an Holzwand - Decke über EG**
Detailanschluss bestehend aus:

1. 1x Winkelverbinder Simpson Strong Tie AE48, voll ausgenagelt mit CNA 4.0x60, 1x pro Element
2. 1x Assy plus VG 10x180mm
3. Assy plus 8x360mm. gekreuztes Paar pro Rippe (2 Schrauben)
4. 1x Assy plus VG 8x300mm, Randabstand 30mm
5. Kantholz b=18cm, h= 8,0cm

Inkl. Aller Befestigungsmittel in Edelstahl und Schweißverbindungen zw. Bauteilen. Gemäß Vorgaben der Statik herstellen, liefern und abnahmefertig montieren.

Zuordnung zu Detail:
HA-E-201 Anschluss Holz Decke an Holzwand - Decke über EG

Zuordnung zu Plänen:
260601_Holzdetails
20260326_P-02-d Positionsplan EG, 1.OG und 2.OG
20260326_P-03-d Positionsplan Schnitte
Übersicht Wechselträger Holzbau
Menge: 178,000 St

**06.12 HA-E-202 Anschluss Holzwand an Stb. Decke**
Detailanschluss bestehend aus:

1. 20cm vom Wandanfang u. Ende 2x Simpson Strong Tie AH16050 (2x pro Wandende), 15x CNA4, 0x60, 1x FAZ II Plus 12/50 mit U-Scheibe US40/50/10
2. Simpson Strong Tie ABR255 mit 52x CNA 4,0x50 + 2x FAZ II Plus 12/10 (2x pro Wand)

Inkl. Aller Befestigungsmittel in Edelstahl und Schweißverbindungen zw. Bauteilen. Gemäß Vorgaben der Statik herstellen, liefern und abnahmefertig montieren.

Zuordnung zu Detail:
HA-E-202 Anschluss Holzwand an Stb. Decke

Zuordnung zu Plänen:
260601_Holzdetails
20260326_P-02-d Positionsplan EG, 1.OG und 2.OG
20260326_P-03-d Positionsplan Schnitte
Übersicht Wechselträger Holzbau
Menge: 29,000 St

**06.13 HA-E-203 Anschluss Holz Decke an Stb. Decke**
Detailanschluss bestehend aus:

1. 8x Simpson Strongtie Scherplatte NPB255 30xCNA 5.0x50, 2x Fischer FAZ II Plus 12/50
2. L-Profil 200x100x10, Länge = 20cm, alle 1,5m S235 (konstruktiv)
3. 2x FAZ II Plus 12/20
4. Nichtbrennbare Fuge

Inkl. Aller Befestigungsmittel in Edelstahl und Schweißverbindungen zw. Bauteilen. Gemäß Vorgaben der Statik herstellen, liefern und abnahmefertig montieren.

Zuordnung zu Detail:
HA-E-203 Anschluss Holz Decke an Stb. Decke

Zuordnung zu Plänen:
260601_Holzdetails
20260326_P-02-d Positionsplan EG, 1.OG und 2.OG
20260326_P-03-d Positionsplan Schnitte
Übersicht Wechselträger Holzbau
Menge: 8,000 m

**06.14 HA-E-204 Anschluss Deckenelement - Stahlträger**
Detailanschluss bestehend aus:

1. Koppelbrett 26,5x300mm aus Dreischicht oder Mehrschichtholz
2. 2x Klammertyp 1,8x63mm e=70mm, 35mm Randabstand einhalten
3. Nichtbrennbare Dämmung in Fuge

Inkl. Aller Befestigungsmittel in Edelstahl und Schweißverbindungen zw. Bauteilen. Gemäß Vorgaben der Statik herstellen, liefern und abnahmefertig montieren.

Zuordnung zu Detail:
HA-E-204 Anschluss Deckenelement - Stahlträger

Zuordnung zu Plänen:
260601_Holzdetails
20260326_P-02-d Positionsplan EG, 1.OG und 2.OG
20260326_P-03-d Positionsplan Schnitte
Übersicht Wechselträger Holzbau
Menge: 58,000 m

**06.15 HA-E-205 Anschluss Holzwand an Stb. Sockel**
Detailanschluss bestehend aus:

1. Simpson Strong Tie BETA4/600 (2x pro Wandende), 20x CNA4, 0x60
2. Simpson Strong Tie ABR255 mit Nagelbild 8 17x CNA 4,0x60 (3x pro Wand)
3. 2x FAZ II Plus 12/100, Inneres Bohrloch verwenden!

Inkl. Aller Befestigungsmittel in Edelstahl und Schweißverbindungen zw. Bauteilen. Gemäß Vorgaben der Statik herstellen, liefern und abnahmefertig montieren.

Zuordnung zu Detail:
HA-E-205 Anschluss Holzwand an Stb. Sockel

Zuordnung zu Plänen:
260601_Holzdetails
20260326_P-02-d Positionsplan EG, 1.OG und 2.OG
20260326_P-03-d Positionsplan Schnitte
Übersicht Wechselträger Holzbau
Menge: 22,000 St

**06.16 HA-E-206 Anschluss Holzwand an Stb. Decke**
Detailanschluss bestehend aus:

1. 20cm vom Wandanfang u. Ende 2x Simpson Strong Tie AH16050 (2x pro Wandende), 15x CNA4, 0x60, 1x FAZ II Plus 12/50 mit U-Scheibe US40/50/10
2. Simpson Strong Tie ABR255 mit 52x CNA 4,0x50 + 2x FAZ II Plus 12/10 (2x pro Wand)

Inkl. Aller Befestigungsmittel in Edelstahl und Schweißverbindungen zw. Bauteilen. Gemäß Vorgaben der Statik herstellen, liefern und abnahmefertig montieren.

Zuordnung zu Detail:
HA-E-206 Anschluss Holzwand an Stb. Decke

Zuordnung zu Plänen:
260601_Holzdetails
20260326_P-02-d Positionsplan EG, 1.OG und 2.OG
20260326_P-03-d Positionsplan Schnitte
Übersicht Wechselträger Holzbau
Menge: 22,000 St

**06.17 HA-E-207 Anschluss Holz Decke an Stb. Decke (Schubanschluss)**
Detailanschluss bestehend aus:

1. 4x Simpson Strong Tie Schwerplatte NPB255 NP6, 11 CNA 4.0x50, 2x FAZ II Plus 12/80
2. 2x FAZ II Plus 12/20
3. L-Profil 200x100x10, Länge = 20cm, alle 1,5m S235 (konstruktiv)
4. Nichtbrennbare Dämmung

Inkl. Aller Befestigungsmittel in Edelstahl und Schweißverbindungen zw. Bauteilen. Gemäß Vorgaben der Statik herstellen, liefern und abnahmefertig montieren.

Zuordnung zu Detail:
HA-E-207 Anschluss Holz Decke an Stb. Decke (Schubanschluss)

Zuordnung zu Plänen:
260601_Holzdetails
20260326_P-02-d Positionsplan EG, 1.OG und 2.OG
20260326_P-03-d Positionsplan Schnitte
Übersicht Wechselträger Holzbau
Menge: 67,000 m

**06.18 HA-E-208 Anschluss Holzwand an Stb. Decke**
Detailanschluss bestehend aus:

1. 20cm vom Wandanfang u. Ende 2x Simpson Strong Tie AH16050 (2x pro Wandende), 15x CNA4, 0x60, 1x FAZ II Plus 12/50 mit U-Scheibe US40/50/10
2. Simpson Strong Tie ABR255 mit 52x CNA 4,0x50 + 2x FAZ II Plus 12/10 (2x pro Wand)

Inkl. Aller Befestigungsmittel in Edelstahl und Schweißverbindungen zw. Bauteilen. Gemäß Vorgaben der Statik herstellen, liefern und abnahmefertig montieren.

Zuordnung zu Detail:
HA-E-208 Anschluss Holzwand an Stb. Decke

Zuordnung zu Plänen:
260601_Holzdetails
20260326_P-02-d Positionsplan EG, 1.OG und 2.OG
20260326_P-03-d Positionsplan Schnitte
Übersicht Wechselträger Holzbau
Menge: 29,000 St

**06.19 HA-E-209 Anschluss Holzwand an Stb. Wand/UZ**
Detailanschluss bestehend aus:

1. 2x Simpson Strong Tie NPB255 NP6, 11xCNA4 4.0x50
2. 2x M12 FAZ II Plus 12/10

Inkl. Aller Befestigungsmittel in Edelstahl und Schweißverbindungen zw. Bauteilen. Gemäß Vorgaben der Statik herstellen, liefern und abnahmefertig montieren.

Zuordnung zu Detail:
HA-E-209 Anschluss Holzwand an Stb. Wand/UZ

Zuordnung zu Plänen:
260601_Holzdetails
20260326_P-02-d Positionsplan EG, 1.OG und 2.OG
20260326_P-03-d Positionsplan Schnitte
Übersicht Wechselträger Holzbau
Menge: 3,000 St

**06.20 HA-E-210 Anschluss aussteifende BSP Wand an BSP Wand**
Detailanschluss bestehend aus:

1. Simpson Strong Tie NPB255 NP6, 11xCNA4 4.0x50 oben, 11xCNA4 4.0x50 unten
2. Bei Wänden HW-xx.209 Zugplatte NPB60400 von innen
montieren und zwischen den Rippen am Wandende montieren

Inkl. Aller Befestigungsmittel in Edelstahl und Schweißverbindungen zw. Bauteilen. Gemäß Vorgaben der Statik herstellen, liefern und abnahmefertig montieren.

Zuordnung zu Detail:
HA-E-210 Anschluss aussteifende BSP Wand an BSP Wand

Zuordnung zu Plänen:
260601_Holzdetails
20260326_P-02-d Positionsplan EG, 1.OG und 2.OG
20260326_P-03-d Positionsplan Schnitte
Übersicht Wechselträger Holzbau
Menge: 35,000 St

**06.21 HA-E-210 Anschluss aussteifende BSP Wand an BSP Wand im Bereich HW-xx.209**
Detailanschluss bestehend aus:

1. Simpson Strong Tie NPB 60400, 8xCNA4.0x50 oben,
8xCNA4.0x50 unten, zwischen den Rippen montieren.
2. 2x Scherplatte Simpson Strong Tie NPB255 NP6,
11xCNA4.0x50 oben, 11xCNA4.0x50 unten im Bereich der Öffnung für Gebäudetechnik montieren.

Inkl. Aller Befestigungsmittel in Edelstahl und Schweißverbindungen zw. Bauteilen. Gemäß Vorgaben der Statik herstellen, liefern und abnahmefertig montieren.

Zuordnung zu Detail:
HA-E-210 Anschluss aussteifende BSP Wand an BSP Wand im Bereich HW-xx.209

Zuordnung zu Plänen:
260601_Holzdetails
20260326_P-02-d Positionsplan EG, 1.OG und 2.OG
20260326_P-03-d Positionsplan Schnitte
Übersicht Wechselträger Holzbau
Menge: 5,000 St

**06.22 HA-E-211 Anschluss Deckenelement - Stahlträger**
Detailanschluss bestehend aus:

1. Teilgewindeschrauben d=6mm, L=80mm zur Lagersicherung

Inkl. Aller Befestigungsmittel in Edelstahl und Schweißverbindungen zw. Bauteilen. Gemäß Vorgaben der Statik herstellen, liefern und abnahmefertig montieren.

Zuordnung zu Detail:
HA-E-211 Anschluss Deckenelement - Stahlträger

Zuordnung zu Plänen:
260601_Holzdetails
20260326_P-02-d Positionsplan EG, 1.OG und 2.OG
20260326_P-03-d Positionsplan Schnitte
Übersicht Wechselträger Holzbau
Menge: 17,000 m

**06.23 HA-E-212 Anschluss Stahlträger - Stahlträger**
Detailanschluss bestehend aus:

1. Stirnplatte t=12mm, S235, mit a5 umlaufend schweißen
2. Stirnplatte t=12mm, S235, mit a5 an Flansche schweißen
3. 4xM16, 8.8

Inkl. Aller Befestigungsmittel in Edelstahl und Schweißverbindungen zw. Bauteilen. Gemäß Vorgaben der Statik herstellen, liefern und abnahmefertig montieren.

Zuordnung zu Detail:
HA-E-212 Anschluss Stahlträger - Stahlträger

Zuordnung zu Plänen:
260601_Holzdetails
20260326_P-02-d Positionsplan EG, 1.OG und 2.OG
20260326_P-03-d Positionsplan Schnitte
Übersicht Wechselträger Holzbau
Menge: 7,000 St

**06.24 HA-E-213 Schubanschluss Deckenelement - Deckenelement**
Detailanschluss bestehend aus:

1. Koppelbrett 26,5x95mm aus Dreischicht oder Mehrschichtholz
2. Klammertyp 1,8x63mm e=70mm, 20mm Randabstand einhalten

Inkl. Aller Befestigungsmittel in Edelstahl und Schweißverbindungen zw. Bauteilen. Gemäß Vorgaben der Statik herstellen, liefern und abnahmefertig montieren.

Zuordnung zu Detail:
HA-E-213 Schubanschluss Deckenelement - Deckenelement

Zuordnung zu Plänen:
260601_Holzdetails
20260326_P-02-d Positionsplan EG, 1.OG und 2.OG
20260326_P-03-d Positionsplan Schnitte
Übersicht Wechselträger Holzbau
Menge: 326,000 m

**06.25 HA-E-214 Holzträger - Holzstütze**
Detailanschluss bestehend aus:

1. Pitzl HVP-Verbinder o.glw. 88435.0100 (100x350x20mm) + Heco Topix 28x d8x160mm in Stütze eingelassen

Inkl. Aller Befestigungsmittel in Edelstahl und Schweißverbindungen zw. Bauteilen. Gemäß Vorgaben der Statik herstellen, liefern und abnahmefertig montieren.

Zuordnung zu Detail:
HA-E-214 Holzträger - Holzstütze

Zuordnung zu Plänen:
260601_Holzdetails
20260326_P-02-d Positionsplan EG, 1.OG und 2.OG
20260326_P-03-d Positionsplan Schnitte
Übersicht Wechselträger Holzbau
Menge: 5,000 St

**06.26 HA-E-215 Holzträger - Stb. Wand**
Detailanschluss bestehend aus:

1. Simpson Strong Tie Zugplatte NPB100540, 20xCNA 4,0x50, 2x FAZ II Plus 12/10
2. Mörtelbett d = 3cm

Inkl. Aller Befestigungsmittel in Edelstahl und Schweißverbindungen zw. Bauteilen. Gemäß Vorgaben der Statik herstellen, liefern und abnahmefertig montieren.

Zuordnung zu Detail:
HA-E-215 Holzträger - Stb. Wand

Zuordnung zu Plänen:
260601_Holzdetails
20260326_P-02-d Positionsplan EG, 1.OG und 2.OG
20260326_P-03-d Positionsplan Schnitte
Übersicht Wechselträger Holzbau
Menge: 1,000 St

**06.27 HA-E-216 Holzstütze - Stb. Decke**
Detailanschluss bestehend aus:

1. 2x Simpson Strong Tie Zuganker AH19050/4, 12xCNA 4,0x40, 2xFAZII Plus 12/80 + 2x Unterlegscheibe

Inkl. Aller Befestigungsmittel in Edelstahl und Schweißverbindungen zw. Bauteilen. Gemäß Vorgaben der Statik herstellen, liefern und abnahmefertig montieren.

Zuordnung zu Detail:
HA-E-216 Holzstütze - Stb. Decke

Zuordnung zu Plänen:
260601_Holzdetails
20260326_P-02-d Positionsplan EG, 1.OG und 2.OG
20260326_P-03-d Positionsplan Schnitte
Übersicht Wechselträger Holzbau
Menge: 6,000 St

**06.28 HA-E-217 Anschluss Holzträger an Holzwand**
Detailanschluss bestehend aus:

1. 2x Simpson Strong Tie Lochblech NPB255 (Außenseite), 11xCNA 4.0x50 oben, 15xCNA 4.0x50 unten
2. Simpson Strong Tie NPB60400, 30xCNA 4,0x50 (15 pro Bauteil), Außenseite

Inkl. Aller Befestigungsmittel in Edelstahl und Schweißverbindungen zw. Bauteilen. Gemäß Vorgaben der Statik herstellen, liefern und abnahmefertig montieren.

Zuordnung zu Detail:
HA-E-217 Anschluss Holzträger an Holzwand

Zuordnung zu Plänen:
260601_Holzdetails
20260326_P-02-d Positionsplan EG, 1.OG und 2.OG
20260326_P-03-d Positionsplan Schnitte
Übersicht Wechselträger Holzbau
Menge: 25,000 St

**06.29 HA-E-218 Anschluss Stahlträger an Holzwand**
Detailanschluss bestehend aus:

1. 4x VG 8x100mm (konstruktiv), Löcher in Stahlträger d=9mm
2. 2x Steife, S235, t=10, a=4mm umlaufend angeschweißt an HEB Träger

Inkl. Aller Befestigungsmittel in Edelstahl und Schweißverbindungen zw. Bauteilen. Gemäß Vorgaben der Statik herstellen, liefern und abnahmefertig montieren.

Zuordnung zu Detail:
HA-E-218 Anschluss Stahlträger an Holzwand

Zuordnung zu Plänen:
260601_Holzdetails
20260326_P-02-d Positionsplan EG, 1.OG und 2.OG
20260326_P-03-d Positionsplan Schnitte
Übersicht Wechselträger Holzbau
Menge: 10,000 St

**06.30 HA-E-219 Anschluss Stahlträger an Holzträger/ Holzwand**
Detailanschluss bestehend aus:

1. Stirnblech d=10mm, mit a4 umlaufend schweißen an Stahlträger
2. Bolzen M16, 8.8, mit Unterlegscheiben

Inkl. Aller Befestigungsmittel in Edelstahl und Schweißverbindungen zw. Bauteilen. Gemäß Vorgaben der Statik herstellen, liefern und abnahmefertig montieren.

Zuordnung zu Detail:
HA-E-219 Anschluss Stahlträger an Holzträger/ Holzwand

Zuordnung zu Plänen:
260601_Holzdetails
20260326_P-02-d Positionsplan EG, 1.OG und 2.OG
20260326_P-03-d Positionsplan Schnitte
Übersicht Wechselträger Holzbau
Menge: 7,000 St

**06.31 HA-01.301 Zwischenbau Dach**
Detailanschluss bestehend aus:

1. 9x Sparren an Fußpfette mit 1x Simpson Strong Tie ABR70 ausführen, Fußpfette in UZ 4x Bolzenanker M12, L=250mm
2. Befestigung des äußertsen Sparren im Stb. UZ mit Bolznenanker M12; L=250mm, Abstand 25cm
3. 9x Sparren an Fußpfette mit 1x Simpson Strong Tie ABR70 ausführen, Fußpfette in UZ 4x Bolzenanker M12, L=250mm
4. Vernagelung OSB-Platte mit Sparren über die gesamte Fläche und an allen Sparrenanschlüssen
5. Meschansiche Verbindung als Schwalbenschwanz herstellen

Inkl. Aller Befestigungsmittel in Edelstahl und Schweißverbindungen zw. Bauteilen. Gemäß Vorgaben der Statik herstellen, liefern und abnahmefertig montieren.

Zuordnung zu Detail:
HA-01.301 Zwischenbau Dach

Zuordnung zu Plänen:
260601_Holzdetails
20260326_P-02-d Positionsplan EG, 1.OG und 2.OG
20260326_P-03-d Positionsplan Schnitte
Übersicht Wechselträger Holzbau
Menge: 1,000 St

**06.32 HB-EG.104-DNW Auflagerverstärkung**
Detailanschluss bestehend aus:

1. Lastplatte d=10mm, S235, ca. 160x200x10mm
2. 12x Assy plus VG, SK 8,0x580mm

Inkl. Aller Befestigungsmittel in Edelstahl und Schweißverbindungen zw. Bauteilen. Gemäß Vorgaben der Statik herstellen, liefern und abnahmefertig montieren.

Zuordnung zu Detail:
HB-EG.104-DNW Auflagerverstärkung

Zuordnung zu Plänen:
260601_Holzdetails
20260326_P-02-d Positionsplan EG, 1.OG und 2.OG
20260326_P-03-d Positionsplan Schnitte
Übersicht Wechselträger Holzbau
Menge: 1,000 St

**06.33 HB-EG.106 Auflagerbreite b = 30 cm**
Detailanschluss bestehend aus:

1. Auflagerbreite von ca. 30cm

Inkl. Aller Befestigungsmittel in Edelstahl und Schweißverbindungen zw. Bauteilen. Gemäß Vorgaben der Statik herstellen, liefern und abnahmefertig montieren.

Zuordnung zu Detail:
HB-EG.106 Auflagerbreite

Zuordnung zu Plänen:
260601_Holzdetails
20260326_P-02-d Positionsplan EG, 1.OG und 2.OG
20260326_P-03-d Positionsplan Schnitte
Übersicht Wechselträger Holzbau
Menge: 2,000 St

**06.34 HB-EG.100 Auflagerbreite b = 80 cm**
Detailanschluss bestehend aus:

1. Auflagerbreite von ca. 80cm

Alternativ: HB-EG.100-DNW-A

1. Auflagerverstärkung, Auflagerbreite 40 cm Lastplatte d=10mm
2. 12x Assy plus VG, SK 10,0x800mm

Inkl. Aller Befestigungsmittel in Edelstahl und Schweißverbindungen zw. Bauteilen. Gemäß Vorgaben der Statik herstellen, liefern und abnahmefertig montieren.

Zuordnung zu Detail:
HB-EG.100 Auflagerbreite
HB-EG.100-DNW-A

Zuordnung zu Plänen:
260601_Holzdetails
20260326_P-02-d Positionsplan EG, 1.OG und 2.OG
20260326_P-03-d Positionsplan Schnitte
Übersicht Wechselträger Holzbau
Menge: 2,000 St

**06.35 HB-EG.100 Auflagerbreite b = 75 cm**
Detailanschluss bestehend aus:

1. Auflagerbreite von ca. 75cm

Alternativ: HB-EG.100-DNW-B

1. Auflagerverstärkung, Auflagerbreite 40 cm Lastplatte d=10mm
2. 7x Assy plus VG, SK 10,0x700mm

Inkl. Aller Befestigungsmittel in Edelstahl und Schweißverbindungen zw. Bauteilen. Gemäß Vorgaben der Statik herstellen, liefern und abnahmefertig montieren.

Zuordnung zu Detail:
HB-EG.100 Auflagerbreite
HB-EG.100-DNW-B

Zuordnung zu Plänen:
260601_Holzdetails
20260326_P-02-d Positionsplan EG, 1.OG und 2.OG
20260326_P-03-d Positionsplan Schnitte
Übersicht Wechselträger Holzbau
Menge: 4,000 St

**06.36 ANS-EG.102 Trägeranschluss**
Detailanschluss bestehend aus:

1. Verbinder: ALUMAXI384
2. Schrauben: STA-Stabdübel Ø16/160 (glatt), 6 Stück
3. Anker: chemischer Dübel VIN-FIX mit Gewindestange
Ø16/160, 6 Stück Typ INA M5.8, hef = 128 mm (ETA-20/0363)

Inkl. Aller Befestigungsmittel in Edelstahl und Schweißverbindungen zw. Bauteilen. Gemäß Vorgaben der Statik herstellen, liefern und abnahmefertig montieren.

Zuordnung zu Detail:
ANS-EG.102 Trägeranschluss

Zuordnung zu Plänen:
260601_Holzdetails
20260326_P-02-d Positionsplan EG, 1.OG und 2.OG
20260326_P-03-d Positionsplan Schnitte
Übersicht Wechselträger Holzbau
Menge: 1,000 St

**06.37 HB-EG.104-DNW Auflagerverstärkung**
Detailanschluss bestehend aus:

1. Auflagerverstärkung Lastplatte 360/160/22mm S355
2. 16x Assy plus VG, SK 8,0x580mm

Inkl. Aller Befestigungsmittel in Edelstahl und Schweißverbindungen zw. Bauteilen. Gemäß Vorgaben der Statik herstellen, liefern und abnahmefertig montieren.

Zuordnung zu Detail:
HB-EG.104-DNW Auflagerverstärkung

Zuordnung zu Plänen:
260601_Holzdetails
20260326_P-02-d Positionsplan EG, 1.OG und 2.OG
20260326_P-03-d Positionsplan Schnitte
Übersicht Wechselträger Holzbau
Menge: 1,000 St

**06.38 STU-EG.101-DNW Auflagerverstärkung**
Detailanschluss bestehend aus:

1. Auflagerverstärkung Lastplatte 160/260/20mm S235

Inkl. Aller Befestigungsmittel in Edelstahl und Schweißverbindungen zw. Bauteilen. Gemäß Vorgaben der Statik herstellen, liefern und abnahmefertig montieren.

Zuordnung zu Detail:
STU-EG.101-DNW Auflagerverstärkung

Zuordnung zu Plänen:
260601_Holzdetails
20260326_P-02-d Positionsplan EG, 1.OG und 2.OG
20260326_P-03-d Positionsplan Schnitte
Übersicht Wechselträger Holzbau
Menge: 2,000 St

**06.39 ANS-EG. 101 Anschluss Decke / Wand**
Detailanschluss bestehend aus:

1. Vollgewindeschrauben ASSY Plus VG 8x530mm mit Winkel 45° einschrauben, 2x pro Meter pro Deckenelement in beide Richtungen (=insgesamt 4x pro Meter pro Element), Randabstand 35mm
2. Vollgewindeschrauben, Würth Assy Plus 2x d8x430mm, 2 Stück in jeden Steg.

Inkl. Aller Befestigungsmittel in Edelstahl und Schweißverbindungen zw. Bauteilen. Gemäß Vorgaben der Statik herstellen, liefern und abnahmefertig montieren.

Zuordnung zu Detail:
ANS-EG. 101 Anschluss Decke / Wand

Zuordnung zu Plänen:
260601_Holzdetails
20260326_P-02-d Positionsplan EG, 1.OG und 2.OG
20260326_P-03-d Positionsplan Schnitte
Übersicht Wechselträger Holzbau
Menge: 8,000 m

**06.40 ANS-EG. 100 Anschluss**
Detailanschluss bestehend aus:

1. Vollgewindeschrauben, HST4-R M16x190 5-90
a=15cm

Inkl. Aller Befestigungsmittel in Edelstahl und Schweißverbindungen zw. Bauteilen. Gemäß Vorgaben der Statik herstellen, liefern und abnahmefertig montieren.

Zuordnung zu Detail:
ANS-EG. 100 Anschluss
STS-EG.100-DNW

Zuordnung zu Plänen:
260601_Holzdetails
20260326_P-02-d Positionsplan EG, 1.OG und 2.OG
20260326_P-03-d Positionsplan Schnitte
Übersicht Wechselträger Holzbau
Menge: 6,000 m

**06.41 HD-EG.100-DNW Trägerausklinkung mit Querzugverstärkung (Auflager auf Sprengwerk)**
Detailanschluss bestehend aus:

1. 1x Assy plus VG, SK 8,0x330mm je Rippe

Inkl. Aller Befestigungsmittel in Edelstahl und Schweißverbindungen zw. Bauteilen. Gemäß Vorgaben der Statik herstellen, liefern und abnahmefertig montieren.

Zuordnung zu Detail:
HD-EG.100-DNW Trägerausklinkung mit Querzugverstärkung (Auflager auf Sprengwerk)

Zuordnung zu Plänen:
260601_Holzdetails
20260326_P-02-d Positionsplan EG, 1.OG und 2.OG
20260326_P-03-d Positionsplan Schnitte
Übersicht Wechselträger Holzbau
Menge: 11,000 m

**06.42 ANS-OG.100 Trägeranschluss Verbinder**
Detailanschluss bestehend aus:

Verbinder: ALUMAXI384
Schrauben: STA-Stabdübel Ø16/160 (glatt), 6 Stück
Anker: chemischer Dübel VIN-FIX mit Gewindestange
Ø16/160, 6 Stück
Typ INA M5.8, hef = 128 mm (ETA-20/0363)

Inkl. Aller Befestigungsmittel in Edelstahl und Schweißverbindungen zw. Bauteilen. Gemäß Vorgaben der Statik herstellen, liefern und abnahmefertig montieren.

Zuordnung zu Detail:
ANS-OG.100 Trägeranschluss Verbinder

Zuordnung zu Plänen:
260601_Holzdetails
20260326_P-02-d Positionsplan EG, 1.OG und 2.OG
20260326_P-03-d Positionsplan Schnitte
Übersicht Wechselträger Holzbau
Menge: 1,000 St

**06.43 HB-DG.110-DNW-A Auflagerverstärkung**
Detailanschluss bestehend aus:

1. Lastplatte d=10mm, ca. 200/160/10mm S355
2. 2x Assy plus VG, SK 8,0x180mm

Inkl. Aller Befestigungsmittel in Edelstahl und Schweißverbindungen zw. Bauteilen. Gemäß Vorgaben der Statik herstellen, liefern und abnahmefertig montieren.

Zuordnung zu Detail:
HB-DG.110-DNW-A Auflagerverstärkung

Zuordnung zu Plänen:
260601_Holzdetails
20260326_P-02-d Positionsplan EG, 1.OG und 2.OG
20260326_P-03-d Positionsplan Schnitte
Übersicht Wechselträger Holzbau
Menge: 1,000 St

**06.44 C-DG.4.1-DNW Bestandsträger mit Holzverstärkung**
Detailanschluss bestehend aus:

Verstärkungslänge = 5,40 m
Verbindungsmittel: 25 x 10 Assy plus VG, SK 12,0x220mm

Inkl. Aller Befestigungsmittel in Edelstahl und Schweißverbindungen zw. Bauteilen. Gemäß Vorgaben der Statik herstellen, liefern und abnahmefertig montieren.

Zuordnung zu Detail:
C-DG.4.1-DNW Bestandsträger mit Holzverstärkung

Zuordnung zu Plänen:
260601_Holzdetails
20260326_P-02-d Positionsplan EG, 1.OG und 2.OG
20260326_P-03-d Positionsplan Schnitte
Übersicht Wechselträger Holzbau
Menge: 6,000 m

**06.45 HB-OG.100 Auflagerbreite b = 35 cm**
Detailanschluss bestehend aus:

1. Auflagerbreite von ca. 35cm

Inkl. Aller Befestigungsmittel in Edelstahl und Schweißverbindungen zw. Bauteilen. Gemäß Vorgaben der Statik herstellen, liefern und abnahmefertig montieren.

Zuordnung zu Detail:
HB-OG.100 Auflagerbreite

Zuordnung zu Plänen:
260601_Holzdetails
20260326_P-02-d Positionsplan EG, 1.OG und 2.OG
20260326_P-03-d Positionsplan Schnitte
Übersicht Wechselträger Holzbau
Menge: 2,000 St

**06.46 HB-OG.101 Auflagerbreite b = 65 cm**
Detailanschluss bestehend aus:

1. Auflagerbreite von ca. 65cm

Alternativ: HB-OG.101-DNW

1. Auflagerverstärkung, Auflagerbreite 20 cm Lastplatte d=10mm
2. 9x Assy plus VG, SK 10,0x580mm

Inkl. Aller Befestigungsmittel in Edelstahl und Schweißverbindungen zw. Bauteilen. Gemäß Vorgaben der Statik herstellen, liefern und abnahmefertig montieren.

Zuordnung zu Detail:
HB-OG.101 Auflagerbreite
HB-OG.101-DNW

Zuordnung zu Plänen:
260601_Holzdetails
20260326_P-02-d Positionsplan EG, 1.OG und 2.OG
20260326_P-03-d Positionsplan Schnitte
Übersicht Wechselträger Holzbau
Menge: 2,000 St

**06.47 Anschluss mit Kopfplatte Stahlträger an Stb. Wand**
Detailanschluss bestehend aus:

1. Kopfplatte 40x40x2cm
2. einbetoniert mit 2 Kopfbolzendübeln und
angeschweißten Bewehrungsstäben 4D16

Inkl. Aller Befestigungsmittel in Edelstahl und Schweißverbindungen zw. Bauteilen. Gemäß Vorgaben der Statik herstellen, liefern und abnahmefertig montieren.

Zuordnung zu Detail:
Anschluss mit Kopfplatte Stahlträger an Stb. Wand

Zuordnung zu Plänen:
260601_Holzdetails
20260326_P-02-d Positionsplan EG, 1.OG und 2.OG
20260326_P-03-d Positionsplan Schnitte
Übersicht Wechselträger Holzbau
Menge: 4,000 St

**06.48 Anschluss Holzträger (Fußpfette) an Holz Decke DG**
Detailanschluss bestehend aus:

1. Stahkwinkel B 6,5cm H 85cm T 50cm, t=2cm, e= Sparrenabstand, Brandschutzbeplankung wird gesondert vergütet.
2. 5x Spax d=8mm, Tellerkopf, T-STAR plus VG, Einschraubtiefe mind. 100mm
3. 2x Steife t=10mm, S235
4. 8x Spax d=10mm, Tellerkopf, T-STAR plus VG, Einschraubtiefe mind. 100mm, Schrauben müssen in Rippe der Decke verbaut werden.

Inkl. Aller Befestigungsmittel in Edelstahl und Schweißverbindungen zw. Bauteilen. Gemäß Vorgaben der Statik herstellen, liefern und abnahmefertig montieren.

Zuordnung zu Detail:
C-DG.4.1-DNW Bestandsträger mit Holzverstärkung

Zuordnung zu Plänen:
260601_Holzdetails
20260326_P-02-d Positionsplan EG, 1.OG und 2.OG
20260326_P-03-d Positionsplan Schnitte
Übersicht Wechselträger Holzbau
Menge: 34,000 m

**06.49 Auflagerkonsole Stahlbeton**
Detailanschluss bestehend aus:

1. Auflagerkonsole Stahlbeton + je Sparren ein Stahlwinkel Simpson Strong Tie AB 90 mit jeweils 2 Betondübeln Durchmesser 10mm L=10cm

Inkl. Aller Befestigungsmittel in Edelstahl und Schweißverbindungen zw. Bauteilen. Gemäß Vorgaben der Statik herstellen, liefern und abnahmefertig montieren.

Zuordnung zu Detail:
Auflagerkonsole Stahlbeton

Zuordnung zu Plänen:
260601_Holzdetails
20260326_P-02-d Positionsplan EG, 1.OG und 2.OG
20260326_P-03-d Positionsplan Schnitte
Übersicht Wechselträger Holzbau
Menge: 3,000 m

**06.50 Dach zur Abhebesicherung**
Detailanschluss bestehend aus:

1. Dach zur Abhebesicherung mittels Simpson Strong Tie
Sparrenanker SPF290L sichern.

Inkl. Aller Befestigungsmittel in Edelstahl und Schweißverbindungen zw. Bauteilen. Gemäß Vorgaben der Statik herstellen, liefern und abnahmefertig montieren.

Zuordnung zu Detail:
Auflagerkonsole Stahlbeton

Zuordnung zu Plänen:
260601_Holzdetails
20260326_P-02-d Positionsplan EG, 1.OG und 2.OG
20260326_P-03-d Positionsplan Schnitte
Übersicht Wechselträger Holzbau
Menge: 280,000 St

**06.51 HS-DG.101 Lagersicherung am Stützenfuß jeweils pro Stütze**
Detailanschluss bestehend aus:

1. Winkelverbinder Simpson StrongTie ABR170 CNA-Kammnägel 1x14x 4.0x50
2. CNA-Kammnägel 1x9x 4.0x50
3. Nagelbild 3

Inkl. Aller Befestigungsmittel in Edelstahl und Schweißverbindungen zw. Bauteilen. Gemäß Vorgaben der Statik herstellen, liefern und abnahmefertig montieren.

Zuordnung zu Detail:
HS-DG.101 Lagersicherung am Stützenfuß jeweils pro
Stütze

Zuordnung zu Plänen:
260601_Holzdetails
20260326_P-02-d Positionsplan EG, 1.OG und 2.OG
20260326_P-03-d Positionsplan Schnitte
Übersicht Wechselträger Holzbau
Menge: 15,000 St

**06.52 HB-DG.105-DNW Auflagerverstärkung**
Detailanschluss bestehend aus:

1. Lastplatte d=10mm
2. 6x Assy plus VG, SK 8,0x180mm

Inkl. Aller Befestigungsmittel in Edelstahl und Schweißverbindungen zw. Bauteilen. Gemäß Vorgaben der Statik herstellen, liefern und abnahmefertig montieren.

Zuordnung zu Detail:
HB-DG.105-DNW Auflagerverstärkung

Zuordnung zu Plänen:
260601_Holzdetails
20260326_P-02-d Positionsplan EG, 1.OG und 2.OG
20260326_P-03-d Positionsplan Schnitte
Übersicht Wechselträger Holzbau
Menge: 4,000 St

**06.53 ANS-DG.100 Kontaktanschluss durch zweiseitigen Stirnversatz**
Detailanschluss bestehend aus:

Kontaktanschluss durch zweiseitigen Stirnversatz gemäß Detailplanung Statik ausführen.

Inkl. Aller Befestigungsmittel in Edelstahl und Schweißverbindungen zw. Bauteilen. Gemäß Vorgaben der Statik herstellen, liefern und abnahmefertig montieren.

Zuordnung zu Detail:
ANS-DG.100 Kontaktanschluss durch zweiseitigen Stirnversatz

Zuordnung zu Plänen:
260601_Holzdetails
20260326_P-02-d Positionsplan EG, 1.OG und 2.OG
20260326_P-03-d Positionsplan Schnitte
Übersicht Wechselträger Holzbau
Menge: 15,000 St

**06.54 Sonstige Kleineisenteile, Schrauben, etc.**
Sonstige Kleineisenteile, Schrauben inkl. Aller Befestigungsmittel in Edelstahl und Schweißverbindungen zw. Bauteilen. Gemäß Vorgaben der Statik herstellen, liefern und abnahmefertig montieren.
Menge: 75,000 kg

### Titel 07 Stahlbauarbeiten

*Hinweis: Vorbemerkungen Statiker*
Der AN ist verpflichtet die zugehörigen Unterlagen der Statiker mit der Angebotsabgabe gelesen und geprüft zu haben.

Stahlbau: Es sind einige Stahlträger zu Auswechslungen der Holzdecken bei Durchbrüchen geplant. Außerdem kommen Stahlträger als Treppenwangen für den Zugang zum Dachgeschoss zur Verwendung. Die Profile können den Positionsplänen entnommen werden. Die Stahlbauteile sind in die EXC2 einzuordnen. Relevante Verbindungsdetails sind im Anhang enthalten.

Brandschutz: Zur Herstellung der benötigten Brandwiederstandsdauer ist eine externe Ertüchtigung vorzusehen (Anstrich oder Beplankung).

Korrosionsschutz: Für die Stahlbauteile der Tragkonstruktion im Innenbereich entspricht die Umgebung der Korrosivitätskategorie C1 und erfordert bzgl. des
Korrosionsschutzes keine besonderen Maßnahmen. Eine Grundierung ist daher ausreichend.

Übersichts- und Werkstattzeichnungen aller Stahlbauteile sind vom AN zu erbringen und die baustatische Freigabe mit dem Prüfingenieur eigenständig zu koordinieren.

*Hinweis: Zulassung AN Schweißzulassung Ausführungsklasse EXC2 DIN EN 1090*
Schweißarbeiten: Die Ausführung der vorgesehenen Schweißarbeiten darf nur durch eine Firma mit Schweißzulassung entsprechend der Ausführungsklasse EXC2 gemäß DIN EN 1090 ausgführt werden.

Bieternachweis bei Angebotsabgabe: Anforderung DIN EN 1090-1 EXC2 (Execution-Class 2).

#### Bereich 07.01 Planung und Revisionsunterlagen

**07.01.1 Zusätzliche Detailstatik Stahlbau**
*** Pauschalposition
Erstellen der Detailstatik auf Grundlage der Architektenwerkplanung und Statikerplanung für alle nachfolgenden Titel

Die Unterlagen zur Detailstatik sind dem AG oder dessen Vertretung als digitale PDF-Datei vor Produktionsbeginn vorzulegen und müssen Freigegeben werden.
Menge: 1,000 psch

**07.01.2 Zusätzliche Werkstattzeichnungen, Montagepläne erstellen Stahlbau**
*** Pauschalposition
Erstellen von prüffähigen Werkstattzeichnungen, Montageplänen einschl. aller Anschlussdetails auf Grundlage
der Architektenwerkplanung und der Tragwerksplanung für alle
nachfolgenden Titel, sowie die im Zuge der Prüfung
und Planfreigabe durch die beteiligten Planer auftretenden
Änderungen eintragen und fortschreiben.

Die Unterlagen sind dem AG oder dessen Vertretung als digitale PDF-Datei vor Produktionsbeginn vorzulegen und müssen Freigegeben werden. Die Vorlage muss innerhalb von 4 Wochen nach Auftragsvergabe erfolgen.
Menge: 1,000 psch

**07.01.3 Zusätzliche Revisionsunterlagen Stahlbau**
*** Pauschalposition
Zusammenfassen aller Revisionsunterlagen. Dabei sind Reinigungs- und Pflegeanleitungen, Produktdatenblätter, bauaufsichtliche Zulassungen, Insb. Brandschutzbestätigungen wie Brandschutzprüfzeugnisse etc. aller verwendeten Materialien und Befestigungsmittel aufzunehmen und dem AG oder dessen Vertretung nach Abschluss der Arbeiten als digitale PDF-Datei auszuhändigen.
Menge: 1,000 psch

#### Bereich 07.02 Stahlträger u. Stahlkonstruktionen

*Hinweis: Stahlträger*

**07.02.1 Träger Doppel-T-Träger HEB besch H 220mm**
Träger aus Formstahl DIN EN 10365, Doppel-T-Träger HEB, Stahl S355J0 DIN EN 10025-2, Werkstoff-Nr 1.0553, beschichtet, werkseitiger Korrosionsschutz, Profilhöhe 220 mm, in vorh. Aussparung, einschl. Traggerüst Bemessungsklasse A, mit bauaufsichtlicher Zulassung. Auführungsklasse EXC2 DIN EN 1090.
Menge: 10,000 m

**07.02.2 Träger Doppel-T-Träger HEB besch H 180mm**
Träger aus Formstahl DIN EN 10365, Doppel-T-Träger HEB, Stahl S355J0 DIN EN 10025-2, Werkstoff-Nr 1.0553, beschichtet, werkseitiger Korrosionsschutz, Profilhöhe 180 mm, in vorh. Aussparung, einschl. Traggerüst Bemessungsklasse A, mit bauaufsichtlicher Zulassung. Auführungsklasse EXC2 DIN EN 1090.
Menge: 44,900 m

**07.02.3 Träger Doppel-T-Träger HEA besch H 340mm**
Träger aus Formstahl DIN EN 10365, Doppel-T-Träger HEA, Stahl S355J0 DIN EN 10025-2, Werkstoff-Nr 1.0553, beschichtet, werkseitiger Korrosionsschutz, Profilhöhe 340 mm, in vorh. Aussparung, einschl. Traggerüst Bemessungsklasse A, mit bauaufsichtlicher Zulassung. Auführungsklasse EXC2 DIN EN 1090.
Menge: 3,100 m

**07.02.4 Träger Doppel-T-Träger HEB besch H 400mm**
Träger aus Formstahl DIN EN 10365, Doppel-T-Träger HEB, Stahl S355J0 DIN EN 10025-2, Werkstoff-Nr 1.0553, beschichtet, werkseitiger Korrosionsschutz, Profilhöhe 400 mm, in vorh. Aussparung, einschl. Traggerüst Bemessungsklasse A, mit bauaufsichtlicher Zulassung. Auführungsklasse EXC2 DIN EN 1090.
Menge: 6,200 m

**07.02.5 Träger Doppel-T-Träger HEM besch H 300mm**
Träger aus Formstahl DIN EN 10365, Doppel-T-Träger HEM, Stahl S355J0 DIN EN 10025-2, Werkstoff-Nr 1.0553, beschichtet, werkseitiger Korrosionsschutz, Profilhöhe 300 mm, in vorh. Aussparung, einschl. Traggerüst Bemessungsklasse A, mit bauaufsichtlicher Zulassung. Auführungsklasse EXC2 DIN EN 1090.
Menge: 25,000 m

*Hinweis: Sprengwerk Stahlbau EG*

**07.02.6 Sprengwerk Stahlkonstruktion versch. Träger gesamt ca. L 10,7m H 3,5m S355 besch EXC2**
*** Pauschalposition
Sprengwerk als Stahlbau, Einbauort Wand, Einbauhöhe bis 5 m, Ausführung als Sprengwerk (Art Fachwerk), aus Formstahl DIN EN 10365, verschiedene Typen:

Gesamtabmessungen ca. L 10,7m H 3,4m
besteht aus ca. 12 Einzelprofilen.

Einzelabmessungen: (Formstahltyp; Stahl; Anzahl [Stk.]; Länge)

IPE330, Stahl S355; 1 Stk.; á ca. 10,7m
U320, Stahl S355; 4 Stk.; á ca. 4m
QRO160/16, Stahl S355; 5 Stk.; á ca. 2,8m
TO 300/160/16, Stahl S355; 1 Stk.; á ca. 10,7m
HEM 160, Stahl S355; 1 Stk.; á ca. 1,8m

inkl. Beschichtet als Grundierung, werkseitiger Korrosionsschutz für Korrosivitätskategorie C1.

inkl. Ausbildung aller Knotenpunkte, Gesamtzahl ca. 11 Stk. inkl. Aller Befestigungsmittel und Schweißverbindungen zw. Bauteilen. Auführungsklasse EXC2 DIN EN 1090. Ausführung gemäß Zeichnung und Angaben Statiker.

inkl. Auflager über die Gesamtlänge von ca. 11m herstellen.  Auflagerpunkte Herstellen 3 Stk. als 30x30cm mit Pagel unterfüttert, restliches Auflager mittels geeigneter Dämmung unterfüttern.

Inkl. aller wie aus den Statikerplänen ersichtlichen Verbindungsmittel und sonstigen Angaben!

Zuordnung zu Detail:
Details Sprengwerk Hofbau, Knotendetails Knoten Nr.1-Nr.8

=> Der AN ist verpflichtet die Pläne und Unterlagen der Statik exakt zu studieren und entsprechend der Zeichnungen das Angebot zu Bilanzieren.
Menge: 1,000 psch

*Hinweis: Auskragende Stahlkonstruktion Brandwand DG*

**07.02.7 Auskragende Stahlkonstruktion versch. Träger gesamt ca. L 5,3m H 3,5m S235 besch EXC2**
*** Pauschalposition
Auskragende Stahlkonstruktion als Stahlbau, Einbauort Dachgeschoss, Einbauhöhe bis 5 m, Ausführung als Stahlkontruktion (Art Dreieck), aus Formstahl DIN EN 10365, verschiedene Typen:

Gesamtabmessungen ca. L 5,3m H 3,4m
besteht aus 9 Einzelprofilen.

Einzelabmessungen: (Formstahltyp; Stahl; Anzahl [Stk.]; Länge)

IPE100, Stahl S235; 2 Stk.; á ca. 1,8m
IPE100, Stahl S235; 1 Stk.; á ca. 2,1m
IPE100, Stahl S235; 1 Stk.; á ca. 3,2m
IPE100, Stahl S235; 1 Stk.; á ca. 3,5m
IPE100, Stahl S235; 1 Stk.; á ca. 2,8m
IPE100, Stahl S235; 2 Stk.; á ca. 2,3m
HEB 400, Stahl S235; 1 Stk.; á ca. 2,0m

inkl. Beschichtet als Grundierung, werkseitiger Korrosionsschutz für Korrosivitätskategorie C1.

inkl. Ausbildung aller Knotenpunkte STA-A bis STA-F, Gesamtzahl ca. 6 Stk.
inkl. Aller Befestigungsmittel und Schraubverbindungen zw. Bauteilen. Auführungsklasse EXC2 DIN EN 1090. Ausführung gemäß Zeichnung und Angaben Statiker.

Inkl. aller wie aus den Statikerplänen ersichtlichen Verbindungsmittel und sonstigen Angaben!

Zuordnung zu Detail:
Auskragende Stahlkonstruktion

=> Der AN ist verpflichtet die Pläne und Unterlagen der Statik exakt zu studieren und entsprechend der Zeichnungen das Angebot zu Bilanzieren.
Menge: 1,000 psch

**07.02.10 Brandschutzbeschichtung Träger Stahl Doppel-T-Träger HEB H 400mm innen R90**
STLB-Bau 2025-10 034
Dämmschichtbildende Brandschutzbeschichtung mit allgemeiner bauaufsichtlicher Zulassung, an Träger, aus Stahl, offenes Profil, Doppel-T-Träger HEB, Profilhöhe 400 mm, allseitig beflammt, lösemittelfrei, auf der Baustelle ausführen, innen, Feuerwiderstandsklasse R 90 (Bemessungstemperatur 500 Grad C) DIN EN 13501-2, einschl. systemgebundener Grundbeschichtung, mit Deckbeschichtung.
Menge: 2,000 m

### Titel 08 Abdichtungs- und Dämmarbeiten

*Hinweis: Dachabdichtung*

**08.1 Unterdeckung belüfteter Dächer Unterdeckbahn diffusionsoffen**
STLB-Bau 2025-10 020
Unterdeckung belüfteter Dächer, als Bahn DIN EN 13859-1, aus diffusionsoffenen Unterdeckbahnen, naht- und perforationsgesichert (Klasse 3 gemäß Merkblatt für Unterdächer, Unterdeckungen und Unterspannungen des ZVDH), sd kleiner/gleich 0,1 m, Brandverhaltensklasse DIN EN 13501-1 E (normalentflammbar), auf Schalung, Höhenüberdeckung mind. 100 mm.
Menge: 621,000 m2

**08.2 Dampfbremse, sd-Wert >= 10 m, luftdicht gemäß DIN 4108-7, alterungsbeständig, reißfest, luftdicht verklebt**
Dampfbremse, sd-Wert: >= 10 m, luftdicht gemäß DIN 4108-7, alterungsbeständig, reißfest, luftdicht verklebt.

Lieferung und Verlegung einer Dampfbremse/ Luftdichtungsbahn, sd-Wert ≥ 10m, geeignet für den Einsatz im Dachausbau gemäß DIN 4108-3 und DIN 4108-7
Verlegung faltenfrei an der Unterseite der Holzdachsparren oder auf Geschossecken, Befestigung mittels Tackerklammern auf Holzuntergrund, Herstellung aller Überlappungen gemäß Herstellervorschrift, mindestens 100 mm, Luftdichte Verklebung sämtlicher Überlappungen mit systemkonformen Klebebändern
Luftdichte Anschlüsse an flankierende Bauteile wie:
Mauerwerk, Pfetten, Zangen, Kehlbalken, Dachflächenfenster
Rohr- und Kabeldurchführungen, Herstellung dauerhafter luftdichter Anschlüsse mittels systemkonformer Anschlusskleber bzw. Dichtkleber, Einschließlich aller erforderlichen Nebenleistungen, Befestigungs- und Dichtmaterialien, Zuschnitte, Eckausbildungen sowie Verschnitt, Verarbeitung entsprechend Herstellervorschriften und allgemein anerkannten Regeln der Technik.

Einbau raumseitig an der Unterseite der Sparrenlage im Bereich einer Zwischensparrendämmung aus Mineralwolle oder raumseitig auf oberster Geschossdecke über Bauteil C horizontal. Und auch an aufgehenden Bauteilen vertikal ca. 20cm hochziehen gemäß Detailplanung. Ausbildung einer vollständigen Abdichtung ist durch den AN zu gewährleisten.
Menge: 473,000 m2

**08.3 Zulage Abdichtungsschichten an aufgehende Bauteile anschließen**
Zulage auf die Vorpositionen für das fachgerechte Herstellen von dichten Anschlüssen der Abdichtungsschichten wie Dampfbremse, Unterdeckung an aufgehende Bauteile und Bestandsbauteile.
Menge: 69,000 m

*Hinweis: Bauzeitlicher Witterungsschutz*

**08.4 Temporäre Notabdichtung Flachdach/ Abbruchstellen mittels Folienabdeckung**
Temporäre Notabdichtung Flachdach oder an Abbruchstellen mittels Folienabdeckung.

Liefern, herstellen, vorhalten und vollständig Rückbauen einer temporären, regensicheren Notabdichtung auf der Flachdachfläche mittels robuster PE-Folie, Mindestdicke 0,20 mm, als Schutz der Dachkonstruktion gegen Niederschlagswasser während der Bauphase. Die Folie sollte so ausgeführt sein, dass bei Undichtigkeiten eine schnelle Leckagenortung möglich ist.

Die Folie ist mit mindestens 20 cm Überdeckung zu verlegen. Sämtliche Stöße, Überlappungen und Anschlüsse sind regensicher mittels geeignetem Klebeband bzw. Systemklebung auszuführen. Anschlüsse an Attiken, aufgehende Bauteile, Durchdringungen und Einbauteile sind provisorisch wasserführend herzustellen.

Die Folienabdichtung ist gegen Windsog durch geeignete Befestigungs- und Beschwerungsmaßnahmen zu sichern. Vorhandene Dachentwässerungen sind funktionsfähig zu halten. Erforderliche Anpassungen infolge der Bauausführung sind einzukalkulieren.

Die Leistung umfasst Lieferung aller Materialien, Verlegung, Befestigung, Verklebung, Abbauen sowie den Schutz der Dachfläche bis zur Ausführung der endgültigen Dachabdichtung. Die Vorhaltedauer wird nicht gesondert vergütet und ist in dieser Position einzubeziehen.
Menge: 257,000 m2

**08.5 Zulage temp. Notabdichtung an aufgehende Bauteile anschließen**
Zulage auf die Vorpositionen für das fachgerechte Herstellen von dichten Anschlüssen der Abdichtungsschichten wie die Notabdichtung an aufgehende Bauteile und Bestandsbauteile.
Menge: 98,000 m

*Hinweis: Dämmung*

**08.6 Wärmedämmschicht zw. Sparren DZ Mineralwolle 0,035W/(mK) D 220mm Sparrenabst. 60-70cm**
STLB-Bau 2025-10 020
Wärmedämmschicht zwischen Sparren, Anwendungsgebiet DIN 4108-10 DZ, aus Mineralwolle, MW DIN EN 13162, Bemessungswert der Wärmeleitfähigkeit max. 0,035 W/(mK), Nennwert der Wärmeleitfähigkeit max. 0,034 W/(mK), Baustoffklasse DIN 4102-1 A1/A2 (nichtbrennbar), Dicke 220 mm, Achsabstand der Sparren über 60 bis 70 cm, Querschnitt Sparren B/H 14/24 cm.
Menge: 39,000 m2

**08.7 Wärmedämmschicht oberste Geschossdecke Holzfasernplatte TYP DAD/DZ 0,042W/(mK) D 200mm**
Wärmedämmschicht auf der obersten Geschossdecke, aus Holzfasern, Typ DAD oder DZ DIN EN 13171, Anwendungsgebiet DIN 4108-10 DZ, Bemessungswert der Wärmeleitfähigkeit max. 0,042 W/(mK), Nennwert der Wärmeleitfähigkeit max. 0,040 W/(mK), 2-lagig, als Platte (versetzt), stumpf, Gesamtdicke 200 mm.
Menge: 354,000 m2

**08.8 Wärmedämmschicht Innenwand Wand Holzfaser 0,042W/(mK) D 100mm WI**
Wärmedämmschicht der Innenwand, an Wand, aus Holzfaser-Dämmstoff WF DIN EN 13171, Bemessungswert der Wärmeleitfähigkeit max. 0,042 W/(mK), Nennwert der Wärmeleitfähigkeit max. 0,040 W/(mK), als Platte, Dämmschichtdicke 100 mm, geringe Zugfestigkeit - zg, Anwendungsgebiet DIN 4108-10 WI, verklebt und gedübelt.

Einbau zur Vermeidung von Wärmebrücken im Sockelbereich von aufgehender Bauteile wie Dachträger, Außenwände und Innenwände. Sockelbereich je nach Einbausituation mit bis zu 1m Dämmung versehen.
Menge: 55,000 m2

**08.9 Wärmedämmschicht Innenwand Wand Mineralwolle 0,035W/(mK) D 180mm WI**
Wärmedämmschicht der Innenwand, an Wand, aus Mineralwolle MW DIN EN 13162, Bemessungswert der Wärmeleitfähigkeit max. 0,035 W/(mK), Nennwert der Wärmeleitfähigkeit max. 0,034 W/(mK), als Platte, Dämmschichtdicke 180 mm, hohe Zugfestigkeit - zh, Anwendungsgebiet DIN 4108-10 WI, verklebt und gedübelt.

Einbau zur Vermeidung von Wärmebrücken im Anschlussberech von Dächern.
Menge: 10,000 m2

*Hinweis: Trennlage Dämmung*

**08.10 Mineralische Trennlage Bestandswand u. Massivholzwände D 85mm**
Druckfeste Weichfaserplatte, als Setzungsplatten, konstruktive Trenn- und Entkopplungsschicht, mineralisch gebunden, druckstabil, verrottungsbeständig, feuchteunempfindlich im Einbaubereich, Stöße sind dicht gestoßen Dicke ca. 85 mm, 1 lagig einzubauen auf Bestandswand, Materialwahl durch AN, Material muss für den Einbau zugelassen sein.

Inkl. Sicherstellung Gleit- Entkopplungsverhalten zw. Bestand und Holzwand, Platten lot- und fluchtgerecht an der Bestandswand anbringen, gegen Verschieben sichern, keine Beschädigung oder Durchdringun, mittels geeigneter Befestigungsmittel befestigen und für Holzbauarbeiten vorbereiten.

Inkl. Zuschnittarbeiten der Platten auf veschiedene Formate zum Anpassen an Stahlbetonwand im EG und Holzbauwand im OG sowie der Bestandswand.

Einbauort:
EG: Kopfbau, Bestandswand zu Bauteil A.
OG: Kopfbau, Bestandswand zu Bauteil A.
Menge: 66,000 m2

**08.11 Mineralische Trennlage Bestandswand u. Massivholzwände D 60mm**
Druckfeste Weichfaserplatte, als Setzungsplatten, konstruktive Trenn- und Entkopplungsschicht, mineralisch gebunden, druckstabil, verrottungsbeständig, feuchteunempfindlich im Einbaubereich, Stöße sind dicht gestoßen Dicke ca. 60 mm, 1 lagig einzubauen auf Bestandswand, Materialwahl durch AN, Material muss für den Einbau zugelassen sein.

Inkl. Sicherstellung Gleit- Entkopplungsverhalten zw. Bestand und Holzwand, Platten lot- und fluchtgerecht an der Bestandswand anbringen, gegen Verschieben sichern, keine Beschädigung oder Durchdringun, mittels geeigneter Befestigungsmittel befestigen und für Holzbauarbeiten vorbereiten.

Inkl. Zuschnittarbeiten der Platten auf veschiedene Formate zum Anpassen an Stahlbetonwand im EG und Holzbauwand im OG sowie der Bestandswand.

Einbauort:
EG: Hofbau, Bestandswand zu Bauteil A.
OG: Hofbau, Bestandswand zu Bauteil A.
Menge: 58,000 m2

**08.12 Mineralische Trennlage Bestandswand u. Massivholzwände D 185mm**
Druckfeste Weichfaserplatte, als Setzungsplatten, konstruktive Trenn- und Entkopplungsschicht, mineralisch gebunden, druckstabil, verrottungsbeständig, feuchteunempfindlich im Einbaubereich, Stöße sind dicht gestoßen Dicke ca. 185 mm, 1 lagig einzubauen auf Bestandswand, Materialwahl durch AN, Material muss für den Einbau zugelassen sein.

Inkl. Sicherstellung Gleit- Entkopplungsverhalten zw. Bestand und Holzwand, Platten lot- und fluchtgerecht an der Bestandswand anbringen, gegen Verschieben sichern, keine Beschädigung oder Durchdringun, mittels geeigneter Befestigungsmittel befestigen und für Holzbauarbeiten vorbereiten.

Inkl. Zuschnittarbeiten der Platten auf veschiedene Formate zum Anpassen an Stahlbetonwand im EG und Holzbauwand im OG sowie der Bestandswand.

Einbauort:
OG: Hofbau, Bestandswand zu Bauteil C.
Menge: 114,000 m2

### Titel 09 Wärmegedämmte, hinterlüftete Holzfassade

#### Bereich 09.01 Dämmung, Tragkontruktion, Fassadenbahn

*Hinweis: Kopfbau*

**09.01.1 Konstruktion Dämmschicht Außenwandbekl. Bauschnittholz C24 D 180-220mm B 60-70mm Mineralwolle 0,035W/(mK) D 180-220mm WH wasserableit. Abdeckung diffusionsoffen**
*** Bezugsbeschreibung
Konstruktion mit Wärmedämmschicht für vorgehängte hinterlüftete Außenwandbekleidung herstellen und montieren.

Unterkonstruktion aus Nadelholz Fichte/Tanne, Festigkeitsklasse C24 nach DIN EN 338, Sortierklasse S10 nach DIN 4074-1, Gebrauchsklasse 0 nach DIN 68800-1, ohne chemischen Holzschutz, Querschnitt 60-70/ 180-220 mm.

Ausführung als Fassadenunterkonstruktion auf Holzuntergrund/ Stahlbetonuntergrund einschließlich aller erforderlichen Befestigungsmittel. Achsabstand der Unterkonstruktion entsprechend statischer Erfordernis und den Anforderungen der nachfolgenden Fassadenbekleidung. Statische Bemessung und Nachweis nach DIN EN 1995-1-1 einschließlich aller erforderlichen Nachweise sind Bestandteil der Leistung.

Ausgleichen von Unebenheiten des Untergrundes von 20 bis 50 mm mittels geeigneter und zugelassener Systeme, z. B. Distanzschrauben, Justierkonsolen oder druckfeste Unterlagen, nach Wahl des Auftragnehmers und entsprechend den statischen Erfordernissen.

Wärmedämmung aus Mineralwolle nach DIN EN 13162, Anwendungsgebiet WH nach DIN 4108-10, Wärmeleitfähigkeit = 0,034 W/(mK), Bemessungswert = 0,035 W/(mK), Baustoffklasse A1 nach DIN 4102-1, Dicke 180-220 mm. Dämmplatten zwischen den Holzriegeln dicht gestoßen und hohlraumfrei einbauen.

Außenseitig diffusionsoffene, wasserableitende Fassadenbahn/Windsperrbahn liefern und verlegen, sd-Wert = 0,5 m, UV-beständig für den vorgesehenen Einsatzbereich hinter vorgehängten Fassaden. Überlappungen, Anschlüsse, Durchdringungen und Stöße entsprechend Herstellervorgaben und den anerkannten Regeln der Technik dauerhaft wind- und schlagregendicht ausführen. Erforderliche Verklebungen und Zubehörteile sind in die Leistung einzurechnen.

Die Hinterlüftungsebene sowie die äußere Fassadenbekleidung werden in gesonderten Positionen ausgeschrieben.
Menge: 163,000 m2

**09.01.2 Konstruktion Dämmschicht Deckenbekl. Bauschnittholz C24 D 290mm B 60-70mm Mineralwolle 0,035W/(mK) D 2900mm WH wasserableit. Abdeckung diffusionsoffen**
Konstruktion mit Wärmedämmschicht für vorgehängte hinterlüftete Deckenbekleidung herstellen und montieren.

Unterkonstruktion aus Nadelholz Fichte/Tanne, Festigkeitsklasse C24 nach DIN EN 338, Sortierklasse S10 nach DIN 4074-1, Gebrauchsklasse 0 nach DIN 68800-1, ohne chemischen Holzschutz, Querschnitt 60-70/ 290 mm.

Ausführung als Fassadenunterkonstruktion auf Stahlbetonuntergund einschließlich aller erforderlichen Befestigungsmittel. Achsabstand der Unterkonstruktion entsprechend statischer Erfordernis und den Anforderungen der nachfolgenden Fassadenbekleidung. Statische Bemessung und Nachweis nach DIN EN 1995-1-1 einschließlich aller erforderlichen Nachweise sind Bestandteil der Leistung.

Ausgleichen von Unebenheiten des Untergrundes von 20 bis 50 mm mittels geeigneter und zugelassener Systeme, z. B. Distanzschrauben, Justierkonsolen oder druckfeste Unterlagen, nach Wahl des Auftragnehmers und entsprechend den statischen Erfordernissen.

Wärmedämmung aus Mineralwolle nach DIN EN 13162, Anwendungsgebiet WH nach DIN 4108-10, Wärmeleitfähigkeit = 0,034 W/(mK), Bemessungswert = 0,035 W/(mK), Baustoffklasse A1 nach DIN 4102-1, Dicke 290 mm. Dämmplatten zwischen den Holzriegeln dicht gestoßen und hohlraumfrei einbauen.

Außenseitig diffusionsoffene, wasserableitende Fassadenbahn/Windsperrbahn liefern und verlegen, sd-Wert = 0,5 m, UV-beständig für den vorgesehenen Einsatzbereich hinter vorgehängten Fassaden. Überlappungen, Anschlüsse, Durchdringungen und Stöße entsprechend Herstellervorgaben und den anerkannten Regeln der Technik dauerhaft wind- und schlagregendicht ausführen. Erforderliche Verklebungen und Zubehörteile sind in die Leistung einzurechnen.

Arbeiten an der Decke und somit erschwertes Einbauen ist einzukalkulieren!

Die Hinterlüftungsebene sowie die äußere Fassadenbekleidung werden in gesonderten Positionen ausgeschrieben.

Einbauort: Eingangsbereich (Decke)
Menge: 32,000 m2

**09.01.3 Wärmedämmung hinterlüft.Fassade MW mit Schmelzpunkt größer 1000 Grad C**
Wärmedämmung für vorgehängte hinterlüftete Außenwandbekleidung an Außenwand, aus Mineralwolle MW DIN EN 13162, mit Schmelzpunkt größer 1000 Grad C, DIN 4102-17, Brandverhaltensklasse DIN EN 13501-1 A1 (nichtbrennbar).
Menge: 5,000 m2

**09.01.4 Dämmschicht in Schalung Unterzug XPS D 60mm 0,030W/(mK) DAA dm B 25cm**
STLB-Bau 2025-10 013
Dämmschicht in Schalung für Unterzug, aus Polystyrol-Hartschaum XPS DIN EN 13164, Dämmschichtdicke 60 mm, Bemessungswert der Wärmeleitfähigkeit max. 0,030 W/(mK), Nennwert der Wärmeleitfähigkeit max. 0,029 W/(mK), Baustoffklasse DIN 4102-1 B1 (schwerentflammbar), als Platten, Anwendungsgebiet DIN 4108-10 DAA, mittlere Druckbelastbarkeit - dm, einlegen in die Schalung, einschl. Befestigung, Breite Dämmfläche 25 cm.
Menge: 9,000 m

**09.01.5 Anschluss an Bestandswand Konstruktion Dämmschicht Außenwandbekl.**
*** wie Position 09.01.1
Ausbilden von Wandanschlüssen über die gesamte vorher beschriebene Systemaufbauten der Konstruktion mit Wärmedämmschicht für vorgehängte hinterlüftete Außenwandbekleidung.
Menge: 16,000 m

**09.01.6 Anschluss an Attika Konstruktion Dämmschicht Außenwandbekl.**
*** wie Position 09.01.1
Ausbilden von Attikaanschlüssen über die gesamte vorher beschriebene Systemaufbauten der Konstruktion mit Wärmedämmschicht für vorgehängte hinterlüftete Außenwandbekleidung.
Menge: 30,000 m

**09.01.7 Anschluss an Stahlbetonsockel Konstruktion Dämmschicht Außenwandbekl.**
*** wie Position 09.01.1
Ausbilden von Sockelanschlüssen über die gesamte vorher beschriebene Systemaufbauten der Konstruktion mit Wärmedämmschicht für vorgehängte hinterlüftete Außenwandbekleidung.
Menge: 39,000 m

**09.01.8 Eckausbildungen Konstruktion Dämmschicht Außenwandbekl.**
*** wie Position 09.01.1
Ausbilden von 90° Ecken vertikal und horizontal über die gesamte vorher beschriebene Systemaufbauten der Konstruktion mit Wärmedämmschicht für vorgehängte hinterlüftete Außenwandbekleidung.
Menge: 37,000 m

**09.01.9 Anschluss an Stahlbeton Unterzug Haupteingang**
*** wie Position 09.01.1
Ausbilden von Anschlüssen an den Stahlbetonunterzug über die gesamte vorher beschriebene Systemaufbauten der Konstruktion mit Wärmedämmschicht für vorgehängte hinterlüftete Außenwandbekleidung.

Der Unterzug muss gemäß Detailplanung vollständig eingekleidet werden!
Menge: 9,000 m

**09.01.10 Herstellen von Tür- und Fensteröffnungen inkl. Ausklinkung**
Herstellung und konstruktive Ausbildung von Tür- und Fensteröffnungen innerhalb der gedämmten Fassadenunterkonstruktion gemäß Ausführungs-, Werk- und Montageplanung.

Die Leistung umfasst sämtliche zur Ausbildung der Öffnungen erforderlichen Arbeiten innerhalb der Fassadenunterkonstruktion einschließlich aller statisch und konstruktiv erforderlichen Wechsel, Randhölzer, Sturz-, Brüstungs- und Laibungsausbildungen sowie der Sicherstellung der Lastabtragung im Bereich der Öffnungen.

Ausführung in Nadelholz Fichte/Tanne, Festigkeitsklasse C24 nach DIN EN 338, Sortierklasse S10 nach DIN 4074-1, Gebrauchsklasse 0 nach DIN 68800-1, ohne chemischen Holzschutz, Querschnitt entsprechend der ausgeschriebenen Fassadenunterkonstruktion, Breite 60-70 mm, Konstruktionsstärke 180-220 mm.

Leistungsumfang:
Herstellung der Öffnungen entsprechend Werk- und Montageplanung, Ausbildung aller statisch erforderlichen Rand- und Anschlussbereich, Herstellung der erforderlichen Wechselkonstruktionen zur Lastabtragung über und neben den Öffnungen, Herstellung maßhaltiger, sauberer und montagegerechter Laibungs- und Anschlussflächen als Untergrund für die nachfolgenden Fensteranschluss- und Abdichtungsarbeiten, Erforderliche Zuschnitte, Anpassungen, Nachbearbeitungen und Befestigungen.

Statische Bemessung und Nachweis der Öffnungsausbildung als Bestandteil der Leistung, soweit diese nicht durch eine gesonderte Tragwerksplanung vorgegeben sind.

Anforderungen an die Ausführung:
Maßgenaue Herstellung gemäß freigegebener Werk- und Montageplanung, Erhalt der Tragfähigkeit und Gebrauchstauglichkeit der Fassadenunterkonstruktion, Keine unzulässigen Querschnittsschwächungen außerhalb der statischen Vorgabe, saubere, splitterfreie und rechtwinklige Anschluss- und Laibungsflächen, Eignung der Anschlussflächen für die spätere Herstellung luftdichter und schlagregendichter Fensteranschlüsse.

Nicht Bestandteil dieser Position sind:
Lieferung und Montage der Fenster- und Türelemente.
Innere luftdichte Anschlüsse.
Äußere schlagregendichte Anschlüsse.
Kompribänder, Folien, Dichtstoffe und sonstige Abdichtungssysteme.
Fensterbänke, Sohlbänke und Verblechungen.
Menge: 111,000 m²

**09.01.11 Herstellen von Aussparungen für Raffstore**
Herstellung und konstruktive Ausbildung von Aussparungen für Raffstorekästen innerhalb der gedämmten Fassadenunterkonstruktion gemäß Ausführungs-, Werk- und Montageplanung.

Abmessungen Raffstorekästen ca. 15x25cm

Die Leistung umfasst sämtliche zur Ausbildung der Aussparung erforderlichen Arbeiten innerhalb der Fassadenunterkonstruktion einschließlich aller statisch und konstruktiv erforderlichen Wechsel, Randhölzer, Sturz-, Brüstungs- und Laibungsausbildungen sowie der Sicherstellung der Lastabtragung im Bereich der Öffnungen.

Anforderungen an die Ausführung:
Maßgenaue Herstellung gemäß freigegebener Werk- und Montageplanung, Erhalt der Tragfähigkeit und Gebrauchstauglichkeit der Fassadenunterkonstruktion.
Menge: 37,000 m

*Hinweis: Bauteil A (Bestand)*

**09.01.12 Konstruktion Dämmschicht Außenwandbekl. Bauschnittholz C24 D 240-280mm B 60-70mm Mineralwolle 0,035W/(mK) D 240-280mm WH wasserableit. Abdeckung diffusionsoffen**
*** Bezugsbeschreibung
Konstruktion mit Wärmedämmschicht für vorgehängte hinterlüftete Außenwandbekleidung herstellen und montieren.

Unterkonstruktion aus Nadelholz Fichte/Tanne, Festigkeitsklasse C24 nach DIN EN 338, Sortierklasse S10 nach DIN 4074-1, Gebrauchsklasse 0 nach DIN 68800-1, ohne chemischen Holzschutz, Querschnitt 60-70/ 240-280 mm.

Ausführung als Fassadenunterkonstruktion auf Holzuntergrund/ Stahlbetonuntergrund einschließlich aller erforderlichen Befestigungsmittel. Achsabstand der Unterkonstruktion entsprechend statischer Erfordernis und den Anforderungen der nachfolgenden Fassadenbekleidung. Statische Bemessung und Nachweis nach DIN EN 1995-1-1 einschließlich aller erforderlichen Nachweise sind Bestandteil der Leistung.

Ausgleichen von Unebenheiten des Untergrundes von 20 bis 50 mm mittels geeigneter und zugelassener Systeme, z. B. Distanzschrauben, Justierkonsolen oder druckfeste Unterlagen, nach Wahl des Auftragnehmers und entsprechend den statischen Erfordernissen.

Wärmedämmung aus Mineralwolle nach DIN EN 13162, Anwendungsgebiet WH nach DIN 4108-10, Wärmeleitfähigkeit = 0,034 W/(mK), Bemessungswert = 0,035 W/(mK), Baustoffklasse A1 nach DIN 4102-1, Dicke 240-280 mm. Dämmplatten zwischen den Holzriegeln dicht gestoßen und hohlraumfrei einbauen.

Außenseitig diffusionsoffene, wasserableitende Fassadenbahn/Windsperrbahn liefern und verlegen, sd-Wert = 0,5 m, UV-beständig für den vorgesehenen Einsatzbereich hinter vorgehängten Fassaden. Überlappungen, Anschlüsse, Durchdringungen und Stöße entsprechend Herstellervorgaben und den anerkannten Regeln der Technik dauerhaft wind- und schlagregendicht ausführen. Erforderliche Verklebungen und Zubehörteile sind in die Leistung einzurechnen.

Die Hinterlüftungsebene sowie die äußere Fassadenbekleidung werden in gesonderten Positionen ausgeschrieben.
Menge: 243,000 m2

**09.01.13 Perimeterdämmung Sockel W4-E PS-Hartschaum XPS 0,035W/(mK) D 240mm PW dh**
STLB-Bau 2025-10 013
Perimeterdämmung an Sockel, Wassereinwirkungsklasse W4-E (Spritzwasser und Bodenfeuchte am Wandsockel sowie Kapillarwasser in und unter Wänden), aus Polystyrol-Hartschaum XPS DIN EN 13164, Bemessungswert der Wärmeleitfähigkeit max. 0,035 W/(mK), Nennwert der Wärmeleitfähigkeit max. 0,034 W/(mK), Dicke 240 mm, als Platten, Anwendungsgebiet DIN 4108-10 PW, hohe Druckbelastbarkeit - dh, mit Klebe- und Dichtungsmasse auf Bitumenbasis (2-Komponentenkleber) befestigen.
Menge: 7,000 m2

**09.01.14 Perimeterdämmung Sockel W4-E PS-Hartschaum XPS 0,035W/(mK) D 200mm PW dh**
STLB-Bau 2025-10 013
Perimeterdämmung an Sockel, Wassereinwirkungsklasse W4-E (Spritzwasser und Bodenfeuchte am Wandsockel sowie Kapillarwasser in und unter Wänden), aus Polystyrol-Hartschaum XPS DIN EN 13164, Bemessungswert der Wärmeleitfähigkeit max. 0,035 W/(mK), Nennwert der Wärmeleitfähigkeit max. 0,034 W/(mK), Dicke 200 mm, als Platten, Anwendungsgebiet DIN 4108-10 PW, hohe Druckbelastbarkeit - dh, mit Klebe- und Dichtungsmasse auf Bitumenbasis (2-Komponentenkleber) befestigen.
Menge: 6,000 m2

**09.01.15 Anschluss an Bestandswand Konstruktion Dämmschicht Außenwandbekl.**
*** wie Position 09.01.12
Ausbilden von Wandanschlüssen über die gesamte vorher beschriebene Systemaufbauten der Konstruktion mit Wärmedämmschicht für vorgehängte hinterlüftete Außenwandbekleidung.
Menge: 20,000 m

**09.01.16 Anschluss an Bestandsdach Konstruktion Dämmschicht Außenwandbekl. im Winkel**
*** wie Position 09.01.12
Ausbilden von Dachanschlüssen an den Giebelwände und der Traufe über die gesamte vorher beschriebene Systemaufbauten der Konstruktion mit Wärmedämmschicht für vorgehängte hinterlüftete Außenwandbekleidung.

Anschlüsse an Giebel und Traufe sind im Winkel auszuführen!
Menge: 59,000 m

**09.01.17 Anschluss an Attika Konstruktion Dämmschicht Außenwandbekl.**
*** wie Position 09.01.12
Ausbilden von Attikaanschlüssen über die gesamte vorher beschriebene Systemaufbauten der Konstruktion mit Wärmedämmschicht für vorgehängte hinterlüftete Außenwandbekleidung.
Menge: 9,000 m

**09.01.18 Anschluss an Sockel Konstruktion Dämmschicht Außenwandbekl.**
*** wie Position 09.01.1
Ausbilden von Sockelanschlüssen über die gesamte vorher beschriebene Systemaufbauten der Konstruktion mit Wärmedämmschicht für vorgehängte hinterlüftete Außenwandbekleidung.
Menge: 37,000 m

**09.01.19 Herstellen von Tür- und Fensteröffnungen inkl. Ausklinkung**
Herstellung und konstruktive Ausbildung von Tür- und Fensteröffnungen innerhalb der gedämmten Fassadenunterkonstruktion gemäß Ausführungs-, Werk- und Montageplanung.

Die Leistung umfasst sämtliche zur Ausbildung der Öffnungen erforderlichen Arbeiten innerhalb der Fassadenunterkonstruktion einschließlich aller statisch und konstruktiv erforderlichen Wechsel, Randhölzer, Sturz-, Brüstungs- und Laibungsausbildungen sowie der Sicherstellung der Lastabtragung im Bereich der Öffnungen.

Ausführung in Nadelholz Fichte/Tanne, Festigkeitsklasse C24 nach DIN EN 338, Sortierklasse S10 nach DIN 4074-1, Gebrauchsklasse 0 nach DIN 68800-1, ohne chemischen Holzschutz, Querschnitt entsprechend der ausgeschriebenen Fassadenunterkonstruktion, Breite 60-70 mm, Konstruktionsstärke 240-280 mm.

Leistungsumfang:
Herstellung der Öffnungen entsprechend Werk- und Montageplanung, Ausbildung aller statisch erforderlichen Rand- und Anschlussbereich, Herstellung der erforderlichen Wechselkonstruktionen zur Lastabtragung über und neben den Öffnungen, Herstellung maßhaltiger, sauberer und montagegerechter Laibungs- und Anschlussflächen als Untergrund für die nachfolgenden Fensteranschluss- und Abdichtungsarbeiten, Erforderliche Zuschnitte, Anpassungen, Nachbearbeitungen und Befestigungen.

Statische Bemessung und Nachweis der Öffnungsausbildung als Bestandteil der Leistung, soweit diese nicht durch eine gesonderte Tragwerksplanung vorgegeben sind.

Anforderungen an die Ausführung:
Maßgenaue Herstellung gemäß freigegebener Werk- und Montageplanung, Erhalt der Tragfähigkeit und Gebrauchstauglichkeit der Fassadenunterkonstruktion, Keine unzulässigen Querschnittsschwächungen außerhalb der statischen Vorgabe, saubere, splitterfreie und rechtwinklige Anschluss- und Laibungsflächen, Eignung der Anschlussflächen für die spätere Herstellung luftdichter und schlagregendichter Fensteranschlüsse.

Nicht Bestandteil dieser Position sind:
Lieferung und Montage der Fenster- und Türelemente.
Innere luftdichte Anschlüsse.
Äußere schlagregendichte Anschlüsse.
Kompribänder, Folien, Dichtstoffe und sonstige Abdichtungssysteme.
Fensterbänke, Sohlbänke und Verblechungen.
Menge: 161,000 m²

**09.01.20 Herstellen von Aussparungen für Raffstore**
Herstellung und konstruktive Ausbildung von Aussparungen für Raffstorekästen innerhalb der gedämmten Fassadenunterkonstruktion gemäß Ausführungs-, Werk- und Montageplanung.

Abmessungen Raffstorekästen ca. 15x25cm

Die Leistung umfasst sämtliche zur Ausbildung der Aussparung erforderlichen Arbeiten innerhalb der Fassadenunterkonstruktion einschließlich aller statisch und konstruktiv erforderlichen Wechsel, Randhölzer, Sturz-, Brüstungs- und Laibungsausbildungen sowie der Sicherstellung der Lastabtragung im Bereich der Öffnungen.

Anforderungen an die Ausführung:
Maßgenaue Herstellung gemäß freigegebener Werk- und Montageplanung, Erhalt der Tragfähigkeit und Gebrauchstauglichkeit der Fassadenunterkonstruktion.
Menge: 73,000 m

*Hinweis: Hofbau*

**09.01.21 Konstruktion Dämmschicht Außenwandbekl. Bauschnittholz C24 D 180-220mm B 60-70mm Mineralwolle 0,035W/(mK) D 180-220mm WH wasserableit. Abdeckung diffusionsoffen**
Konstruktion mit Wärmedämmschicht für vorgehängte hinterlüftete Außenwandbekleidung herstellen und montieren.

Unterkonstruktion aus Nadelholz Fichte/Tanne, Festigkeitsklasse C24 nach DIN EN 338, Sortierklasse S10 nach DIN 4074-1, Gebrauchsklasse 0 nach DIN 68800-1, ohne chemischen Holzschutz, Querschnitt 60-70/ 180-220 mm.

Ausführung als Fassadenunterkonstruktion auf Holzuntergrund/ Stahlbetonuntergrund einschließlich aller erforderlichen Befestigungsmittel. Achsabstand der Unterkonstruktion entsprechend statischer Erfordernis und den Anforderungen der nachfolgenden Fassadenbekleidung. Statische Bemessung und Nachweis nach DIN EN 1995-1-1 einschließlich aller erforderlichen Nachweise sind Bestandteil der Leistung.

Ausgleichen von Unebenheiten des Untergrundes von 20 bis 50 mm mittels geeigneter und zugelassener Systeme, z. B. Distanzschrauben, Justierkonsolen oder druckfeste Unterlagen, nach Wahl des Auftragnehmers und entsprechend den statischen Erfordernissen.

Wärmedämmung aus Mineralwolle nach DIN EN 13162, Anwendungsgebiet WH nach DIN 4108-10, Wärmeleitfähigkeit = 0,034 W/(mK), Bemessungswert = 0,035 W/(mK), Baustoffklasse A1 nach DIN 4102-1, Dicke 180-220 mm. Dämmplatten zwischen den Holzriegeln dicht gestoßen und hohlraumfrei einbauen.

Außenseitig diffusionsoffene, wasserableitende Fassadenbahn/Windsperrbahn liefern und verlegen, sd-Wert = 0,5 m, UV-beständig für den vorgesehenen Einsatzbereich hinter vorgehängten Fassaden. Überlappungen, Anschlüsse, Durchdringungen und Stöße entsprechend Herstellervorgaben und den anerkannten Regeln der Technik dauerhaft wind- und schlagregendicht ausführen. Erforderliche Verklebungen und Zubehörteile sind in die Leistung einzurechnen.

Die Hinterlüftungsebene sowie die äußere Fassadenbekleidung werden in gesonderten Positionen ausgeschrieben.
Menge: 172,000 m2

**09.01.22 Konstruktion Dämmschicht Außenwandbekl. Bauschnittholz C24 D 355mm B 60-70mm Mineralwolle 0,035W/(mK) D 355mm WH wasserableit. Abdeckung diffusionsoffen**
*** Bezugsbeschreibung
Konstruktion mit Wärmedämmschicht für vorgehängte hinterlüftete Außenwandbekleidung herstellen und montieren.

Unterkonstruktion aus Nadelholz Fichte/Tanne, Festigkeitsklasse C24 nach DIN EN 338, Sortierklasse S10 nach DIN 4074-1, Gebrauchsklasse 0 nach DIN 68800-1, ohne chemischen Holzschutz, Querschnitt 60-70/ 355 mm.

Ausführung als Fassadenunterkonstruktion auf Holzuntergrund/ Stahlbetonuntergrund einschließlich aller erforderlichen Befestigungsmittel. Achsabstand der Unterkonstruktion entsprechend statischer Erfordernis und den Anforderungen der nachfolgenden Fassadenbekleidung. Statische Bemessung und Nachweis nach DIN EN 1995-1-1 einschließlich aller erforderlichen Nachweise sind Bestandteil der Leistung.

Ausgleichen von Unebenheiten des Untergrundes von 20 bis 50 mm mittels geeigneter und zugelassener Systeme, z. B. Distanzschrauben, Justierkonsolen oder druckfeste Unterlagen, nach Wahl des Auftragnehmers und entsprechend den statischen Erfordernissen.

Wärmedämmung aus Mineralwolle nach DIN EN 13162, Anwendungsgebiet WH nach DIN 4108-10, Wärmeleitfähigkeit = 0,034 W/(mK), Bemessungswert = 0,035 W/(mK), Baustoffklasse A1 nach DIN 4102-1, Dicke 355 mm. Dämmplatten zwischen den Holzriegeln dicht gestoßen und hohlraumfrei einbauen.

Außenseitig diffusionsoffene, wasserableitende Fassadenbahn/Windsperrbahn liefern und verlegen, sd-Wert = 0,5 m, UV-beständig für den vorgesehenen Einsatzbereich hinter vorgehängten Fassaden. Überlappungen, Anschlüsse, Durchdringungen und Stöße entsprechend Herstellervorgaben und den anerkannten Regeln der Technik dauerhaft wind- und schlagregendicht ausführen. Erforderliche Verklebungen und Zubehörteile sind in die Leistung einzurechnen.

Die Hinterlüftungsebene sowie die äußere Fassadenbekleidung werden in gesonderten Positionen ausgeschrieben.
Menge: 40,000 m2

**09.01.23 Anschluss an Bestandswand Konstruktion Dämmschicht Außenwandbekl.**
*** wie Position 09.01.22
Ausbilden von Wandanschlüssen über die gesamte vorher beschriebene Systemaufbauten der Konstruktion mit Wärmedämmschicht für vorgehängte hinterlüftete Außenwandbekleidung.
Menge: 22,000 m

**09.01.24 Anschluss an Bestandsdach Konstruktion Dämmschicht Außenwandbekl. im Winkel**
*** wie Position 09.01.22
Ausbilden von Dachanschlüssen an den Giebelwände und der Traufe über die gesamte vorher beschriebene Systemaufbauten der Konstruktion mit Wärmedämmschicht für vorgehängte hinterlüftete Außenwandbekleidung.

Anschlüsse an Giebel und Traufe sind im Winkel auszuführen!
Menge: 60,000 m

**09.01.25 Anschluss an Stahlbetonsockel Konstruktion Dämmschicht Außenwandbekl.**
*** wie Position 09.01.22
Ausbilden von Sockelanschlüssen über die gesamte vorher beschriebene Systemaufbauten der Konstruktion mit Wärmedämmschicht für vorgehängte hinterlüftete Außenwandbekleidung.
Menge: 53,000 m

**09.01.26 Eckausbildungen Konstruktion Dämmschicht Außenwandbekl.**
*** wie Position 09.01.22
Ausbilden von 90° Ecken vertikal und horizontal über die gesamte vorher beschriebene Systemaufbauten der Konstruktion mit Wärmedämmschicht für vorgehängte hinterlüftete Außenwandbekleidung.
Menge: 8,000 m

**09.01.27 Herstellen von Tür- und Fensteröffnungen inkl. Ausklinkung**
Herstellung und konstruktive Ausbildung von Tür- und Fensteröffnungen innerhalb der gedämmten Fassadenunterkonstruktion gemäß Ausführungs-, Werk- und Montageplanung.

Die Leistung umfasst sämtliche zur Ausbildung der Öffnungen erforderlichen Arbeiten innerhalb der Fassadenunterkonstruktion einschließlich aller statisch und konstruktiv erforderlichen Wechsel, Randhölzer, Sturz-, Brüstungs- und Laibungsausbildungen sowie der Sicherstellung der Lastabtragung im Bereich der Öffnungen.

Ausführung in Nadelholz Fichte/Tanne, Festigkeitsklasse C24 nach DIN EN 338, Sortierklasse S10 nach DIN 4074-1, Gebrauchsklasse 0 nach DIN 68800-1, ohne chemischen Holzschutz, Querschnitt entsprechend der ausgeschriebenen Fassadenunterkonstruktion, Breite 60-70 mm, Konstruktionsstärke 180-220 mm.

Leistungsumfang:
Herstellung der Öffnungen entsprechend Werk- und Montageplanung, Ausbildung aller statisch erforderlichen Rand- und Anschlussbereich, Herstellung der erforderlichen Wechselkonstruktionen zur Lastabtragung über und neben den Öffnungen, Herstellung maßhaltiger, sauberer und montagegerechter Laibungs- und Anschlussflächen als Untergrund für die nachfolgenden Fensteranschluss- und Abdichtungsarbeiten, Erforderliche Zuschnitte, Anpassungen, Nachbearbeitungen und Befestigungen.

Statische Bemessung und Nachweis der Öffnungsausbildung als Bestandteil der Leistung, soweit diese nicht durch eine gesonderte Tragwerksplanung vorgegeben sind.

Anforderungen an die Ausführung:
Maßgenaue Herstellung gemäß freigegebener Werk- und Montageplanung, Erhalt der Tragfähigkeit und Gebrauchstauglichkeit der Fassadenunterkonstruktion, Keine unzulässigen Querschnittsschwächungen außerhalb der statischen Vorgabe, saubere, splitterfreie und rechtwinklige Anschluss- und Laibungsflächen, Eignung der Anschlussflächen für die spätere Herstellung luftdichter und schlagregendichter Fensteranschlüsse.

Nicht Bestandteil dieser Position sind:
Lieferung und Montage der Fenster- und Türelemente.
Innere luftdichte Anschlüsse.
Äußere schlagregendichte Anschlüsse.
Kompribänder, Folien, Dichtstoffe und sonstige Abdichtungssysteme.
Fensterbänke, Sohlbänke und Verblechungen.
Menge: 92,000 m²

**09.01.28 Herstellen von Tür- und Fensteröffnungen inkl. Ausklinkung**
Herstellung und konstruktive Ausbildung von Tür- und Fensteröffnungen innerhalb der gedämmten Fassadenunterkonstruktion gemäß Ausführungs-, Werk- und Montageplanung.

Die Leistung umfasst sämtliche zur Ausbildung der Öffnungen erforderlichen Arbeiten innerhalb der Fassadenunterkonstruktion einschließlich aller statisch und konstruktiv erforderlichen Wechsel, Randhölzer, Sturz-, Brüstungs- und Laibungsausbildungen sowie der Sicherstellung der Lastabtragung im Bereich der Öffnungen.

Ausführung in Nadelholz Fichte/Tanne, Festigkeitsklasse C24 nach DIN EN 338, Sortierklasse S10 nach DIN 4074-1, Gebrauchsklasse 0 nach DIN 68800-1, ohne chemischen Holzschutz, Querschnitt entsprechend der ausgeschriebenen Fassadenunterkonstruktion, Breite 60-70 mm, Konstruktionsstärke 355 mm.

Leistungsumfang:
Herstellung der Öffnungen entsprechend Werk- und Montageplanung, Ausbildung aller statisch erforderlichen Rand- und Anschlussbereich, Herstellung der erforderlichen Wechselkonstruktionen zur Lastabtragung über und neben den Öffnungen, Herstellung maßhaltiger, sauberer und montagegerechter Laibungs- und Anschlussflächen als Untergrund für die nachfolgenden Fensteranschluss- und Abdichtungsarbeiten, Erforderliche Zuschnitte, Anpassungen, Nachbearbeitungen und Befestigungen.

Statische Bemessung und Nachweis der Öffnungsausbildung als Bestandteil der Leistung, soweit diese nicht durch eine gesonderte Tragwerksplanung vorgegeben sind.

Anforderungen an die Ausführung:
Maßgenaue Herstellung gemäß freigegebener Werk- und Montageplanung, Erhalt der Tragfähigkeit und Gebrauchstauglichkeit der Fassadenunterkonstruktion, Keine unzulässigen Querschnittsschwächungen außerhalb der statischen Vorgabe, saubere, splitterfreie und rechtwinklige Anschluss- und Laibungsflächen, Eignung der Anschlussflächen für die spätere Herstellung luftdichter und schlagregendichter Fensteranschlüsse.

Nicht Bestandteil dieser Position sind:
Lieferung und Montage der Fenster- und Türelemente.
Innere luftdichte Anschlüsse.
Äußere schlagregendichte Anschlüsse.
Kompribänder, Folien, Dichtstoffe und sonstige Abdichtungssysteme.
Fensterbänke, Sohlbänke und Verblechungen.
Menge: 12,000 m²

**09.01.29 Herstellen von Aussparungen für Raffstore**
Herstellung und konstruktive Ausbildung von Aussparungen für Raffstorekästen innerhalb der gedämmten Fassadenunterkonstruktion gemäß Ausführungs-, Werk- und Montageplanung.

Abmessungen Raffstorekästen ca. 15x25cm

Die Leistung umfasst sämtliche zur Ausbildung der Aussparung erforderlichen Arbeiten innerhalb der Fassadenunterkonstruktion einschließlich aller statisch und konstruktiv erforderlichen Wechsel, Randhölzer, Sturz-, Brüstungs- und Laibungsausbildungen sowie der Sicherstellung der Lastabtragung im Bereich der Öffnungen.

Anforderungen an die Ausführung:
Maßgenaue Herstellung gemäß freigegebener Werk- und Montageplanung, Erhalt der Tragfähigkeit und Gebrauchstauglichkeit der Fassadenunterkonstruktion.
Menge: 51,000 m

*Hinweis: Sonstiges*

**09.01.30 Ausklinkungen**
Herstellen von rechteckigen Ausklinkungen im Bereich der Fassadenschalung. Abmessung bis ca. 30/30cm.
Menge: 60,000 St

**09.01.31 Brandriegel VHF, Stahlblech 2,0 mm, 3-fach gekantet, liefern und montieren, inkl. Befestigungsmittel und Nebenleistungen**
Liefern und montieren eines Brandriegels in der Hinterlüftungsebene einer vorgehängten hinterlüfteten Fassadenkonstruktion (VHF), bestehend aus einem 3-fach gekanteten Stahlblech, Materialstärke 2,0 mm.

Ausführung:
Stahlblech, sendzimirverzinkt oder nach statischen und konstruktiven Erfordernissen korrosionsgeschützt.
Profil 3-fach gekantet gemäß Werkplanung und Brandschutzkonzept. Einbau horizontal als Brandüberschlagsperre in der Hinterlüftungsebene.
Befestigung an der Unterkonstruktion einschließlich aller erforderlichen Verbindungsmittel. Einschließlich Anpassungen, Zuschnitten, Eckausbildungen, Aussparungen sowie aller Nebenleistungen für eine fachgerechte Montage.

Ausführung gemäß den Anforderungen des Brandschutzkonzepts sowie den anerkannten Regeln der Technik.

Gesamte Stahlkonstruktion soll Grundiert und Lackiert sein. Aufbau der Beschichtung immer gemäß Anforderungen der Hersteller und Produkteigenschaften. Lackierungen in Farbton RAL und gemäß erweitereter Farbkarte des Herstellers nach Angaben des Architekten.
Menge: 29,000 m

**09.01.32 Brandriegel Mineralwolle 0,035W/(mK) D 180mm B 200mm**
Brandriegel geklebt und gedübelt, Dübel unter Gewebe befestigt, in Dämmebene gemäß bauaufsichtlicher Zulassung, aus Mineralwolle, MW DIN EN 13162, Brandverhaltensklasse DIN EN 13501-1 A1 (nichtbrennbar), Bemessungswert der Wärmeleitfähigkeit max. 0,035 W/(mK), Nennwert der Wärmeleitfähigkeit max. 0,034 W/(mK), als Platte, Dicke 180 mm, Breite 200 mm.
Menge: 8,000 m

**09.01.33 Wärmedämmung hinterlüft.Fassade PUR/PIR 0,023W/(mK) D ca. 80mm WAB**
Wärmedämmung für vorgehängte hinterlüftete Außenwandbekleidung an Außenwand, aus Polyurethan-/Polyisocyanurat-Hartschaum PUR/PIR DIN EN 13165, Bemessungswert der Wärmeleitfähigkeit max. 0,023 W/(mK), Nennwert der Wärmeleitfähigkeit max. 0,022 W/(mK), Brandverhaltensklasse DIN EN 13501-1 E (normalentflammbar), Dicke ca. 80 mm, als Platten, Anwendungsgebiet DIN 4108-10 WAB, Befestigung mechanisch mit Dämmstoffhaltern, Verankerung der Unterkonstruktion in Holzkonstruktion oder auf Stahlbetonwand.
Menge: 10,000 m2

**09.01.34 Überhangstreifen-blech Wandanschluss Alu D 0,7mm 3xgekantet**
STLB-Bau 2025-10 022
Überhangstreifen/-blech für Wandanschluss aus Aluminium DIN EN 485 und DIN EN 507, Dicke 0,7 mm, beschichtet, 3 x gekantet, mit Schrauben befestigen.
Menge: 249,000 m

**09.01.35 Anschluss luftdicht Außenwandkonstruktion Wand Klebeband rechtwinklig**
STLB-Bau 2025-10 016
Luftdichter Anschluss DIN 4108-7 der Außenwandkonstruktion aus Massivholz an Wand aus Massivholz mit Klebeband, rechtwinklig ausgebildet.
Menge: 250,000 m

**09.01.36 Kleintierschutz Gitter Alu B 40mm**
STLB-Bau 2025-10 020
Kleintierschutz am unteren Abschluss der Lüftungsebene der Außenwandbekleidung als Gitter, aus Aluminium, Breite 40 mm, passend zur Bekleidung aus Holz/Holzwerkstoff.
Menge: 162,000 m

#### Bereich 09.02 Fassadenbekleidung

**09.02.1 UK Grundlattung Nadelholz 40/60mm Lattenabst. 75cm**
STLB-Bau 2025-10 020
Unterkonstruktion als Grundlattung aus Nadelholz DIN 68365, Sortierklasse S 10 DIN 4074-1, Querschnitt 40/60 mm, Lattenabstand 75 cm, Untergrund Holzwerkstoff.
Menge: 584,000 m2

**09.02.2 UK Konterlattung Nadelholz 40/60mm Lattenabst. 60cm**
STLB-Bau 2025-10 020
Unterkonstruktion als Konterlattung mit beidseitigen Dreikantleisten aus Nadelholz DIN 68365, Sortierklasse S 10 DIN 4074-1, Querschnitt 40/60 mm, Lattenabstand 60 cm, Untergrund Wärmedämmung.
Menge: 304,000 m2

**09.02.3 Außenwandbekl. Brett D 30mm Lärche**
*** EP-Aufgliederung gefordert
STLB-Bau 2025-10 016
Außenwandbekleidung, im Außenbereich, aus Brettern, Sichtseiten gehobelt, Dicke 30 mm, Deck-/Ansichtsbreite über 120 bis 130 mm, Holzart Lärche, Gebrauchsklasse 0 DIN 68800-1, ohne chemischen Holzschutz, als senkrechte Bekleidung, Befestigungsbild gleichmäßig Unterkonstruktion wird gesondert vergütet.
Menge: 243,000 m2

**09.02.4 Außenwandbekl. Brett Nut u. Feder D 30mm Lärche waagerecht**
Außenwandbekleidung, im Außenbereich, aus Brettern, Nut u. Feder Stoß, Sichtseiten gehobelt, Dicke 30 mm, Deck-/Ansichtsbreite über 120 bis 130 mm, Holzart Lärche, als waagerechte Bekleidung, Befestigungsbild gleichmäßig Unterkonstruktion wird gesondert vergütet.
Menge: 238,000 m2

**09.02.5 Außenwandbekl. 2x Lattung D 33x45mm Lärche schräg/ diagonal versetzt Abstand 45mm**
Außenwandbekleidung, im Außenbereich, aus Lattungen, Insgesamt über 2 Lattungsebenen, welche über Kreuz zueinander versetzt werden, Sichtseiten gehobelt, Abmessungen Latten ca. 33x45mm, Abstand zw. Latten 45mm, Ansichtmuster gemäß Detailplanung, Holzart Lärche, als diagonale Bekleidung, Befestigungsbild gleichmäßig.

Achtung: In dieser Position sind beide Lattungsebenen, welche kreuzweise Übereinanderliegen einzukalkulieren!
Menge: 168,000 m2

**09.02.6 Ausführung Sichtschalungen Eckbereiche**
Schneiden der Sichtschalung in Gebäudeeckbereichen auf Gehrung 45 Grad. Sowohl für Innen- als auch Außenecken.
Menge: 60,000 m

**09.02.7 Anschluss an Bestandswand der Fassadenbekleidung**
Ausbilden von Wandanschlüssen über die gesamte vorher beschriebene Fassadenbekleidungen für vorgehängte hinterlüftete Außenwandbekleidung.
Menge: 16,000 m

**09.02.8 Anschluss an Bestandsdach der Fassadenbekleidung**
Ausbilden von Dachanschlüssen über die gesamte vorher beschriebene Fassadenbekleidungen für vorgehängte hinterlüftete Außenwandbekleidung.
Menge: 132,000 m

**09.02.9 Aussparungen Dachbauteile der Fassadenbekleidung**
Aussparungen bei Dachbauteilen wie Dachpfetten über die gesamte vorher beschriebene Fassadenbekleidungen für vorgehängte hinterlüftete Außenwandbekleidung.

Aussparungen gemäß Sparrenabmessungen ca.:
30x60cm
20x40cm
20x30cm
Menge: 16,000 St

**09.02.10 Herstellen von Tür- und Fensteröffnungen inkl. Ausklinkung**
Herstellung und konstruktive Ausbildung von Tür- und Fensteröffnungen über die gesamte vorher beschriebene Fassadenbekleidungen für vorgehängte hinterlüftete Außenwandbekleidung.

Die Leistung umfasst sämtliche zur Ausbildung der Öffnungen erforderlichen Arbeiten innerhalb der Fassadenbekleidung einschließlich aller statisch und konstruktiv erforderlichen Wechsel, Randhölzer, Sturz-, Brüstungs- und Laibungsausbildungen sowie der Sicherstellung der Lastabtragung im Bereich der Öffnungen.
Menge: 376,000 m²

**09.02.11 Leibungsbretter Lärche ca. B 16 cm**
Liefern und fachgerechtes Montieren der Leibungsbretter, im Außenbereich, im Bereich der Fenster- und Türleibungen der Außenfassade als leibungstiefes Brett, Sichtseiten gehobelt, Dicke ca. 22 mm, Deck-/Ansichtsbreite über 150 bis 160 mm, Holzart Lärche, als sichtbare Bekleidung, Befestigungsbild gleichmäßig, Montage mittels Edelstahlsenkkopfschrauben an geeigneter Holzunterkonstruktion. Das Leibungsbrett ist schlagregendicht an den Fensterstock anzuschließen.
Menge: 224,000 m

**09.02.12 Leibungsdämmung ca. B 16 cm**
Liefern und fachgerechtes Montieren der Leibungsdämmung an Außenwand Leibungen Fenster und Türen, außenseitig, aus Mineralwolle MW DIN EN 13162 o.glw., Bemessungswert der Wärmeleitfähigkeit max. 0,035 W/(mK), Nennwert der Wärmeleitfähigkeit max. 0,034 W/(mK), als Platte, Dämmschichtbreite bis ca. 10 cm, Dämmschichtdicke ca. 20 mm, verklebt.
Menge: 224,000 m

### Titel 10 Stundelohnarbeiten

*Hinweis: Stundenlohnarbeiten*
Verrechnungssätze für Löhne:
Die Verrechnungssätze für die nachstehenden Lohn- und Berufsgruppen sind unaufgegliedert anzubieten.

Dabei enthalten sind:
- Lohn- und Gehaltskosten,
- Lohn- und Gehaltsnebenkosten,
- Sozialkosten einschl. Sozialkassenbeträge,
- Gemeinkostenanteile,
- Gewinn.

Zuschläge zu den Verrechnungssätzen für vom Auftraggeber angeordnete oder zu vertretende Nacht-, Sonntags-, Feiertags- und Mehrarbeit (Überstunden) sind gesondert nachzuweisen, sie werden in Höhe der tariflichen Vereinbarung vergütet.
Für Nacht-, Sonntags- und Feiertagsarbeit wird als Zuschlag nur der Beitrag zur gesetzlichen Unfallversicherung vergütet,
Beschäftigt der Bieter bei einer der nachstehenden Lohn-/Berufsgruppen keine Arbeitskräfte, hat er dies anzugeben und stattdessen den Einsatz möglichst gleichwertiger Arbeitskräfte anzubieten.

Abrechnung in Std. (h) wie in folgenden Positionen:

**10.1 Stundenlohn Facharbeiter Lohngruppe 5**
Für Facharbeiter Lohngruppe 5,
für Vorarbeiter oder Facharbeiter mit besonderen Kenntnissen und Fähigkeiten.
Menge: 10,000 h

**10.2 Stundenlohn Facharbeiter Lohngruppe 4**
Für Facharbeiter Lohngruppe 4,
für Facharbeiter mit einer abgeschlossenen dreijährigen Berufsausbildung im Bauhauptgewerbe.
Menge: 10,000 h

**10.3 Stundenlohn Facharbeiter Lohngruppe 3**
Für Facharbeiter Lohngruppe 3,
für Facharbeiter mit einer baugewerblichen Stufenausbildung oder vergleichbarer Qualifikation.
Menge: 10,000 h

**10.4 Kleingeräte**
wie Kettensäge, Kreissägen
Menge: 8,000 h

**10.5 Kran Bedienungspersonal**
Kran, mit Bedienungspersonal, einsetzen,
der Verrechnungssatz für die jeweilige Arbeitskraft umfasst sämtliche Aufwendungen wie Lohn- und Gehaltskosten, Lohn- und Gehaltsnebenkosten, Zuschläge, lohngebundene und lohnabhängige Kosten, sonstige Sozialkosten, Gemeinkosten, Wagnis und Gewinn,
der Verrechnungssatz für das Gerät umfasst sämtliche Aufwendungen für den Betrieb, Gemeinkosten, Wagnis und Gewinn.
Menge: 8,000 h

**10.6 Verrechnungssatz Folie 0,5mm**
STLB-Bau 2025-10 091
Verrechnungssatz für liefern und vorhalten von Folie 0,5 mm.
Menge: 200,000 m2

**10.7 Verrechnungssatz Spanpl. D 20mm**
STLB-Bau 2025-10 091
Verrechnungssatz für liefern und vorhalten von Spanplatte, Dicke 20 mm.
Menge: 100,000 m2

**10.8 Verrechnungssatz Kantholz 8x8cm**
STLB-Bau 2025-10 091
Verrechnungssatz für liefern und vorhalten von Kantholz, 8 cm x 8 cm.
Menge: 100,000 m
